# BA3 Umbau und Instandsetzung Gymnasium Schrobenhau
Angebotsaufforderung (GAEB DA XML 3.3, DA83)
Projekt: 2533
Währung: EUR
Vergabeart: Offenes Verfahren
Erstellt mit: GXML Toolbox V3.3 R20220330, ORCA AVA 27 27.00.00, 03.03.2026

## Allgemeine Projektbeschreibung
ALLGEMEINE PROJEKTBESCHREIBUNG

Bauvorhaben:
Staatliches Gymnasiums in Schrobenhausen
BA III Generalsanierung
Georg-Leinfelder-Straße 14
86529 Schrobenhausen

Bauherr:
Landratsamt Neuburg-Schrobenhausen
Platz der Deutschen Einheit 1
86633 Neuburg an der Donau

Baubeschreibung
Ergänzende Beschreibung der Baumaßnahme gemäß DIN 18299

Obgleich das Gymnasium Schrobenhausen im Laufe seines Bestehens mehrfach umgebaut und erweitert wurde, kann bis jetzt der, gemäß schulaufsichtlich genehmigtem Raumprogramm, benötigte Raumbedarf nicht abgebildet werden.

Deshalb entschied der Landkreis Neuburg-Schrobenhausen als Sachaufwandsträger das Gymnasium abermals zu erweitern und den in die Jahre gekommenen Bestandsbau von Grund auf zu sanieren. Die Sanierungsarbeiten wurden in drei Bauabschnitte untergliedert.

Bauabschnitt I Erweiterung Naturwissenschaftlicher Teil
Bauabschnitt II Erweiterung (Anbau Klassentrakt) mit Umbau im Bestand
Bauabschnitt III Um- und Neubau des Kernbaus mit Pausenhalle

Der Bauabschnitt I wurde bis 2020 fertiggestellt. Die bauliche Umsetzung des  BA II/Klassentrakt wurde  im Februar 2023 begonnen und wird im Sommer 2026 abgeschlossen sein. Der Schulbetrieb in diesem Bauabschnitt wird im September 2026 aufgenommen.
Im direkten Anschluss an die Fertigstellung des Klassentrakts soll nun der Kernbau grundlegend saniert bzw. neu errichtet werden.

Für Umbau, Sanierung und Erweiterung des Gymnasiums im BA III sind prinzipiell folgende Maßnahmen angedacht:
- Umbau des Kerntrakts
- Abbruch und Neubau der Pausenhalle
- Energetische Ertüchtigung der Fassade im Bestand
- Rückbau des bestehenden Satteldachs
- Errichtung eines durchgängigen Daches für den Bestand und Neubau
- Erneuerung und energetische Ertüchtigung der Fenster/ Fassaden
- Errichtung eines umlaufenden Fluchtbalkons in Ebene 1 und Ebene 2
- Ertüchtigung der TGA im Bestand
- Maßnahmen zur Brandschutzertüchtigung

Die vorbenannten Baumaßnahmen im BA III lassen sich in zwei Bereiche untergliedern:
1. Entkernen des Gebäudes bis auf die Rohbaukonstruktion
2. Abbruch und Neubau

Zu A)
Ein Großteil des Kernbaus wird bis auf seine Tragstruktur rückgebaut. Es werden sämtliche Bodenaufbauten, Wand- und Deckenbekleidungen abgebrochen. Das mit Ziegel gedeckte Steildach wird ebenfalls abgebrochen. Gleiches gilt für die Fenster und Türelemente. Im Zuge der Entkernungsarbeiten finden auch Schadstoffsanierungen statt.

Nach den Rückbauarbeiten wird die Bestandskonstruktion ertüchtigt, neue Raumgeometrien werden durch Massiv- oder durch Trockenbautrennwände geschaffen.

Parallel werden die neuen Fenster- und Pfosten-Riegel-Elemente eingebaut. Im Anschluss daran erfolgen die Rohinstallation der TGA-Gewerke und die Putzarbeiten.

Um die Evakuierung des Gebäudes im Brandfall zu ermöglichen, wird ein umlaufender Fluchtbalkon in Stahlbauweise ausgeführt. Der Balkon wird vom Dachstuhl abgehangen. Hierfür werden auskragende Stahlträger im Randbereich der Decke des 1.Obergeschosses eingedübelt. Die Absturzsicherung des Balkons wird durch, an die Lisenen befestigte, Stahlrahmen mit Streckmetallfüllung ausgeführt. Die Stahlbalkone werden mit den Stahlbalkonen des BA II verbunden, diese Balkone sind durch Treppenanlagen mit dem Gelände verbunden.
Die Fluchttreppen befinden sich giebelseitig im Süden des Neubaus BA II und im Nord-Osten am Übergang zum Bestandsbau BAII.

Nach der Montage der Kragarme des Fluchtbalkons und dem Dämmen des obersten Geschosses erfolgt das Aufrichten des flachgeneigten Dachtragwerks. Die Dachdeckung erfolgt durch ein Alugleitbügeldach.

Im Inneren bilden der Einbau des Estrichs, der bedingt durch die geringen Aufbauhöhen als Spezialestrich ausgeführt werden muss, der Einbau des Kugelgarns analog zu den Klassenräumen im BA II, das Verlegen der abgehängten Decken und die Montage der neuen Türelemente und der Einbaumöbel den Abschluss der Baumaßnahmen.

Zu B)
Einige Bereiche im Kernbau sind, bedingt durch frühere Eingriffe, aufgrund zu geringer Anschluss- und Aufbauhöhen oder anderer diffiziler Baukonstruktionen nicht sanierbar.
Diese Bereiche werden zur Gänze abgerochen.

Folgende Bereiche werden niedergelegt:
- Pausenhalle
- westlich der Pausenhalle angrenzende Klassenzimmer, Musik- und Zeichensäle
- Aufstockung (1.Obergeschoss)
- Decken und Oberlicht der Mensa

Die abzubrechende Pausenhalle besteht aus einer Stahlbetonmassivkonstruktion, während die westlich an die Pausenhalle anschließenden Klassenzimmer und die Aufstockungen im 1.OG aus einer Stahlkonstruktion mit Trapezdachdeckung und Leichtbauwänden konstruiert wurden.

Nach dem Abbruch der vorbeschriebenen Gebäudeteile, werden diese in geänderter  und modifizierter Geometrie als Massivkonstruktion in Stahlbeton wieder errichtet.
Der Innenausbau folgt im Wesentlichem dem Innenausbau des bereits beschriebenen Bereichs A).
Auch von außen erfolgt der Ausbau analog des Bereich A) bzw. dem Bauabschnitt II.
So werden auch hier Flucht- und Wartungsbalkone über Stahlkragarme abgependelt.
Pfosten-Riegel-Fassaden und vorgehängte hinterlüftete Fassaden werden an die Massivkonstruktion angebaut.

Ein flachgeneigtes Pfettendach bildet den Abschluss der Gebäudehülle.

Eine zusätzliche Belichtung erhalten die Pausenhalle und die Mensa durch ein, die gesamte Länge des Gebäudes überspannendes, Oberlicht.

Außenanalgen:
Nach Abschluss der Sarnierungsarbeiten und dem Rückbau der Baustelleneinrichtungsfläche werden die Außenanlagen komplettiert und an die bereits im BA II fertiggestellten Außenanlagen angeschlossen.

Hinweise zur Ausführung:
Die Arbeiten am an BA III erfolgen parallel zum Schulbetrieb. Baustellenbetrieb und Schulbetrieb sind nur durch Staubschutzwände voneinander getrennt.
Der Schulbetrieb darf nicht durch die Baumaßnahmen gestört werden. Die ausführenden Firmen dürfen den Schulbereich nicht betreten.

Die Baustelleneinrichtung befindet sich östlich des Kernbaus und westlich der neu zu errichtenden Pausenhalle. Beide BE-Flächen bieten nur begrenzten Platz. Alle ausführenden Firmen sind gehalten, ihre Lagerflächen entsprechend reduziert zu halten.
Die östliche BE-Fläche kann über die Kantstraße angedient werden. Die Zufahrt zur BE-Fläche kreuzt hier den Schulweg/Zugang zur Schule.
Die Zufahrt zur westlichen BE-Fläche erfolgt über die Georg-Leinfelder-Straße. Da diese Straße die Hauptzufahrtsstraße zu den Schulzentren ist, muss auch hier mit kreuzenden Schülerströmen gerechnet werden.
Die Baustelleneinrichtungsflächen sind nicht miteinander verbunden.

## Allgemeine Technische Vertragsbedingungen DIN 18299
ALLGEMEINE TECHNISCHE VERTRAGSBEDINGUNGEN DIN 18299

0.1  Angaben zur Baustelle

0.1.1 Lage der Baustelle

 Die Baustelle liegt an der Kantstraße bzw. Georg-Leinfelder-Str. in 86529 Schrobenhausen.
Im nahen Umfeld sowie auf dem Gelände der Baustelle besteht nur bedingte Wendemöglichkeit für Schwerlasttransporte oder Sattelauflieger.
Die Gegebenheiten sollten vor Angebotsabgabe vor Ort überprüft werden. Auf dem Baugrundstück sind Flächen für die Materiallagerung und dem Aufstellen von Containern nur bedingt vorhanden. (siehe Lageplan)

0.1.2 Besondere Belastungen aus Immissionen sowie besondere klimatische oder betriebliche Bedingungen
- keine -

0.1.3 Art und Lage der baulichen Anlagen
- siehe beiliegende Pläne und Baubeschreibung

0.1.4 Verkehrsverhältnisse auf der Baustelle, insbesondere Verkehrsbeschränkungen
- siehe Punkt 0.1.1 und BE-Plan

0.1.5 Für den Verkehr freizuhaltende Flächen
- siehe Punkt 0.1.1 und BE-Plan

0.1.6 Art, Lage, Maße und Nutzbarkeit von Transporteinrichtungen und Transportwegen
- siehe Punkt 0.1.1 und BE-Plan

0.1.7 Lage, Art, Anschlusswert und Bedingungen für das Überlassen von Anschlüssen für Wasser, Energie und Abwasser
Wasseranschlüsse und ELT-Anschlüsse durch die Baustelleneinrichtungsfirma.
Der Verbrauch von Strom und Wasser wird durch den AG übernommen

0.1.8 Lage und Ausmaß der dem Auftragnehmer für die Ausführung seiner Leistungen zur Benutzung oder Mitbenutzung überlassenen Flächen und Räume
- siehe Punkt 0.1.1 und BE-Plan

0.1.9 Bodenverhältnisse, Baugrund und seine Tragfähigkeit. Ergebnisse von Bodenuntersuchungen
Ein Baugrundgutachten liegt nicht vor, die Arbeiten kommen im Wesentlichen im Inneren bzw. in unmittelbarere Nähe zum und im Bestandsgebäude zur Ausführung

0.1.10 Hydrologische Werte von Grundwasser und Gewässern. Art, Lage, Abfluss, Abflussvermögen und Hochwasserverhältnisse von Vorflutern. Ergebnisse von Wasseranalysen
- keine

0.1.11 Besondere umweltrechtliche Vorschriften
- keine -

0.1.12 Besondere Vorgaben für die Entsorgung, z.B. Beschränkungen für die Beseitigung von Abwasser und Abfall
Auf die Vorschriften zur Abfallentsorgung des Abfallwirtschaftsverbandes AWV des Landkreises Neuburg-Schrobenhausen wird verwiesen.

0.1.13 Schutzgebiete oder Schutzzeiten im Bereich der Baustelle, z.B. wegen Forderungen des Gewässer-, Boden-, Natur-, Landschafts- oder Immissionsschutzes; vorliegende Fachgutachten oder dergleichen
Die BE-Fläche liegt im Bereich von vorhandenen Bäumen, welche durch die Baustelleneinrichtungsfirma geschützt werden.

0.1.14 Art und Umfang des Schutzes von Bäumen, Pflanzenbeständen, Vegetationsflächen, Verkehrsflächen, Bauteilen, Bauwerken, Grenzsteinen und dergleichen im Bereich der Baustelle
Die angrenzende Bebauung sowie der Baumbestand auf dem Baugrundstück sind zu schützen und vor Beschädigungen zu bewahren. Gegebenenfalls ist sie kostenpflichtig wieder herzustellen. Schützen durch Baustelleneinrichtungsfirma
- siehe hierzu auch den BE- Plan

0.1.15 Art und Umfang der Regelung und Sicherung des öffentlichen Verkehrs
- keine -

0.1.16 Im Bereich der Baustelle vorhandene Anlagen, insbesondere Abwasser- und Versorgungsleitungen
Das Baufeld wird freigemeldet übergeben. Totleitungen werden vom Abbruchunternehmer im Zuge der Erdarbeiten ausgebaut.

0.1.17 Bekannte oder vermutete Hindernisse im Bereich der Baustelle, z.B. Leitungen, Kabel, Dräne, Kanäle, Bauwerksreste und, soweit bekannt, deren Eigentümer
- siehe Punkt 0.1.16 -
Die verlegten Sparten sind im Wesentlichen im Besitz des Schulverbands

0.1.18 Bestätigung, dass die im jeweiligen Bundesland geltenden Anforderungen zu Erkundungs- und gegebenenfalls Räumungsmaßnahmen hinsichtlich Kampfmitteln erfüllt wurden
Die Arbeiten kommen im Wesentlichen im Inneren bzw. in unmittelbarere Nähe zum bzw. im Bestandsgebäude zur Ausführung. Keine Kampfmittel

0.1.19 Gemäß der Baustellenverordnung getroffene Maßnahmen
Es wird von Seiten des AG ein SiGeKo gestellt, welcher einen SiGe-Plan für die Baumaßnahme erstellt. Diesem und den Anordnungen des SiGeKo sind unbedingt Folge zu leisten. Die Koordination mit dem SiGeKo obliegt dem AN.

0.1.20 Besondere Anordnungen, Vorschriften und Maßnahmen der Eigentümer (oder der anderen Weisungsberechtigten) von Leitungen, Kabeln, Dränen, Kanälen, Straßen, Wegen, Gewässern, Gleisen, Zäunen und dergleichen im Bereich der Baustelle
Bei Ausführung von Rohbauarbeiten ist Kontakt mit den Versorgungsunternehmen (Strom, Gas, Telekom, Wasser etc.) aufzunehmen. Die Einholung der Spartenfreiheit liegt in der Verantwortung des AN

0.1.21 Art und Umfang von Schadstoffbelastungen, z.B. des Bodens, der Gewässer, der Luft, der Stoffe und Bauteile; vorliegende Fachgutachten oder dergleichen
Schadstoffgutachten liegt bauseits vor und wird soweit erforderlich den Ausschreibungsunterlagen beigelegt

0.1.22 Art und Zeit der vom Auftraggeber veranlassten Vorarbeiten
- siehe Bauzeitenplan

0.1.23 Arbeiten anderer Unternehmen auf der Baustelle
- Siehe Bauzeitenplan -
Es ist davon auszugehen, dass stets mehrerer Firmen zeitgleich auf der Baustelle Arbeiten ausführen. Im Wesentlichen wird die Ausführung der Arbeiten durch den Bauzeitenplan fixiert, Abweichungen und Änderungen in den Jour-Fixe-Terminen besprochen. Zeitgleich werden alle Firmen aufgefordert kooperativ und rücksichtvoll mit den ausgeführten Leistungen, den Arbeitern und Werkzeugen der anderen Gewerke umzugehen.

0.2 Angeben zur Ausführung

0.2.1 Vorgesehene Arbeitsabschnitte, Arbeitsunterbrechungen und Arbeitsbeschränkungen nach Art, Ort und Zeit sowie Abhängigkeit der Leistung anderer
- siehe Bauzeitenplan

0.2.2 Besondere Erschwernisse während der Ausführung, z.B. Arbeiten in Räumen, in denen der Betrieb weiterläuft, Arbeiten im Bereich von Verkehrswegen oder bei außergewöhnlichen äußeren Einflüssen
Der Abbruchbereich bzw. Sanierungsbereich liegt mitten im Schulgebäude. Sowohl auf der Nord- als auch Südseite ist dauerhaft aktiver Schulbetrieb. Die Schüler kreuzen an der Kantstraße mittels Fußweg die Baustellenzufahrt. Hier ist besondere Vorsicht geboten.
 Zu Teilen wird ein Bypass im Erdgeschoss geschaffen.

0.2.3 Vorgaben, die sich aus dem SiGe-Plan gemäß Baustellenverordnung ergeben
Im Zuge der Abbrucharbeiten wird ein Schadstoffrückbau erfolgen. Es wurde eine Vorabuntersuchung durchgeführt, die Ergebnisse werden in das LV Schadstoffrückbau aufgenommen. Die Ausbildung eines Schwarz-Weiß-Bereiches ist notwendig. Für die Einhaltung der vorgeschriebenen Schutzmaßnahmen ist der AN verantwortlich.

0.2.4  Art und Umfang von Leistungen zur Unfallverhütung und zum Gesundheitsschutz für Mitarbeiter anderer Unternehmen, z.B. trittsichere Abdeckungen
Durch den AG wird ein Sicherheitskoordinator bestellt, dessen Vorgaben zur Arbeitssicherheit ist Folge zu leisten.

0.2.5  Besondere Anforderungen für Arbeiten in kontaminierten Bereichen, gegebenenfalls besondere Anordnungen für Schutz- und Sicherheitsmaßnahmen
Im Zuge der Abbruch- und Entkernungsarbeiten wird eine Schadstoffsanierung durchgeführt. Nach Abschluss dieser Arbeiten erfolgt eine Freimessung. Anschließend ist die Baustelle frei von Schadstoffen.

0.2.6  Besondere Anforderungen an die Baustelleneinrichtung und Entsorgungseinrichtungen, z.B. Behälter für die getrennte Erfassung
Gemäß den Forderungen des Abfallwirtschaftsverbandes ist die getrennte Entsorgung von Abfällen gefordert.

0.2.7 Besondere Anforderungen an das Auf- und Abbauen sowie Vorhalten von Gerüsten
Für die Arbeiten im Inneren werden von AG keine Gerüste zur Verfügung gestellt. Gleiches gilt für die Abbrucharbeiten an der Außenfassade.
Für sämtliche Arbeiten an der Fassade (Baumeisterarbeiten, Fassadenarbeiten Dachdeckerarbeiten, Spenglerarbeiten, etc.) steht ein Gerüst zur Verfügung

0.2.8 Mitbenutzung fremder Gerüste, Hebezeuge, Aufzüge, Aufenthalts- und Lagerräume, Einrichtungen und dergleichen durch den Auftragnehmer
- siehe Punkt 0.2.7 -

0.2.9  Wie lange, für welche Arbeiten und gegebenenfalls für welche Beanspruchung der Auftragnehmer Gerüste, Hebezeuge, Aufzüge, Aufenthalts- und Lagerräume, Einrichtungen und dergleichen für andere Unternehmer vorzuhalten hat
- keine -

0.2.10 Verwendung oder Mitverwendung von wiederaufbereiteten (Recycling-)Stoffen
Es ist nicht angedacht Recycling-Material wiederzuverwenden.

0.2.11 Anforderungen an wiederaufbereitete (Recycling-)Stoffe und an nicht genormte Stoffe und Bauteile
- siehe Punkt 0.2.10 -

0.2.12 Besondere Anforderungen an Art, Güte und Umweltverträglichkeit der Stoffe und Bauteile, auch z.B. an die schnelle biologische Abbaubarkeit von Hilfsstoffen
Von den verwendeten Baustoffen und Hilfsmaterialien etc. dürfen keine gesundheitlichen Risiken sowie keine substanzschädigenden Reaktionen ausgehen (Foggingeffekte, Algenbildungen, Schimmelpilzbildungen, Hautreizungen, allergie-auslösende Stoffe etc.). Auf die Grenzwerte, Klassifizierungen entsprechend der gültigen Normen und Richtlinien wird verwiesen.

0.2.13 Art und Umfang der vom Auftraggeber verlangten Eignungs- und Gütenachweise
Vom Auftragnehmer ist die entsprechende Art, Güte und Umweltverträglichkeit der Stoffe und Bauteile durch Prüfzeugnisse etc. nachzuweisen

0.2.14 Unter welchen Bedingungen auf der Baustelle gewonnene Stoffe verwendet werden dürfen oder müssen oder einer anderen Verwertung zuzuführen sind
Es ist nicht zu erwarten, dass auf der Baustelle Stoffe zur Wiederverwendung gewonnen werden können und sollen. Anfallendes Material ist zu entsorgen.

0.2.15 Art, Zusammensetzung und Menge der aus dem Bereich des Auftraggebers zu entsorgenden Böden, Stoffe und Bauteile; Art der Verwertung oder bei Abfall die Entsorgungsanlage; Anforderungen an die Nachweise über Transporte, Entsorgung und die vom Auftraggeber zu tragenden Entsorgungskosten
Die Entsorgung ist getrennt nach Materialien parallel zur Ausführung regelmäßig nachzuweisen. Entsorgungsnachweise sind wöchentlich im Original der Bauleitung zu übergeben.
Boden- und Entsorgungsgutachten liegen nicht vor, sondern werden während der Bauzeit durch den AG beauftragt.
Ausgebautes und/oder abgebrochenes Material ist dafür zwischenzulagern. Mit Wartezeiten von ca. zwei Wochen bis zur Bekanntgabe der Ergebnisse ist zu rechnen.

0.2.16  Art, Anzahl, Menge oder Masse der Stoffe und Bauteile, die vom Auftraggeber beigestellt werden, sowie Art, genaue Bezeichnung des Ortes und Zeit ihrer Übergabe
- keine -

0.2.17 In welchem Umfang der Auftraggeber Abladen, Lagern und Transport von Stoffen oder Bauteilen übernimmt oder dafür dem Auftragnehmer Geräte oder Arbeitskräfte zur Verfügung stellt
- keine -

0.2.18 Leistungen für andere Unternehmer
- keine -

0.2.19 Mitwirken beim Einstellen von Anlageteilen und bei der Inbetriebnahme von Anlagen im Zusammenwirken mit anderen Beteiligten, z.B. mit dem Auftrag-nehmer für die Gebäudeautomation
- keine -

0.2.20 Benutzung von Teilen der Leistung vor der Abnahme
Es wird nicht beabsichtigt Teile der Leistungen vor der Abnahme in Betrieb zu nehmen.

0.2.21 Übertragung der Wartung während der Dauer der Verjährungsfrist für die Mängelansprüche für maschinelle und elektrotechnische sowie elektronische Anlagen oder Teile davon, bei denen die Wartung Einfluss auf die Sicherheit und die Funktionsfähigkeit hat (vergleiche § 13 Absatz 4 Nummer 2 VOB/B), durch einen besonderen Wartungsvertrag
Für technische Anlagen werden Wartungsarbeiten in den Leistungsbeschreibungen aufgenommen und bei der Wertung berücksichtigt.

0.2.22 Abrechnung nach bestimmten Zeichnungen oder Tabellen
Abrechnung gemäß VOB/C bzw. den Angaben in den Leistungsbeschreibungen. Die Abrechnungen sind vom Auftragnehmer über entsprechende Abrechnungspläne zu dokumentieren. Die Pläne sind in 2-facher Ausfertigung mit der jeweiligen Teilrechnung einzureichen. Kosten hierfür werden vom Auftraggeber nicht gesondert übernommen und sind über die Einheitspreise abgegolten.

## Fortsetzung der besonderen Vertragsbedingungen
FORTSETZUNG DER BESONDEREN VERTRAGSBEDINGUNGEN

1. Inbetriebhaltung

Während der gesamten Baumaßnahme wird der Schulbetrieb weitergeführt. Bei der Bauausführung ist darauf zu achten, dass die genutzten Bereiche und sämtliche angrenzenden Gebäude und Zugänge benutzbar bleiben. Alle Arbeiten sind so auszuführen, dass der reibungslose Betrieb der Schule gewährleistet ist

Der Baustellenbetrieb ist vom Schulbetrieb strikt getrennt zu halten. In Abstimmung mit Bauherr und Schulleitung legt die Objektüberwachung die Bereiche fest, die zur Baustelle gehören. Diese werden durch Bauzäune abgetrennt.
Die übrigen Bereiche dürfen vom AN nur auf besondere Anordnung und mit besonderer Genehmigung betreten werden.
Geräte und eingesetzte Materialien sind so zu wählen, dass für die Inbetriebhaltung der Schule unzumutbare Emissionen und Geräuschbelastungen vermieden werden. Es dürfen nur lärmgedämmte Geräte und Maschinen zum Einsatz kommen, die dem neuesten Stand der Technik entsprechen.
Gegebenenfalls sind im unmittelbaren Bereich der Ausführung geeignete Schutzmaßnahmen zu ergreifen.
Baustelle und Zuwege sind während der Arbeiten sauber zu halten.
Etwaige trotzdem auftretende Verschmutzungen, z.B. durch Materialtransport oder Entsorgung in Zuwegen sind unverzüglich zu beseitigen.

2. Sicherheits- und Gesundheitskoordinator

SiGe-Plan / SiGe-Koordinator
Auf der Grundlage der Baustellenverordnung (BaustellV) hat der Bauherr einen SiGe-Koordinator bestellt. Auf die Einhaltung der gesetzlichen Forderungen wird hingewiesen, insbesondere auf § 5 der BaustellV. Der SiGe-Plan wird der örtlichen Bauüberwachung vom SiGe-Koordinator übersandt und kann dort eingesehen werden. Zusätzlich kann er direkt durch den SiGe-Koordinator übermittelt werden.

Meldepflichten
Der Auftragnehmer ist gemäß ArbSchG §§ 5 und 6 verpflichtet die Arbeitsbedingungen zu beurteilen und dies zu dokumentieren. Die Ergebnisse der Beurteilung (Gefährdungs-/Bedarfsanalyse) sind dem Bauherrn, dem Bauleiter und dem SiGe-Koordinator vor Arbeitsaufnahme zur Verfügung zu stellen.
Werden Mängel der Arbeitsvorbereitung, im Arbeitsschutz oder auf der Baustelle festgestellt, so sind diese unverzüglich zu beseitigen bzw. der örtlichen Bauüberwachung und dem SiGe-Koordinator anzuzeigen, sofern sie nicht im Verantwortungsbereich des Auftragnehmers liegen.
Der Einsatz von Gefahrstoffen ist mit mindestens 1 Woche Vorlauf der Bauüberwachung und dem SiGe-Koordinator anzuzeigen; die erforderlichen Maßnahmen sind mit darzustellen.

Nachweise
Auf einfachen Hinweis sind folgende Nachweise unverzüglich vorzulegen:
- Ersthelfer, in genügender Anzahl und aktuellem Schulungsstand, gemäß ArbSchG und Gelbe Mappe der BauBG
- Gefährdungsanalyse für die Tätigkeiten auf dieser Baustelle, gemäß ArbSchG
- Geräteliste

Baustellensicherheit
Der AN ist für die Einhaltung sämtlicher Sicherheits-, Schutz- und Unfallverhütungsvorschriften verantwortlich und hat die dafür erforderlichen Maßnahmen und Einrichtungen ohne gesonderte Vergütung zu ergreifen bzw. einzusetzen und bis zum Ende seiner vertraglichen Leistung vorzuhalten und zu warten. Dies gilt für den gesamten Baustellenbereich, einschließlich Zufahrten, Wege, Lagerbereiche, Gerüste, Arbeitsbereiche, Aufenthaltsbereiche, etc.
Der AN haftet für sämtliche aus der Unterlassung solcher Maßnahmen dem AG entstehenden Schäden, Kosten und sonstiger Konsequenzen und verpflichtet sich, den AG und dessen Überwachungsorgane von allen gegen sie erhobenen Ansprüche, die auf ungenügende Sicherheit zurückzuführen sind, zu entbinden.

Ende der besonderen Vertragsbedingungen

## Baustellenorganisation, Kosten-, Qualitäts- und Terminmanagement
BAUSTELLENORGANISATION, KOSTEN-, QUALITÄTS- UND TERMINMANAGEMENT

Die Baustellenorganisation, das Kosten-, Qualitäts- und Terminmanagement für die geforderten/ beschriebenen Leistungen obliegt dem AN/Bieter.

Der AN hat die vertragliche Verpflichtung, die Ausführung der übertragenen Leistungen zu leiten
(VOB/B § 4 Abs. 1 (3)) und entsprechend den Vorgaben der VOB/B § 4 Abs. 2 mangelfrei und termingerecht zu erstellen.
Das gilt auch für Nachunternehmer des beauftragten AN.

Hierfür ist ein vom AN weisungsbefugter, deutschsprachiger, fachlich qualifizierter Bauleiter vor Ort einzusetzen, welcher das vom AN geschuldete Termin- und Qualitätsmanagement zur Erstellung einer mangelfreien Leistung gemäß den vertraglichen Leistungen überwacht und koordiniert.

Von Seiten der Bauleitung wird alle 7 Tage ein Koordinierungsgespräch durchgeführt. Alle beteiligten Firmen haben mit ihrem verantwortlichen Bauleiter hier teilzunehmen. Der verantwortliche Bauleiter ist im Bietergespräch zu benennen.

In der dem Gewerk vorgeschalteten Planungsphase werden 14-tägig Planungs- und Koordinierungsbesprechungen durchgeführt, bei denen vom AN aktuelle Planungsstände vorgelegt werden müssen.

Dem AN werden vom AG die Grundlagenpläne des Architekten, Tragwerkplaners, TGA-Fachplaners nach Absprache entweder digital oder 2-fach als Lichtpause zur Verfügung gestellt.

Der AN hat spätestens 4 (vier) Wochen nach Auftragsvergabe einen detailierten Planungs- und Baufristenplan, auf der Basis des Gesamtbauzeitplans des Auftraggebers, über seine vertraglichen Leistungen zu übergeben, aus dem auch die einzelnen Planungsphasen hervorgehen. Anhand dieser Fristenpläne ist die Einhaltung der Vertragsfristen nachzuweisen.

Werden vom AN Leistungen an zugelassene ausländische Subunternehmer, Montagepartner, Werkvertragskolonnen bzw. Mitarbeiter vergeben, so ist je Arbeitsgruppe/ Kolonne ein sehr gut Deutsch sprechender, auch in technischer Hinsicht weisungsbefugter Vorarbeiter, ganztägig beizustellen.

Der AN hat als Vertragsleistung arbeitstäglich Bautagesberichte zu führen und davon dem AG wöchentlich - soweit nichts anderes vereinbart - eine Durchschrift zu übergeben. Sie müssen alle Angaben enthalten, die für die Ausführung und Abrechnung von Bedeutung sein können.

Über die von der Objektüberwachung im Auftrag des AG durchgeführte Aufmaß-/ Rechnungsprüfung erhält der AN einen Rücklauf. Korrekturen an/ in den Aufmaßen/ Rechnungen sind vom AN zu prüfen, Unstimmigkeiten bis zur nächsten Abrechnung zu klären und die unstrittigen Korrekturen bei der nächsten Abrechnung zu übernehmen.

Gewichtsnachweis bei Baustofflieferungen:
Ergänzend zu § 14 Abs. 1 und 2 VOB/B wird folgendes festgelegt: Für die Abrechnung von vertragsgerechten Stoffen nach Gewicht ist der Verbrauch durch Vorlage der Frachtbriefe oder der Wiegescheine laufend nachzuweisen; dies gilt auch für vom AG beigestellte Stoffe.

Nachträge
Nachträge sind anzumelden und rechtzeitig vor Ausführung der zusätzlichen, geänderten Leistung zur Prüfung beim Auftraggeber vorzulegen. Nachtragsangebote sind auf der Basis des Hauptangebotes zu kalkulieren. Eventuelle Nachlässe sind zu berücksichtigen, da die Abrechnung über EDV durchgeführt wird. Evtl. Nachlässe werden grundsätzlich abgezogen. Dies gilt auch für Nachträge.
Als Nachweis der Kalkulation und zur Prüfung des Nachtrages durch den Auftraggeber sind mit dem Nachtrag vorzulegen:
- Datum der Nachtragsankündigung
- Ausführliche Begründung für die Nachtragsgrundlage nach VOB/B § 2
- Einzelkalkulation zu jeder Position mit Aufgliederung nach Lohn-, Stoff-, Geräte-, Sonstige- und Nachunternehmerkostenanteile und deren Zuschläge.
- Bei Materialkostenangaben sind diese mit Stoffkostennachweisen zu belegen.

Abrechnung
Die Abrechnung muss getrennt nach den BEREICHEN "Umbau/Sanierung" bzw. "Erweiterung" erfolgen.

Übernahme betriebstechnischer Anlagen
Sofern die Prüfung auf Vertragsmäßigkeit (Funktionsprüfung) aus Gründen, die der Auftragnehmer nicht zu vertreten hat, nicht unmittelbar nach Fertigstellung der Leistung vorgenommen werden kann, findet zunächst keine Abnahme, sondern nur eine Übernahme statt.
Mit der Übernahme
- endet die Schutzpflicht des Auftragnehmers nach § 4 Abs. 5 VOB/B
- geht die Gefahr nach § 12 Abs. 6 VOB/B auf den Auftraggeber über
- sind die bis dahin erbrachten Leistungen abzurechnen, wenn der Auftragnehmer eine Sicherheit in Höhe von 5 v. H. der Auftragssumme einschließlich der Nachträge stellt; eine für die vertragsgemäße Erfüllung gestellte Sicherheit wird angerechnet.
Die Leistung wird nach § 12 VOB/B abgenommen, sobald die Vertragsmäßigkeit durch eine Funktionsprüfung nachgewiesen ist. Die Verjährungsfrist für die Mängelansprüche beginnt mit der Abnahme.

Der AG beabsichtigt die Abnahme im Rahmen einer förmliche Abnahme gemäß VOB/B § 12 (4) durchzuführen.

## ZUSÄTZLICHE TECHNISCHE VERTRAGSBEDINGUNGEN
ZUSÄTZLICHE TECHNISCHE VERTRAGSBEDINGUNGEN

1. ALLGEMEINER TEIL

Geltungsbereich, Allgemeines

Allgemeine Angaben zur Ausschreibung
Gegenstand dieser Ausschreibung sind Abbrucharbeiten im Innenbereich des Gymnasium in Schrobenhausen. Art und Umfang der anzubietenden Leistungen werden nachfolgend beschrieben.

Grundlage für das Angebot sind neben diesen ZTV die Allgemeinen Vertragsbedingungen für die Ausführung von Bauleistungen (VOB/B) und die Allgemeinen Technischen Vertragsbedingungen (VOB/C) in der zum Angebotszeitpunkt gültigen Fassung.

Angebotszeichnung
Die dem Leistungsverzeichnis anliegenden Pläne und Anlagen gelten unmittelbar als Ergänzung der beschriebenen Leistung. Hieraus sind z.B. auch Angaben zu Geometrien, Arbeitshöhen, baulichen und herstellungstechnischen Zwangspunkten zu entnehmen.

Sofern keine gesonderten Positionen ausgeschrieben sind, sind die Kosten für die nicht vom Auftraggeber gestellte Baustelleneinrichtung in die Preise einzubeziehen.

Die Verbrauchskosten für Baustrom- und Bauwasser werden vom Auftraggeber übernommen.

Nach Auftragsvergabe ist vom AN in Abstimmung mit der Bauleitung ein detaillierter gewerkespezifischer Baustellenablaufplan zu erstellen.

Die Einlagerung von Materialien, Maschinen und Geräten oder das Einrichten von Tagesunterkünften im Gebäude ist untersagt.

Die Kosten für die Bereitstellung und Ausstattung der Tagesunterkünfte für den Auftragnehmer zu prüfen.
Die in den Zeichnungen eingetragenen Maße und die im Leistungsverzeichnis angegebenen Mengen sind vom Auftragnehmer auf Richtigkeit zu prüfen; eventuelle Unstimmigkeiten sind der Bauleitung vor Beginn der Arbeiten mitzuteilen. Änderungsarbeiten, die durch Nichteinhaltung dieser Vereinbarung entstehen, werden nicht vergütet.

Der Auftragnehmer hat der Bauleitung schriftlich und einschließlich aller Änderungen zu benennen:
a)  den Baustellenleiter, der bevollmächtigt ist, den Auftragnehmer in allen Belangen zu vertreten,
b)  den verantwortlichen Koordinator gemäß der Unfallverhütungsvorschrift VBG 1, den Sicherheitsbeauftragten und die Namen der ausgebildeten Ersthelfer.

Die Verkehrssprache ist deutsch in Wort und Schrift, auch in der Planung. Der Auftragnehmer hat sicher zu stellen, dass das leitende Baustellenpersonal deutsch spricht und während des gesamten Ausführungszeitraums, d.h. täglich während der gesamten Arbeitszeit auf der Baustelle anwesend ist.
Dies ist in besonderem Maße erforderlich, da die Ausführung der Arbeiten in enger Zusammenarbeit mit den übrigen auf der Baustelle tätigen Gewerken erfolgen muss.

Im Baubüro finden Bausitzungen ( Jour Fixe) zu bestimmten Terminen statt. Die Auftragnehmer sind verpflichtet, an diesen Besprechungen teilzunehmen. Von jeder Bausitzung wird ein Protokoll angefertigt; die Festlegungen dieser Protokolle sind für die Beteiligten verbindlich. Eventuelle Bedenken hat jeder Beteiligte bis spätestens eine Woche nach Protokoll-Versand schriftlich anzumelden.

Nachweise
Das ausführende Unternehmen hat den Befähigungsnachweis gemäß TRGS 519 vorzulegen

Ausführung

Abfallbeseitigung
Das anfallende Material ist fachgerecht zu entsorgen bzw. der Wiederverwertung zuzuführen.

Die Entsorgung von Abfällen, Abbruchmassen und Bauschutt umfasst die Verwertung entsprechend den Vorschriften, Satzungen des Abfallverwertungsbetriebes bzw. der Gemeinde und behördlichen Auflagen.

Der Nachweis über die ordnungsgemäße Entsorgung kann verlangt werden.
Die Bauleitung behält sich vor, im Falle einer Vernachlässigung in der Sauberhaltung des Baues anfallende Aufwendungen und Unkosten auf alle Unternehmer anteilmäßig zu verteilen und diesen Anteil vom Rechnungsbetrag abzusetzen.

Arbeits- und Schutzgerüste, sowie Traggerüste sind, wenn nicht anders beschrieben, als Nebenleistung zu erstellen, sofern diese zur Ausführung der eigenen Leistung notwendig sind.

Vor Beginn der Arbeiten hat sich der Auftragnehmer über die Lage von Leitungen, Kabeln usw. bei den zuständigen Stellen zu erkundigen, diese Angaben auf der Baustelle zu prüfen bzw. Leitungen festzustellen und bei den dortigen Arbeiten mit entsprechender Sorgfalt vorzugehen. Er ist allein verantwortlich für evtl. Schäden und deren Folgeschäden. Notwendige Umlegungen sind rechtzeitig vom Auftragnehmer zu beantragen.

Baustelleneinrichtung
Vor Einrichten der Baustelle ist ein Baustelleneinrichtungsplan zu erstellen und dem Auftraggeber zur Genehmigung vorzulegen. Dabei ist zu berücksichtigen, dass etwaige Vermessungsarbeiten, insbesondere für Absteckung und Nachprüfung der Straßen-, Wege- und Baugrenzen, nicht behindert werden.

Alle Feuerwehrzufahrtswege, Rettungswege, Bewegungs- und Abstellflächen sind ständig freizuhalten, dazu zählen auch Schächte und Hydranten u. ä.

Behördliche G e n e h m i g u n g e n  für den Baustellenbetrieb sind vom AN zu beschaffen und unaufgefordert vorzulegen. Gebühren und Nutzungsentgelte sind vom AG zu erstatten.

2. ABWICKLUNG

Aufstellplätze für Container können auf der Baustelle nur in begrenzter Anzahl zur Verfügung gestellt werden.

Fassadengerüste werden nicht gestellt und sind vom AN zu stellen Grundsätzlich sind bei der Benutzung der Gerüste die Vorschriften der Berufsgenossenschaft zu berücksichtigen und, soweit erforderlich, auch die Bestimmungen der Bauaufsicht.

Für die Abbrucharbeiten erforderliche Innengerüste sind vom AN zu stellen und in die Einheitspreise einzukalkulieren.

Die Medienfreiheit des Gebäudes wird bauseits sichergestellt. Der AN ist jedoch verpflichtet vor Beginn der Abbrucharbeiten eine Freigabe einzuholen.

3 GELTUNGSBEREICH UND AUSFÜHRUNGSGRUNDLAGE

Der sachliche Geltungsbereich ergibt sich aus ATV/DIN 18459 - Abbruch- und Rückbauarbeiten

Ergänzend sind folgende ATV zu berücksichtigen:
DIN 18300 - Erdarbeiten
DIN 18349 - Betonerhaltungsarbeiten
DIN 18451 - Gerüstbauarbeiten

Für die Ausführung sind zusätzlich folgende Normen und Regeln zu beachten:
DIN 18007 - Abbrucharbeiten - Begriffe, Verfahren, Anwendungsbereiche
TRGS 519 - Asbest: Abbruch-, Sanierungs- oder Instandhaltungsarbeiten (2014)
TRGS 521 - Abbruch-, Sanierungs- und Instandhaltungsarbeiten mit alter Mineralwolle (2008)
PCP-Richtlinie

Soweit in der Leistungsbeschreibung auf Technische Spezifikationen, z.B. nationale Normen, mit denen Europäische Normen umgesetzt werden, europäische technische Zulassungen, gemeinsame technische Spezifikationen, internationale Normen, Bezug genommen wird, werden auch ohne den ausdrücklichen Zusatz "oder gleichwertig" immer gleichwertige Technische Spezifikationen in Bezug genommen.

Schuttbeseitigung
Der anfallende Bauschutt ist vom Auftragnehmer zu entsorgen, sofern im Leistungsverzeichnis nichts anderes angegeben ist.

Die Vorschriften über die Entsorgung von Sondermüll und Sonderabfall sowie Reststoffverwertung und örtlich festgelegte Maßnahmen für Recycling sind streng einzuhalten. Das Eingraben oder Verbrennen auf der Baustelle ist grundsätzlich untersagt.

Bauschutt ist über geschlossene Schuttrutschen abzuwerfen. Das direkte Abwerfen ist nicht gestattet.

Schutt-Container sind zur Vermeidung von Staub mit Planen dicht abzudecken; bei Bedarf ist ein Netzmittel zu verwenden.

Angaben zur Ausführung

Allgemeines

Die Abbrucharbeiten mit kontaminierten oder asbesthaltigen Materialien sind rechtzeitig vor Beginn der zuständigen Arbeitsschutzbehörde sowie der zuständigen Berufsgenossenschaft anzuzeigen.
Der Anzeige sind Unterlagen (Arbeits- und Sicherheitsplan) beizufügen, aus denen die getroffenen Schutzmaßnahmen hervorgehen.

Bei funkenerzeugenden Arbeiten, z.B. Trennarbeiten mit Trennscheiben und Brennschneidearbeiten, in der Nähe zu erhaltener Bauteile sind Glasflächen, glasierte Keramikoberflächen und andere durch den Funkenflug gefährdete Oberflächen abzudecken.

Der Auftragnehmer hat sich vor Arbeitsausführung über die genaue Lage von Hindernissen, wie Leitungen, Kabel, Kanäle, Vermarkungen u. dgl. zu informieren und ggf. eine Aufgrabungserlaubnis der Rechtsträger einzuholen. Der Auftragnehmer hat die Lage dieser Hindernisse entsprechend Abschnitt 3 der ATV zu erkunden.

Vor Ausführungsbeginn hat der Auftragnehmer mit dem Auftraggeber festzulegen, wo das erforderliche Gerät, Schutt, Container und dergleichen auf der Baustelle gelagert werden kann, um gegenseitige Störungen der am Bau beteiligten Handwerker während der Bauausführung zu vermeiden.

Die nach ATV DIN 18299 Abschnitt 4.1.11 durch den Auftragnehmer zu beseitigenden Verunreinigungen beziehen sich auch auf die Verunreinigung der öffentlichen Verkehrswege durch Fahrzeuge und Maschinen des Auftragnehmers oder seiner Subunternehmer. Solche Verunreinigungen sind durch geeignete Maßnahmen möglichst zu vermeiden. Trotzdem auftretende Verunreinigungen sind so rechtzeitig zu beseitigen, dass durch sie keine Gefährdung des öffentlichen Verkehrs entstehen kann.

Der Auftraggeber sorgt für die Medienfreiheit der in den Gebäuden oder baulichen Anlagen vorhandenen Leitungen für Strom, Wasser, Gas und anderer Medien.

Gefahrbereiche bei Abbrucharbeiten auf der Baustelle sind abzusperren und zu kennzeichnen. Entstehen dadurch Behinderungen für andere Unternehmer oder Dritte, sind der Zeitraum der Absperrung sowie alternative Maßnahmen mit der Bauleitung abzustimmen.

Der Auftragnehmer hat vor Baubeginn und auch ständig während der Durchführung die Einhaltung dieser Maßnahmen zu kontrollieren und Mängel oder Behinderungen unverzüglich anzuzeigen.

Die Abbrucharbeiten sind mit größter Sorgfalt durchzuführen. Die Standsicherheit darf hierbei zu keiner Zeit beeinträchtigt werden. Zeigen sich trotz sorgfältigem Abbruch Risse, Setzungen etc., so ist unverzüglich der Auftraggeber zu benachrichtigen. Für den weiteren Verlauf der Arbeiten sind mit dem Auftraggeber umgehend gesondert Vereinbarungen zu treffen.

Gut erhaltene oder erhaltungswürdige Bauteile sind vor Beginn der Abbrucharbeiten mit dem Auftraggeber bei einer Baubegehung festzulegen. Diese Bauteile sind sorgfältig vor Beschädigung zu schützen, im Falle einer im Zuge der Arbeiten notwendigen Entfernung sind solche Bauteile vorsichtig zu demontieren, abzubrechen oder anderweitig zu entfernen. Diese Bauteile sind zu sichern und fachgerecht zur späteren Wiederverwendung nach Angabe des Auftraggebers zwischenzulagern.

Bei Abbrucharbeiten, bei denen auch Putzflächen oder Teile von diesen entfernt werden, sind die Putzanschlüsse zu den entsprechenden Bauteilen, Durchbrüchen etc. durch sauberes Beschneiden der Ränder herzustellen.

Werden bei den Arbeiten kontaminierte oder asbesthaltige Materialien über die in der Ausschreibung benannten Bereiche angetroffen, so ist der Auftraggeber unverzüglich zu verständigen. Diese Verpflichtung gilt auch im Verdachtsfall.

In bewohnten Gebieten dürfen nur schallarme Kompressoren (Schrauben- oder Rotationskompressoren) eingesetzt werden.

Die Wahl technischer Vorgänge bleibt, wenn nicht anders beschrieben, dem Auftragnehmer überlassen. Dabei sind die Arbeiten so auszuführen, dass Beeinträchtigungen anderer Arbeiten, Belästigungen durch Lärm und Staub auf das unvermeidbare Maß reduziert werden.

Beim Abbruch von Mineralwolledämmstoffen sind Stäube zu vermeiden. Das Kehren ist untersagt. Für eine ausreichende Bindung durch Feuchtigkeit ist zu sorgen.

Wird bei abzubrechenden Bauteilen festgestellt oder vermutet, dass es sich um tragende Konstruktionen handelt, ist der Bauleiter des Auftraggebers vor Ausführung der Abbrucharbeiten zu verständigen, der die Beiziehung eines Statikers veranlassen kann. Auch im Zweifelsfall ist der Bauleiter zu verständigen.

Das Lagern von Druckgasflaschen in Kellerräumen, Treppenhäusern, Durchgängen und Durchfahrten ist untersagt. Ein Feuerlöscher, muss bei Arbeiten mit brennbaren Gasen vorhanden sein.

Zur Abwicklung des Bauvorhabens ist die Zusammenarbeit mit anderen Gewerken erforderlich. In Absprache mit der Bauleitung sind daher die technischen Bedingungen und Zeitabläufe der betroffenen Roh- und Ausbaugewerke zu beachten.

Fertiggestellte Bereiche sind dem Nachfolgegewerk besenrein zur Verfügung zu stellen.

Verkehrssicherung

Gefahrbereiche bei Abbrucharbeiten im Umfeld der Baustelle sind abzusperren und zu kennzeichnen.

Die Verkehrssicherungspflicht obliegt dem Auftragnehmer während der Dauer der Erfüllung seines Auftrages. Sie umfasst den unmittelbaren Arbeitsbereich sowie die Ausschilderung - auch von Umleitungen - nach Abstimmung mit den zuständigen Behörden.

Zur Verkehrssicherung der Baustelle gehört auch die laufende Kontrolle der Sicherungseinrichtungen. Die zeitlichen Abstände der Kontrollen richten sich nach den örtlichen Gegebenheiten.

## KALKULATIONSHINWEISE
KALKULATIONSHINWEIS - Abbruch

Sämtliche Abbrucharbeiten verstehen sich grundsätzlich einschl. Laden, Abfahren und Entsorgen des anfallenden Materials, sofern dies nicht gesondert beschrieben wird.

Der Abbruch tragender Bauteile wie Unterzüge, Stützen etc. muss in Zusammenarbeit/Abstimmung mit dem Rohbauer und/oder Zimmerer erfolgen. Der Abbruch dieser Bauteile darf erst nach Einbau notwendiger Unterstützungen, bzw. Herstellung neuer Stützen, Mauerwerkspfeiler etc. erfolgen. Im Zweifelsfall ist vor dem Abbruch Rücksprache mit der Bauleitung zu halten!

Sämtliche Aufmaße sind vor Beginn der Abbrucharbeiten zusammen mit der Bauleitung vor Ort vorzunehmen. Ein Aufmaß ohne Beisein der Bauleitung wird nicht anerkannt.

KALKULATIONSHINWEIS - zeitlich gestaffelte Ausführung

Die Arbeiten sind zwingend im UG im Osten zu beginnen, da im weiteren Bauablauf die Folgegewerk früher starten können.
Ausführungsreihenfolge:
1.  UG von Ost nach West
2.  EG von Ost nach West
3. OG von Ost nach West
4. Dachbereiche

Dies ist in die Einheitspreise einzukalkulieren.

KALKULATIONSHINWEIS - Arbeiten im Gebäudebestand

Der Mehraufwand für Arbeiten im Gebäudebestand (z.B. für Materialtransport o.ä.) ist in der Position "Horizontale und vertikale Verbringung" einzukalkulieren.

Die Schadstoffsanierung soll im Anschluss an den Rückbau und Abbruch der nicht-belastenden Bauteile erfolgen, um die Verbreitung der Schadstoffe unterbinden zu können.

## Arbeits- und Schutzgerüst / Traggerüste
ARBEITS- UND SCHUTZGERÜSTE / TRAGGERÜST

Arbeits- und Schutzgerüste für die kompletten Rückbauarbeiten sind in den einzelnen Positionen entsprechend der VOB/B ATV 18299 einzukalkulieren

Auf der Ostseite im Bestand (über Pausenhalle) wird bauseits ein Gerüst für die Fassaden-, und Dacharbeiten gestellt.

## Beschreibung der Abbrucharbeiten
AUSFÜRHUNGSBESCHREIBUNG
für die Abbrucharbeiten im Gymnasium Schrobenhausen:

Die Abbrucharbeiten finden in allen 3 Etagen des Bestandsbaus statt.
Zudem wird in Einzelbereichen eine Asbestsanierung vollzogen.

Die Pausenhalle wird komplett rückgebaut.

Die Dachlandschaften im Abbruchbereich werden ebenfalls rückgebaut.

## 05C ABBRUCHARBEITEN IM BESTAND

### BEREICH 1 UMBAU und SANIERUNG

#### Titel 1.1 Baustelleneinrichtung, Organisation, Horizontale und vertikale Verbringung

**1.1.1 Baustelleneinrichtung - für alle Abbruchtitel**
*** Pauschalposition
Einrichten der Baustelle, Vorhalten während der gesamten Bauzeit/Abbruchzeit sowie Räumen der Baustelle nach Baufertigstellung/Abbruchfertigstellung mit allen erforderlichen Maschinen, Geräten, für die nachfolgend beschriebenen Arbeiten.

In die Baustelleneinrichtung sind Arbeitsgerüste nach DIN 4220, auch über 2 m Arbeitshöhe und innerhalb der Gebäude, sowie den Vorschriften der Berufsgenossenschaft entsprechend, mit Abschrankungen, Baustellenbeleuchtung, Beschilderung und sonstigen Schutzvorkehrungen einzurechnen.

Material -und Werkzeugtransporte, Werkzeugstellung und Abnutzung, Auslagen für Frachten, Vorfrachten, Verpackung, Fahrtauslagen, Versicherungen und Überwachung, einschl. Einweisung des Bedienungspersonales, Erstellung und Lieferung einer gut verständlichen Bedienungsanleitung.

Die Baustelle und die Gebäude sind laufend in einem aufgeräumten Zustand zu halten.
Die Baustelle ist nach Beendigung so herzurichten, dass an den verbleibenden Gebäudeteilen keinerlei Schäden verbleiben bzw. entstehen.
Insbesondere ist sämtlicher Bauschutt getrennt aus dem Baufeld zu entfernen.
Die Entsorgung ist mittels Entsorgungsnachweisen lückenlos zu belegen.
Die Lagerung von Haufwerken in Mieten ist durch die beengten Platzverhältnisse auf dem Abbruchgelände nicht möglich!

Die Staubentwicklung ist durch ausreichendes Benässen der abzubrechenden Baukörper während der kompletten Dauer der Abbrucharbeiten mit schwerem Gerät (Schneekanone) auf ein Mindestmaß zu beschränken. Die Kosten für Schlauchmaterial (auch B-Schlauch) und zusätzliches Personal sind einzurechnen.
Anschlussmöglichkeit am Hydranten auf dem Schulgelände siehe BE-Plan des AG.

Das Herrichten der Lager- und Arbeitsplätze sowie Unterkonstruktion für Geräte und Maschinen, die Geräte-/Maschinenkosten, Material-Vorhaltekosten, Personalkosten und alle sonstigen Arbeiten/Aufwendungen, die der AN zur ordnungsgemäßen Durchführung der Bauaufgabe zu erbringen hat, sind einzukalkulieren.

Tagesunterkünfte für die Belegschaft nach Arbeitsstättenrichtlinie und deren Unterhalt ist auf dem Baustellengelände gestattet. Das Aufstellen von Wohncontainern oder Baracken zum Zwecke der Wohn- und Schlafmöglichkeit von Arbeitskräften außerhalb der üblichen Arbeitszeiten wird nicht gestattet.

Die Baustelle ist ausreichend (mind. an zwei Stellen) mit nachstehenden Verbots-/Gebotsschildern auszustatten:
- Helmpflicht
- Sicherheitsschuhe
- Schutzbrillen bzw. Gesichtsschutzschilder
- Schutzhandschuhe
- Gehörschutzmittel
- Atemschutz
- Notausgang (Fluchtweg)
- Erste-Hilfe-Einrichtung
- Betreten der Baustelle verboten! Eltern haften für ihre Kinder!

Der Auftragnehmer hat vor Beginn der Arbeiten einen Baustelleneinrichtungsplan der Bauleitung zur Genehmigung vorzulegen (siehe gesonderte Position).

Der Bauleitung ist binnen 7 Tagen nach Auftragserteilung in schriftlicher Form eine Abbruchanweisung vorzulegen, die, abgestimmt auf die vertraglichen Einzelfristen, den Ablauf der Abbrucharbeiten beschreibt.

Auf der Baustelle befindet sich bauseitig kein Kran.

Bau-Anschlüsse für Wasser und Strom werden vom Bauherren an zentraler Stelle an das Baufeld geführt. In die Baustelleneinrichtung sind alle notwendigen Unterverteiler für Wasser und Strom vom AN einzurichten.
Verbrauchskosten werden vom AG übernommen.

Für die Abbrucharbeiten sind, wenn notwendig, nur geschlossene und abgesperrte Schuttcontainer zugelassen! Die angemieteten Container sind mit dem Firmennamen des AN eindeutig zu kennzeichnen. Der Austausch von widerrechtlich angelieferten offenen, nicht abgesperrten Containern geht zu Lasten des AN.

Das Reinigen des öffentlichen Gehweg- und Straßenbereiches durch Verschmutzungen der Abbrucharbeiten und des Lieferverkehres mittels Kehrmaschine ist in die Baustelleneinrichtung einzurechnen. Der Lieferverkehr erfolgt über die Kantstraße - siehe Lageplan.
Je nach Baustellenverkehr und Witterung ist mit täglicher Reinigung zu rechnen.
Die Schule liegt in einem Wohngebiet! Aus diesem Grund ist mit erhöhten Maßnahmen hinsichtlich der Unterdrückung von Staubentwicklung und der Straßenreinigung zu kalkulieren.
Menge: 1,000 psch

**1.1.2 Horizontale und vertikale Verbringung - für alle Titel**
*** Pauschalposition
Horizontale und vertikale Verbringung für alle nachfolgenden Abbruchtitel.

Die nachfolgenden Einzelpositionen beschreiben den Ausführungsort.

In dieser Position sind entsprechend den Angaben der Ausführungsorte für alle nachfolgenden Einzelpositionen die horizontale und vertikale Verbringung innerhalb des Gebäudes sowie bis zum außerhalb des Gebäudes liegenden Zwischenlagerplatz (Kantstraße oder nördlicher Baustellenbereich) auf dem Baustellengelände einzukalkulieren.

Transportwege sind entsprechend den Angaben der zusätzlich technischen Vorbemerkungen, den beiliegenden Grundrissen, Schnitten und Baustelleneinrichtungsplänen vollumfänglich, auch über 20m, mit einzukalkulieren.

Transport aus dem Gebäude:
Horizontale und vertikale Verbringung über das Treppenhaus vom UG - 1.OG.

Horizontal:
Transport horizontal bis zumTreppenhaus in maximaler Länge von 65 m je Geschoss.

Vertikal:
Der Abtransport in der vertikalen Richtung erfolgt über das Treppenhaus im Nord-Westen des Gebäudes, durch eine vom AN erstellte Öffnung in der Fassade im Bereich des UG.
Alternativ über eine Öffnung nach Süden in den Pausenhof im UG.
Der Abtransport aus den Geschossen kann dann mit geeignetem Gerät aus den Bereichen des UG erfolgen.

Gerüst:
Es sind bauseits keine Gerüste vorhanden

Außenabmessungen des Abbruchbereichs
Länge: ca. 45 m
Breite : ca. 15 m

Geschosse: 3 Geschosse, UG - 1.OG
Geschosshöhe:
UG= ca. 3,50 m
EG= ca. 3,50 m
OG= ca. 3,50 m

Bauseitiger Baukran steht nicht zur Verfügung.

Die Art der Verbringung obliegt dem AN. Einzukalkulieren sind alle hierfür erforderlichen Geräte, Teleskopkräne, Schuttrutschen etc. einschl. An- und Abtransport der Gerätschaften, sowie deren Vorhaltung, einschl. Zeitaufwand für Maschinen und Arbeitskräfte.
Menge: 1,000 psch

**1.1.3 Dokumentation der Abbrucharbeiten**
*** Pauschalposition
Die Dokumentation der Abbrucharbeiten ist 1-fach in je einem DIN-A4-Ordner und 1-fach auf digitalem Datenträger (USB-Stick) mit gleicher, nachstehender Ordnerstruktur rechtzeitig vor Abnahme an die zuständige Objektüberwachung zur Prüfung zu übergeben.

Die Dokumentation beinhaltet lückenlos alle Entsorgungsnachweise des angefallenen Bauschuttmaterials mit einer tabelarischen Aufstellung der angefallenen Baustoffe, deren Entsorgungsort und Massen nach Gewicht.

Als Dateiformat ist grundsätzlich "pdf" zu verwenden. Planunterlagen sind im Format "dwg" oder "dxf" und "pdf" zu speichern.
Eine Abnahme ohne vollständige Bestandsunterlagen wird vom Auftraggeber verweigert.
Die Unterlagen sind gem. nachstehender Liste in die jeweiligen Reiter einzusortieren. Sollte ein DIN-A4-Ordner nicht ausreichen, so sind die Ordner in entsprechender Reihenfolge inkl. der Gesamtanzahl an Ordnern zu nummerieren. Auf den Rückenschildern sind ferner das Bauvorhaben, die Gewerkenummer, das Gewerk und die ausführende Firma zu verzeichnen.
Je nach Gewerk kann es zu einzelnen Abschnitten keine Angaben geben. Dies ist kenntlich zu machen (z.B. durch Hinweis:"entfällt") und die entsprechenden Reiter sind leer zu lassen.
Sollten die Bestandsunterlagen fehlen oder unvollständig sein, wird ein Einbehalt vom Rechnungsbetrag in Höhe der zu erwartenden Kosten für die Beschaffung und Zusammenstellung der Unterlagen durch Dritte (z.B. die zuständige Objektüberwachung) getätigt.

Ordnerinhalt
Reiter
Nr. Inhaltsverzeichnis
1. Bauvorhaben, LV-Nummer und Gewerk, Firmenangaben und Ansprechpartner
2. Fachunternehmererklärung / Konformitätserklärungen / Übereinstimmungserklärungen
3. Kopie Abnahmeprotokoll(e) wird vom AG eingefügt Bestätigung der Mängelbeseitigung wird ggf. vom AN nachgereicht
4. Einweisungsprotokolle
5. Reinigungs-/Wartungs- und Pflegehinweise
6. Herstellernachweise / Systembeschreibungen / Produktdatenblätter / Sicherheitsdatenblätter
7. Prüfzeugnisse / Zulassungsbescheide (z.B. für Brandschutz, Schallschutz, Dämmwerte, Druckprüfungen, Spülprotokolle, etc.)
Prüfbescheinigung Standfestigkeit
8. TÜV-Zertifikate / TÜV-Abnahmen / Sachverständigenabnahmen / Gutachterliche Stellungnahmen
9. Vollständige Liste der verwendeten Werkstoffe bzw. Materialien inkl. der genauen Herstellerbezeichnung
10. Bedienungsanleitungen
11. Planverzeichnis und Bestandspläne, wie Werkpläne mit Eintragung abweichender (tatsächlicher) Ausführung, Werkstattzeichnungen, Verlegepläne, Aufbauzeichnungen, Schemata, Verteilerpläne, etc.
12. Anlagenverweise (z.B. Prüfbücher)
Menge: 1,000 psch

**1.1.4 Baustelleneinrichtungsplan**
*** Pauschalposition
Der Auftragnehmer hat vor Beginn der Baumaßnahmen einen Baustelleneinrichtungsplan vorzulegen. Dieser Plan ist mit der Bauleitung abzustimmen und verbindlich einzuhalten. Der Baustelleneinrichtungsplan muss insbesondere folgende Angaben enthalten:
- Anzahl und Lage der Baustellenunterkünfte, Magazine und Lagerplätze;
  - Position von Entlade- und Ladestationen
  - Standorte der Turmdrehkrane mit Angabe der Schwenkbereiche unter Berücksichtigung von Hindernissen, z. B. Freileitungen;
  - Standorte von sonstigen stationären Baumaschinen und Anlagen;
  - Wege für Geh- und Fahrverkehr;
  - Anzahl und Lage der Versorgungsanlagen (Strom, Wasser,Gas) für die Baustelle;
  - Entsorgungseinrichtungen;
  - bei notwendigen Wasserhaltungsarbeiten Anzahl und Lage der Pump- und Schluckbrunnen oder Vorfluter sowie der erforderlichen Rohrleitungen.
Menge: 1,000 psch

**1.1.5 Staubdichte Bautür, innen**
Staubdichte Bautür mit Zarge, Türdichtungen und Falzeinschlag im Türblatt, verriegel- und abschließbar (PZ-vorgerichtet), in der Staubwand einbauen, vorhalten und beseitigen,

Lichte Weite: ca. 1,0m
Höhe: ca. 2,00m
Menge: 5,000 Stk

**1.1.6 Staubdichte Bautür, innen, vorhalten**
Vorhalten der staubdichten Bautür der Pos. 1.1.5 je Woche
Menge: 80,000 Stk/

**1.1.7 Schutz- und Staubwand**
Lieferung, Aufbau und Abbau einer Schutz- und Staubwand, bestehend aus Holzunterkonstruktion mit Kanthölzern, einer beidseitigem Bretterverschalung in voller Fläche und dazwischen verklebter PE- Baufolie, 0,2mm, bekleidet. Die PE-Folie ist mit Latten 30 x 50 mm im Abstand von 62,5 cm in voller Raumhöhe von der Abbruchseite zu sichern.
Die seitlichen Wandanschlüsse sind mit Montageschaum zu hinterfüllen.
Die Staubschutzwände sind während der Abbruchzeit vorzuhalten und nach Beendigung der Abbrucharbeiten nach Anweisung der Bauleitung, in eigener An- und Abfahrt, abzubauen und in allen Teilen zu entsorgen.

Im Bereich der Decken sind keine Auflagerpunkte vorhanden, da in den Fluren Rippendecken eingebaut sind.
Somit muss am Deckenanschluss eine zusätzlich OSB Platte mitgeplant werden.
Breite ca. 50cm über die gesamte Länge der Staubschutzwand.

Der Einbau der Staubwand erfolgt z.B. im Bereich der Flure zu den schulischen Bereichen in allen Geschossen.

Raumhöhe bis 3,50m
Menge: 400,000 m²

**1.1.8 Vorhaltung Staubschutzwände**
Vorhaltung der beschriebenen Staubschutzwände
der Pos. 1.1.7
Menge: 6400,000 m²/W

**1.1.9 Zulage Wärmedämmung**
Zulage zu vor beschriebenen Staubschutzwänden, jedoch Ausführung in den Zwischenwandbereichen mit Wärmedämmung (Mineralwolle ca. 10cm)

Raumhöhe bis 3,50m
Menge: 260,000 m²

**1.1.10 Zulage Staubwand über mehrere Geschosse**
Zulage zu vor beschriebenen Staubschutzwänden, jedoch Ausführung als Wand H=12,00m

Ausführung erfolgt im Eingangsbereich auf der Südseite AUFENTHALT EG

Gerüste etc. sind miteinzukalkuieren
Menge: 100,000 m²

**1.1.11 Zulage für Öffnung Bautür, 1,00m x 2,00m**
Zulage für Herstellen einer Öffnung für Bautür in der Staub- und Schutzwand, Größe ca. 1,00m x 2,00m
Menge: 5,000 Stk

**1.1.12 Schutzschleuse**
Lieferung, Aufbau und Abbau einer Schutzschleuse, 2-seitige Wände bestehend aus Holzunterkonstruktion mit Kanthölzern, einer beidseitigem Bretterverschalung in voller Fläche und dazwischen verklebter PE- Baufolie, 0,2mm, bekleidet. Die PE-Folie ist mit Latten 30 x 50 mm im Abstand von 62,5 cm in voller Raumhöhe von der Abbruchseite zu sichern. Die Staubschutzwände sind während der Abbruchzeit vorzuhalten und nach Beendigung der Abbrucharbeiten nach Anweisung der Bauleitung, in eigener An- und Abfahrt, abzubauen und in allen Teilen zu entsorgen.

Im Bereich der Decken sind keine Auflagerpunkte vorhanden, da in den Fluren Rippendecken eingebaut sind.
Somit muss am Deckenanschluss eine zusätzlich OSB Platte mitgeplant werden.
Breite ca. 50cm über die gesamte Länge der Staubschutzwand.

Der Einbau der Schutzschleuse erfolgt z.B. im Bereich EG der Flure zu den schulischen Bereichen.

Raumhöhe bis 3,50m

Abrechnung nach Lfdm. Schutzschleuse, bestehend aus beiden Seitenwänden nach vorbeschriebenem Leistungsumfang.
Menge: 30,000 lfdm

**1.1.13 Vorhaltung Schutzschleuse**
Vorhaltung der beschriebenen Schutzschleuse der Pos. 1.1.12
Menge: 480,000 m²/W

**1.1.14 Schützen von Natursteinböden im Flurbereich, 4 mm Vliesfaserplatten**
Schützen von Natursteinböden im Flurbereich des UG, EG und 1. OG.
Die Böden sind vollflächig mit Vliesfaserplatten, t=4 mm, zu schützen.
Ziel ist der Schutz der Natursteinböden und eine Reduzierung des Staubs in der Luft.

Die Platten (z.B. 120 x 80 cm) sind mit geeignetem Klebeband miteinander, rutschsicher, zu verkleben.
Eine Befahrung mit Rollgerüsten muss sichergestellt werden.

Dichte der Vliesplatten= > 1.400 g/m²

Der Schutzbelag ist während den gesamten Ausbauarbeiten vorzuhalten

Am Ende der Ausbaumaßnahmen ist in einem eigenen Arbeitsgang der Belag auf Aufforderung der Bauleitung wieder auszubauen und zu entsorgen.
Es ist davon auszugehen, dass an den Platten Verschmutzungen wie Putz, Gips und Sägespähne anhaften.
Menge: 600,000 m²

**1.1.15 Zulage Schützen von Treppenstufen, Steigung 31 x 15 cm, L= 1,60 m**
Zulage für vor beschriebenes Schützen von Böden im Bereich von Stufen.
Steigungsverhältnis 29 x 16,5 cm
Stufenbreite= 1,60 m
Abrechnung erfolgt in m² nach Setzstufe+Trittstufe x Stufenbreite

Die Stufen sind frei schwebend und haben mit der Setzstufe keine Verbindung zum Boden oder anderen Stufen. Die Treppenstufe muss daher eingepackt werden.

Ausführung der Treppenstufen vom UG bis 1. OG
Treppenhaus C
Menge: 40,000 m²

**1.1.16 Ausbessern Schutzvlies**
Ausbesserungen am vor beschriebenen Schutzvliesbelag je m².
Die Ausbesserungen sind vor Ausführung der Bauleitung anzuzeigen.
Die Leistung versteht sich inkl. eigener Anfahrt und Antransport der benötigten Materialien.
Abrechnung erfolgt nach ausgetauschtem Schutzvliesbelag in m².
Menge: 50,000 m²

**1.1.17 Wetterfester Schutz der Fensteröffnungen**
Lieferung und Einbau eines wetterfesten Schutzes der Fensteröffnungen nach dem Abbruch von Fenster und Brüstung, bestehend aus Holzunterkonstruktion mit Kanthölzern, einer Verschalung aus 20 mm OSB Platten in voller Fläche und darauf verklebter PE-Baufolie, 0,2mm.
Die PE-Folie ist mit Latten auf der OSB Platte zu fixieren.
Die seitlichen Wandanschlüsse sind mit Montageschaum/Klebeband zu hinterfüllen.

Einbau im Bereich der Außenfassade an einzelnen Fensteröffnungen mit einer ca. Größe von
ca. (B x H) 1,80 m x 3,20 m

Abbau und Entsorgung vor dem Einbau der neuen Fenster je Geschoss in einzelnen Anfahrten.
Menge: 100,000 m²

**1.1.18 Versetzen Container**
Versetzen der Container aufgrund der Zwischenlagerung von Abbruchmaterial, Einbringen von Material etc.

Abrechnung pro Stück versetzen der gesamten Schuttcontainerlandschaft
Menge: 2,000 Stk.

**1.1.19 Container für Sperrmüll**
Liefern und Vorhalten von 10m³ Containern für die Entsorgung von Sperrmüll.

Ausbau und Entsorgen in Container in ges. Position ausgeschrieben
Menge: 2,000 Stk.

**1.1.20 Lieferung und Verlegung Teichfolie**
Liefern und fachgerechtes Verlegen einer wurzel- und verrottungsfesten Teichfolie als wasserführende Abdichtungsebene im Gebäudeinneren zur kontrollierten Ableitung von anfallendem Wasser.

Ausführung als geschlossene Wannen-/Flächenabdichtung inkl. Herstellung sämtlicher erforderlicher Aufkantungen an aufgehenden Bauteilen, Durchdringungen und Randanschlüssen.

Die Pos. beinhaltet
- Lieferung einer robusten, dauerhaft elastischen Teichfolie (z. B. EPDM oder PVC), Mindeststärke 2 mm
- Zuschneiden, Einpassen und vollflächiges Auslegen auf vorbereitetem, tragfähigem Untergrund
- Ausbildung von Aufkantungen an allen angrenzenden Wänden, Stützen und Einbauten, Höhe 25 cm über OK fertiger Belag, Aufkantung mittels Kanthölzer, Wandbefestigt etc. (Überbrücke von Türen und Fensteröffnung sind mit einzukalkulieren)
- Fachgerechtes Herstellen dichter Eckausbildungen (Innen- und Außenecken)
- Dichte Ausführung sämtlicher Stöße mittels systemkonformer Schweiß- oder Klebeverbindungen
- Einbindung bzw. dichter Anschluss an vorhandene Bodenabläufe / Entwässerungspunkte zur Sicherstellung eines geregelten Wasserablaufs
- Mechanische Sicherung der Aufkantungen im Randbereich
- Schutzlage, falls erforderlich
- Unterkonstruktion aus Holz, befestigt an Wände für die erhöhte Anbringung / Ausbildung Gefälle
- inkl. Vorhaltung bis "Gebäude dicht"
- Inkl. Instandhaltung / Ausbesserung während der Vorhaltezeit
Menge: 200,000 m²

**1.1.21 Lieferung und betriebsfertige Montage Tauchpumpe**
Liefern und betriebsfertiges Montieren einer elektrisch betriebenen Tauchpumpe mit integriertem Schwimmerschalter zur automatischen Wasserförderung aus der bauseits hergestellten Auffangwanne / Folienabdichtung.

Auslegung der Pumpe für eine angeschlossene Entwässerungsfläche bis ca. 200 m².

Die Pos. beinhaltet:
- Lieferung einer robusten Schmutzwasser-Tauchpumpe mit Schwimmerschalter (Automatikbetrieb Ein/Aus über Wasserstand)
- Förderleistung und Förderhöhe entsprechend den örtlichen Erfordernissen, geeignet für Dauer- bzw. Intervallbetrieb
- Geeignet für leicht verschmutztes Wasser mit Feststoffanteilen bis 3 mm Korngröße
- Anschluss an vorhandene Druckleitung bzw. Entwässerungsleitung
- Herstellung der erforderlichen Druckleitungsanbindung inkl. Rückschlagventil
- Elektrischer Anschluss an bauseits vorhandene Steckdose / Anschlussleitung (230 V)
- Funktionsprüfung und Probebetrieb
- Einweisung des Auftraggebers in Bedienung und Wartung
- Inkl. sämtlicher Klein-, Befestigungs- und Anschlussmaterialien.
Menge: 2,000 Stk.

**1.1.22 Seitenschutz-Deckenrand, Fassadenöffnungen, UG-1.OG**
Seitenschutz in Abmessung Ausführung nach DIN 4420
"Arbeits- und Schutzgerüste" bzw. UVV "Bauarbeiten", an freiliegenden Treppenläufen, Geschossdecken, etc. als Schutz gegen Absturz von Personen. Direkt nach freilegen der freien Enden errichten, vorhalten und wieder entfernen.
Der Seitenschutz ist an den Bauteilen so anzubringen, dass die im Treppenhaus tätigen Gewerke bei der Ausführung ihrer Leistungen nicht behindert werden. d.h. die Befestigung muss ausschließlich auf der Oberseite der Anlagen erfolgen und kann ggfalls. seitlich in den Deckenebenen erfolgen.
Vorhaltedauer beginnt mit  Fertigstellung der Seitenschutzelemente

Errichten, Vorhalten und auf Abruf mit zus. Anfahrt wieder entfernen

Ausführungsort: Erdgeschoss und 1.Obergeschoss
Menge: 300,000 lfdm

**1.1.23 Vorhaltung Seitenschutz-Deckenrand, Fassadenöffnungen, UG-1.OG**
Vorhalten des Seitenschutz der Pos. 1.1.22
Menge: 4800,000 m/Wo

**1.1.24 Abstützen von Bestandsdecken**
Abstützen von Bestandsdecken von UG bis 1. OG als zusätzliche Unterstützung der Decke während den Arbeiten für die Herstellung von Wandöffnungen.

Abstützung mit 2 Reihen Stahlbolzen und horizontalen Kanthölzern 10cm x 10cm im Abstand von ca. 2m.
Abgerechnet wird die Fläche des abgestützten Deckenfeldes vom jeweils äußersten Bolzen.
Menge: 50,000 m²

#### Titel 1.2 Abbrucharbeiten im Bestand

##### Untertitel 1.2.1 Abbruch Dachbereich

*Hinweis: SATTELDACH*
Es steht bauseits kein Kran zur Verfügung

Ein Gerüst ist auf der Ostseite (Pausenhof) bauseits vorhanden

**1.2.1.1 Abbruch der Dacheindeckung aus Ziegeldachpfannen**
Abbruch der bestehenden Dacheindeckung aus Ziegeldachpfannen im Format L x B 40 x 20 cm.

Dachneigung= ca. 35°
Dachseitenlänge= ca. 7,30 m
Dachform Satteldach.

Abrechnung erfolgt nach Ansicht der Dachflächen in m².
Sonderdachpfannen an den Ortgängen und am First werden in die Fläche mit eingerechnet.

Das Abbruchmaterial ist nach Vorbeschrieb horizontal und vertikal bis OK Gelände zu verbringen. Abbruch des Gesamtaufbau einschl. Transport, Laden und Abtransport, inkl. Kippgebühr.

Es steht bauseits weder ein Kran, noch ein Gerüst zur Verfügung.
Menge: 520,000 m²

**1.2.1.2 Abbruch von Lattung und Konterlattung der Dacheindeckung**
Abbruch von Lattung und Konterlattung der vor beschriebenen Dacheindeckung, bestehend aus Dachlatten im Format 30 x 30 mm.
Genagelte Befestigung.
Je m² ist mit einem Holzvolumen von 0,008m³ zu rechnen.

Die Latten sind als Altholz zu entsorgen.

Abrechnung erfolgt nach Ansicht der Dachflächen in m².

Das Abbruchmaterial ist nach Vorbeschrieb horizontal und vertikal bis OK Gelände zu verbringen. Abbruch des Gesamtaufbau einschl. Transport, Laden und Abtransport, inkl. Kippgebühr.
Menge: 520,000 m²

**1.2.1.3 Abbruch von Dachschalung 30 mm und bitu. Unterdachbahn**
Abbruch von Dachschalung 30 mm (sägeraue Bretter) und bituminöser Unterdachbahn, die durch die vor beschriebene Lattung der Dachpfannen auf die Schalung befestigt ist.
Schalung in genagelter Befestigung auf die Sparren

Es ist davon auszugehen, dass sich die Dachbahn mit der Schalung durch die Sommerhitze verklebt hat und die beiden Elemente nicht vonenander getrennt werden können.

Schadstoffbelastung:
- Holzlatten= 131mg/kg Chrom
- Die Abdichtungsbahn ist mit 41,7 mg/kg PAK belastet.
Entsorgung nach AVV 170302 Bitumengemisch

Abrechnung erfolgt nach Ansicht der Dachflächen in m².

Das Abbruchmaterial ist nach Vorbeschrieb horizontal und vertikal bis OK Gelände zu verbringen. Abbruch des Gesamtaufbau einschl. Transport, Laden und Abtransport, inkl. Kippgebühr.
Menge: 520,000 m²

**1.2.1.4 Abbruch Holzdachstuhl, Satteldach, DN 35°**
Abbruch von bestehendem Holzdachstuhl als Satteldach mit einer Dachneigung von ca. 35°.

Dachneigung = ca. 35°
Dachseitenlänge = ca. 7,30 m
Höhe von OK DG-Boden bis UK First ca. 4,50 m
Dachform Satteldach.

Elemente des Dachstuhls:
- Sparren 15 x 10 cm im Abstand von ca. 75 cm
- Querverbinder (Sparren zu Sparren)= 15 x 10 cm
- Fußpfette 12 x 12 cm

Schadstoffbelastung:
- alle Holzelemente= 131mg/kg Chrom

Entsorgung des Dachstuhls inkl. allen Stahlverbindungsmittel wie Nägel und Schrauben.

Das Abbruchmaterial ist nach Vorbeschrieb horizontal und vertikal bis OK Gelände zu verbringen. Abbruch des Gesamtaufbau einschl. Transport, Laden und Abtransport, inkl. Kippgebühr.

Abrechnung erfolgt nach m² Dachfläche
Menge: 520,000 m²

**1.2.1.5 Abbruch Dachrinnen inkl. Fallrohre**
Abbruch von bestehenden Dachrinnen inkl. aller Fallrohre

Entsorgung der Dachrinnen und Fallrohrer inkl. aller Verbindungsmittel, Schrauben, Schellen etc.

Das Abbruchmaterial ist nach Vorbeschrieb horizontal und vertikal bis OK Gelände zu verbringen. Abbruch des Gesamtaufbau einschl. Transport, Laden und Abtransport, inkl. Kippgebühr.
Menge: 100,000 lfdm

**1.2.1.6 Abbruch von Lüftungszinkrohr, d= 60 cm**
Abbruch eines verzinkten Lüftungsrohrs aus ca. 1,5 mm Stahlblech, d=60 cm.

Das Lüftungsrohr ist in ca. 3 m Höhe in der Ebene über den querverlaufenden Sparrenverbindern und den Sparren eingebaut.
Das Rohr muss zum Ausbau in Einzelteile zerlegt werden.

Alle notwendigen Gerüste sind einzurechnen.

Das Abbruchmaterial ist nach Vorbeschrieb horizontal und vertikal bis OK Gelände zu verbringen. Abbruch des Gesamtaufbau einschl. Transport, Laden und Abtransport, inkl. Kippgebühr.
Menge: 30,000 lfdm

**1.2.1.7 Stahlbetonkniestock schneiden**
Horizontalter Schnitt durch einen vorhandenen Stahlbeton-Kniestock mittels Diamant-Wandsäge, einschließlich aller erforderlichen Nebenleistungen

Höhe Kniestock  ca. 40cm
Stärke:  ca. 70cm

Die Pos. beinhaltet:
- Einrichten, Vorhalten und Räumen der erforderlichen Geräte und Maschinen
- Herstellen eines durchgehenden horizontalen Schneidschnitts in definierter Höhe
- Schnitttiefe entsprechend Bauteildicke
- Staub- und Spritzwasserschutzmaßnahmen
- Erforderliche Kühlwasserversorgung inkl. fachgerechter Ableitung/Filterung
- Schutz angrenzender Bauteile
- Lösen, Abbrechen und fachgerechtes Ausbauen der abgeschnittenen Betonteile
- Zerkleinern in transportfähige Stücke
- Verladen und Abtransport
- Fachgerechte Entsorgung des Betonabbruchs gemäß geltenden abfallrechtlichen Bestimmungen (AVV 17 01 01 - Beton, sofern unbelastet)
- Nachreinigung des Arbeitsbereichs
- Inkl. Schnitt der Bewehrung

Das Abbruchmaterial ist nach Vorbeschrieb horizontal und vertikal bis OK Gelände zu verbringen. Abbruch des Gesamtaufbau einschl. Transport, Laden und Abtransport, inkl. Kippgebühr.

Ausführungsort: 2.Obergeschoss nach Rückbau Dachstuhl
Menge: 60,000 lfdm

**1.2.1.8 Dampfsperre, Voranstrich, G200S4+Al 01**
Lieferung und Einbau einer Dampfsperre (Notdach) auf die Betondachdecke über dem 1. OG wie folgt:
- Flächen glatt, trocken und besenrein säubern mit kaltflüssigem Bitumenvoranstrich vorstreichen oder spritzen (Verbrauch 300 g/m²)
- Bitumen-Schweißbahn mit Aluminium-Einlage geeignet für flächigen Untergrund System: G200S4+Al 01 mit unterseitig ankaschierter Trennfolie vollflächig im Flammschmelzverfahren verschweißt.
  Naht- und Stossüberdeckung 10 cm,
- an aufgehenden Bauteilen bis OK Dachdämmung hochgeführt.
- Dampfsperre dient gleichzeitig als wasserführende Dachfläche während der Bauphase. Es muss mittels der Damfsperre verhindert werden, dass Wasser in das Gebäude eindringen kann.
- Anbringen der Dampfsperre an aufgehenden Bauteilen

Einbauort: Im Bestand als Notdach, östlich des best. Treppenhaus in Ebene des zu demontierenden Dachstuhls.
Menge: 300,000 m²

*Hinweis: FLACHDACH*
Es steht bauseits weder ein Kran, noch ein Gerüst zur Verfügung.

**1.2.1.9 Abbruch des gesamten Flachdachaufbaus**
Fachgerechter, vollständiger Rückbau eines bestehenden Flachdachaufbaus bestehend aus 5 Lagen.
Inkl. Kiesschüttung.
Die Dachbahn ist als Bitumenbahn, besandet, 4mm, eingebaut. Inkl. darunterliegender Wärmedämmung, inkl. Vergussmasse (gering teerbelastet) Isolierlagen aus schwarzem Gasbeton (teerfrei)

Dachform Flachdach
Gesamtdicke ca.: 200mm

Die Pos. beinhaltet:
- Lösen und Entfernen aller Lagen der Flachdacheindeckung einschließlich Kiesschüttung, Bitumenschweißbahnen, Isolierbahnen aus Gasbeton, etc.
- Rückbau von Anschlussprofilen an aufgehenden Bauteilen
- Aufnahme und Ausbau der vorhandenen Wärmedämmung Gasbetonisolierlage 95mm und 65mm (RC1 jedoch Getrennthaltung gem. Voruntersuchung mögl.)
- Sortenreine Trennung der Materialien soweit technisch möglich
- Ausbau von Dachgullys, Durchdringungen etc.
- Rückbau von Attikaverblechungen inkl. Unterkonstruktionen etc.
- Zerkleinern in transportfähige Einheiten
- Verladen und Abtransport
- Fachgerechte Entsorgung gemäß geltenden abfallrechtlichen Vorschriften (AVV-Schlüssel je nach Materialart)

Abrechnung erfolgt nach Ansicht der Dachflächen in m².

Das Abbruchmaterial ist nach Vorbeschrieb horizontal und vertikal bis OK Gelände zu verbringen. Abbruch des Gesamtaufbau einschl. Transport, Laden und Abtransport, inkl. Kippgebühr.
Menge: 360,000 m²

**1.2.1.10 Abbruch Glastonnendach inkl. Markisenanlage**
Fachgerechter, vollständiger Rückbau eines bestehenden Glastonnendachs einschließlich aller tragenden und nichttragenden Bauteile bis auf die Betonrohkonstruktion

Dachform:  Tonnendach
Spannweite  ca: 17m
Länge ca.  17m
Fläche  120m²

Die Pos. beinhaltet:
- Ausbau und Demontage sämtlicher Verglasungselemente
  (z. B. VSG / ESG / Isolierglas)
- Ausbau von integrierten Öffnungsflügeln / Lüftungsfenstern
- Demontage aller elektrischen Antriebe, Motoren, Steuerungseinheiten, Verkabelungen und Anschlussleitungen bis zum definierten Übergabepunkt
- Ausbau der Markisenanlage
- Ausbau von Glasleisten, Pressprofilen, Klemmleisten und Dichtprofilen, Paneele, Fenstern etc.
- Lösen sämtlicher mechanischer und ggf. geklebter Verbindungen
- Rückbau von Aluminium- / Stahlunterkonstruktionen einschließlich Befestigungs- und Verbindungsmittel
- Entfernen von Abdichtungen, Anschlussblechen und Übergangsprofilen an aufgehende Bauteile
- Fachgerechtes Sichern und Lösen großformatiger Glaselemente mittels geeigneter Hebezeuge, Gerüste etc.
- Zerkleinern in transportfähige Einheiten, sofern erforderlich
- Verladen und Abtransport
- Fachgerechte, getrennte Entsorgung nach Materialfraktionen (Glas, Metall, Dichtstoffe, Elektroschrott etc.) gemäß geltenden abfallrechtlichen Bestimmungen

Abrechnung erfolgt nach Ansicht der Dachflächen in m².

Das Abbruchmaterial ist nach Vorbeschrieb horizontal und vertikal bis OK Gelände zu verbringen. Abbruch des Gesamtaufbau einschl. Transport, Laden und Abtransport, inkl. Kippgebühr.

Ausführungsort: Dach 1.Obergeschoss
Menge: 120,000 m²

**1.2.1.11 Abbruch Oberlichtfenster schräg**
Fachgerechter, vollständiger Rückbau eines bestehenden Oberlichtfensters, schräg, einschließlich Antriebseinheiten, Verglasungen, Rahmenkonstruktionen und sämtlicher Befestigungs-, Anschluss- und Dichtungsbauteile

Dachform:  Tonnendach
Breite ca:  2,5m
Länge ca.  4,5m
Fläche  10m²
Neigung ca.  5°

Die Pos. beinhaltet:
- Ausbau des kompletten Oberlichtfensterelements einschließlich Flügel und Blendrahmen
- Demontage der Verglasung (z. B. Isolierglas / VSG / ESG)
- Ausbau des elektrischen Antriebs (Motor), Gestänge, Kettenantrieb o. ä.
- Rückbau der Steuerungseinheit sowie Verkabelung bis zum definierten Übergabepunkt
- Lösen und Entfernen sämtlicher mechanischer Befestigungen, Verschraubungen, Konsolen und Halterungen
- Ausbau von Eindeckrahmen, Anschlussblechen, Abdeckprofilen und seitlichen Anschlussverwahrungen
- Entfernen von Abdichtungen, Dichtfolien, Dampfsperranschlüssen und Anarbeitungen an die Dachabdichtung/Dacheindeckung
- Schutz angrenzender Bauteile während der Rückbauarbeiten
- Zerkleinern in transportfähige Einheiten
- Verladen und Abtransport
- Fachgerechte, getrennte Entsorgung nach Materialarten (Glas, Metall, Elektroschrott, Dichtstoffe etc.) gemäß geltenden abfallrechtlichen Bestimmungen

Abrechnung erfolgt nach Ansicht der Dachflächen in m².

Das Abbruchmaterial ist nach Vorbeschrieb horizontal und vertikal bis OK Gelände zu verbringen. Abbruch des Gesamtaufbau einschl. Transport, Laden und Abtransport, inkl. Kippgebühr.

Ausführungsort: Dach 1.Obergeschoss
Menge: 2,000 Stk.

*Hinweis: TRAPEZBLECHDACH*
.Es steht bauseits weder ein Kran, noch ein Gerüst zur Verfügung.

**1.2.1.12 Abbruch der Trapezblecheindeckung inkl. Mineralwolldämmung**
Fachgerechter, vollständiger Rückbau eines bestehenden Dachaufbaus bestehend aus Trapezblecheindeckung einschließlich darunterliegender Wärmedämmung sowie aller zugehörigen Befestigungs-, Anschluss- und Verbindungsmittel.

Dachneigung= ca. 5°
Dachseitenlänge= ca. 13,0 m
Dachform Pultdach

Die Pos. beinhaltet:
- Lösen und Entfernen der Trapezblechelemente einschließlich Kalotten, Schrauben, Nieten, Halterungen und sonstiger mechanischer Befestigungen
- Rückbau von Ortgang-, Trauf-, First- und Anschlussprofilen
- Aufnahme und Ausbau der vorhandenen Wärmedämmung (z. B. Mineralwolle / PUR / PIR - falls bekannt konkret benennen)
- Rückbau ggf. vorhandener Dampfsperren / Trennlagen
- Sortenreine Trennung der Materialien soweit technisch möglich
- Zerkleinern in transportfähige Einheiten
- Verladen und Abtransport
- Fachgerechte Entsorgung gemäß geltenden abfallrechtlichen Vorschriften (AVV-Schlüssel je nach Materialart)

Abrechnung erfolgt nach Ansicht der Dachflächen in m².

Das Abbruchmaterial ist nach Vorbeschrieb horizontal und vertikal bis OK Gelände zu verbringen. Abbruch des Gesamtaufbau einschl. Transport, Laden und Abtransport, inkl. Kippgebühr.
Menge: 950,000 m²

**1.2.1.13 Abbruch Stahlkonstruktion**
Abbruch von bestehenden Stahlkonstruktionen aus Stahlprofilen, ausgeführt als Dachtragwerk. Die Stahlelemente sind allesamt beschichtet.

Stahlkonstruktion bestehend aus 2x C-Profil 200x75x8,5
Gesamtlänge Sparrenkonstruktion:  ca. 12,00m
Inkl. 2x Stahlstützen als vertikale Befestigung der Dachkonstruktion

Abstand der einzelnen Sparren  ca. 4,00m
Gesamtlänge Konstruktion: ca. 65,00m

Entsorgung inkl aller Verbindungsmittel, Schrauben, Schellen etc.

Das Abbruchmaterial ist nach Vorbeschrieb horizontal und vertikal bis OK Gelände zu verbringen. Abbruch des Gesamtaufbau einschl. Transport, Laden und Abtransport, inkl. Kippgebühr.

Abrechnung nach Dachfläche in m²
Menge: 950,000 m²

**1.2.1.14 Abbruch Dachrinnen inkl. Fallrohre**
Abbruch von bestehenden Dachrinnen inkl. aller Fallrohre

Entsorgung der Dachrinnen und Fallrohre inkl. aller Verbindungsmittel, Schrauben, Schellen etc.

Das Abbruchmaterial ist nach Vorbeschrieb horizontal und vertikal bis OK Gelände zu verbringen. Abbruch des Gesamtaufbau einschl. Transport, Laden und Abtransport, inkl. Kippgebühr.
Menge: 100,000 lfdm

*Hinweis: VERBINDUNGSGANG*
Verbindungsgänge bestehen aus Glaselementen als Seitenwand und Trapezblechdächern.

In den Glaselementen sind Fenster bzw. Fenstertüren verbaut

Das Stahlprofil hat ca. folgende Abmessungen:
50mm / 150mm

Im Sockelbereich ist eine Blechblende verbaut, ca. 35cm hoch

**1.2.1.15 Abbruch der Verbindungsgänge**
Fachgerechter, vollständiger Rückbau bestehender Verbindungsgänge zwischen Gebäudeteilen in Stahl-Glas-Bauweise einschließlich Fassaden-, Fenster- und Dachkonstruktion bis auf die bauseitig definierten Anschlussbereiche an die Bestandsgebäude.

Dachneigung= ca. 5°
Dachform Pultdach

Die Pos. beinhaltet:
1. Fassaden- und Verglasungskonstruktion
- Ausbau sämtlicher Glasfelder (z. B. ESG / VSG / Isolierglas)
- Demontage von Pfosten-Riegel-Konstruktionen
  aus Stahl / Aluminium
- Ausbau integrierter Fenster- und Türelemente einschließlich Beschläge
- Lösen und Entfernen sämtlicher Glasleisten, Klemmprofile, Dichtungen und Anschlussprofile
- Rückbau aller mechanischen Befestigungs- und Verbindungsmittel

2. Dachkonstruktion
- Rückbau der Dachblecheindeckung
  (z. B. Trapezblech / Stehfalzblech o. ä.)
- Ausbau der darunterliegenden Wärmedämmung
  (z. B. Mineralwolle / PUR / PIR)
- Rückbau von Dampfsperren, Trennlagen und Abdichtungsbahnen
- Demontage von Ortgang-, Trauf- und Anschlussblechen
- Rückbau ggf. vorhandener Entwässerungselemente (Rinnen, Fallrohre im Bereich des Ganges)

3. Tragkonstruktion
- Demontage der Stahltragkonstruktion
  (Stützen, Riegel, Aussteifungen, Verbände)
- Lösen der Anschlussverbindungen an die Bestandsgebäude (geschraubt / gedübelt / geschweißt - Schneidarbeiten sind einzukalkulieren)
- Fachgerechtes Sichern der Konstruktion während des Rückbaus unter Berücksichtigung der Standsicherheit

4. Sonstiges
- Stellung erforderlicher Hebezeuge und Sicherungseinrichtungen
- Schutz angrenzender Bauteile
- Zerkleinern in transportfähige Einheiten
- Verladen und Abtransport
- Fachgerechte, getrennte Entsorgung nach Materialfraktionen (Glas, Metall, Dämmstoffe etc.) gemäß geltenden abfallrechtlichen Bestimmungen

Länge Verbindungsgang ca.: 9,50m
Breite ca:  2,80m
Höhe ca:  3,50m

Das Abbruchmaterial ist nach Vorbeschrieb horizontal und vertikal bis OK Gelände zu verbringen. Abbruch des Gesamtaufbau einschl. Transport, Laden und Abtransport, inkl. Kippgebühr.
Menge: 3,000 Stk.

*Hinweis: VERSCHATTUNG*
An der Fassade des nördlichen Trakts im 2.Obergeschoss sind als Sonnenschutz feststehende Gitterroste horizontal befestigt.

**1.2.1.16 Abbruch Gitterrost (Verschattungselement)**
Fachgerechter, vollständiger Rückbau eines horizontal vor der Fassade montierten Gitterrostes aus verzinktem Stahl, einschließlich sämtlicher Unterkonstruktionen, Befestigungs- und Verbindungsmittel.

Größe ca: 120cm x 250cm

Die Pos. beinhaltet:
- Lösen und Demontage des Gitterrostelements
- Ausbau der Trag- und Unterkonstruktion
  (Konsolen, Winkel, Rahmenprofile, Distanzhalter)
- Entfernen sämtlicher mechanischer Befestigungen (Schrauben, Dübel, Anker, Gewindestangen etc.)
- Fachgerechtes Abtrennen ggf. verschweißter Verbindungen
- Rückbau der Wandanschlüsse einschließlich Anarbeitungen
- Stellung erforderlicher Hebezeuge und Sicherungseinrichtungen
- Zerkleinern in transportfähige Einheiten, sofern erforderlich
- Verladen und Abtransport
- Fachgerechte Entsorgung bzw. Zuführung zur Wiederverwertung gemäß geltenden abfallrechtlichen Bestimmungen

Das Abbruchmaterial ist nach Vorbeschrieb horizontal und vertikal bis OK Gelände zu verbringen. Abbruch des Gesamtaufbau einschl. Transport, Laden und Abtransport, inkl. Kippgebühr.
Menge: 55,000 lfdm

##### Untertitel 1.2.2 Abbruch Untergeschoss - Ebene 0

*Hinweis: BÖDEN*
.

**1.2.2.1 Ausbau Linoleum-Bodenbelag inkl. Kleber**
Ausbau und vollständige Entfernung eines vorhandenen Linoleum-Bodenbelags, einschl. sämtlicher Kleber- und Spachtelrückstände bis auf den Estrichbereich.

Die Pos. beinhaltet:
- Aufnahme des vorhanden Linoleum-Bodenbelags
- Entfernen der Kleberreste, Spachtel- und Ausgleichsschichten bis zum Rohboden
- Inklusive Holz-Sockelleiste
- Notwendige Fräs- und Schleifarbeiten sind mit einzukalkulieren.
- Abschleifen der Klebereste mit geeigneten Maschinen (z.B. Bodenschleifmaschine mit Diamant- oder Schleifpads)
- Staubarme Ausführung ggf. mit Absaugung
- Entfernen des Schleifstaubs und Reinigung der Bodenfläche
- Der Stb.-Untergrund darf nicht beschädigt werden.

Sortenreine Trennung nach AVV und KAW, Transport und fachgerechte Entsorgung gem. den geltenden Vorschriften und Nachweisführung.

Das Abbruchmaterial ist über das Treppenhaus bis OK Gelände zu verbringen. Abbruch des Gesamtaufbau einschl. Transport, Laden und Abtransport, inkl. Kippgebühr.

Ausführungsort: Untergeschoss
Menge: 530,000 m²

**1.2.2.2 Ausbau Teppichbelag inkl. Kleber**
Ausbau und vollständige Entfernung eines vorhandenen Teppichbelags, einschl. sämtlicher Kleber- und Spachtelrückstände bis auf die Stb.-Bodenplatte

Die Pos. beinhaltet:
- Aufnahme des vorhanden Teppichbelags inkl. Schienen etc.
- Entfernen der Kleberreste, Spachtel- und Ausgleichsschichten bis zur Rohtreppe
- Notwendige Fräs- und Schleifarbeiten sind mit einzukalkulieren.
- Abschleifen der Klebereste mit geeigneten Maschinen (z.B. Bodenschleifmaschine mit Diamant- oder Schleifpads)
- Staubarme Ausführung ggf. mit Absaugung
- Entfernen des Schleifstaubs und Reinigung der Bodenfläche

Sortenreine Trennung nach AVV und KAW, Transport und fachgerechte Entsorgung gem. den geltenden Vorschriften und Nachweisführung.

Das Abbruchmaterial ist über das Treppenhaus bis OK Gelände zu verbringen. Abbruch des Gesamtaufbau einschl. Transport, Laden und Abtransport, inkl. Kippgebühr.

Ausführungsort: Untergeschoss 035, 034, 033, 032
Menge: 260,000 m²

**1.2.2.3 Ausbau Stäbchenparkett inkl. Kleber**
Ausbau und fachgerechte Entfernung eines bestehenden Stäbchenparkettbodens einschließlich Unterkonstruktion, Kleberesten und Sockelleisten bis auf den tragfähigen Untergrund

Abmessung ca: 70mmx 100mm x 40mm, Hirnholzklötzchen

Die Pos. beinhaltet:
- Aufnahme und Abbau des Stäbchenparketts inkl. demontieren der Sockelleisten
- Entfernen sämtlicher Kleber- und Spachtelreste bis zur sauberen, ebenen Rohbodenoberfläche
- Abschleifen der Klebereste mit geeigneten Maschinen (z.B. Bodenschleifmaschine mit Diamant- oder Schleifpads)
- Staubarme Ausführung ggf. mit Absaugung
- Entfernen des Schleifstaubs und Reinigung der Bodenfläche

Sortenreine Trennung nach AVV und KAW, Transport und fachgerechte Entsorgung gem. den geltenden Vorschriften und Nachweisführung.

Das Abbruchmaterial ist in den Außenbereich zu verbringen. Abbruch des Gesamtaufbau einschl. Transport, Laden und Abtransport, inkl. Kippgebühr.

Ausführungsort: Aula Untergeschoss
Menge: 380,000 m²

**1.2.2.4 Abbruch Zementestrich**
Abbruch und fachgerechte Entfernung einer vorhandenen Zementestrichschicht bis auf den tragfähigen Untergrund

Die Pos. beinhaltet:
- Aufbrechen und Entfernen der Estrichschicht,
  inkl. aller Unterlags-, Klebe- oder Spachtelreste
- in Teilbereichen Bituminöse Trennlage als Feuchtesperre gem. Voruntersuchung >0,001% Asbest, siehe hierzu ges. Pos.!
- Schutz der Bodenplatte während der Schneidephasen

Materialwert nach Beprobung: RC-3, Sulfatwert stark erhöht

Sortenreine Trennung nach AVV und KAW, Transport und fachgerechte Entsorgung gem. den geltenden Vorschriften und Nachweisführung.

Das Abbruchmaterial ist in den Außenbereich zu verbringen. Abbruch des Gesamtaufbau einschl. Transport, Laden und Abtransport

Entsorgung in gesonderter Position, siehe "ENTSORGUNG"
Menge: 1000,000 m²

**1.2.2.5 Abbruch Gussasphalt**
Abbruch und fachgerechte Entfernung einer vorhandenen Gussasphaltschicht bis auf den tragfähigen Untergrund

Die Pos. beinhaltet:
- Aufbrechen und Entfernen des Gussasphalts,
  inkl. aller Dämm-, Unterlags-, Klebe- oder Spachtelreste, Estrich etc.
- Teerkork als Unterlage gem. Voruntersuchung PAK 1,9% BaP 1.100 mg/kg
- Auf die TRGS 551 wird verwiesen, Arbeiten gem. TRGS auszuführen!
- Schutz der Bodenplatte während der Schneidephasen

Sortenreine Trennung nach AVV und KAW, Transport und fachgerechte Entsorgung gem. den geltenden Vorschriften und Nachweisführung.

Das Abbruchmaterial ist in den Außenbereich zu verbringen. Abbruch des Gesamtaufbau einschl. Transport, Laden und Abtransport

Teerkork nach AVV unter Abfallschlüsselnummer  17 01 01* oder 17 01 03*

siehe "ENTSORGUNG"
Menge: 190,000 m²

*Hinweis: WÄNDE*
.

**1.2.2.6 Abbruch Strukturputz**
Fachgerechte und vollständige Entfernung von Innenputz von Wand- und/ oder Deckenflächen/ Sturzbereichen durch staubarmes Abschleifen bzw. Abstemmen

Gem. Voruntersuchung schwach auffällige Sulfatwerte von 750mg/l
Einstufung nach EBV RC2

Erforderliche Gerüste für die Arbeiten über beide Etagen sind mit einzukalkulieren.

Das Abbruchmaterial ist über das Treppenhaus bis OK Gelände zu verbringen.

Abbruch des Gesamtaufbau einschl. Transport, Laden und Abtransport, inkl. Kippgebühr.

Ausführungsort:
Untergeschoss Bereich Aula bis Erdgeschoss Aula
Menge: 220,000 m²

**1.2.2.7 Abbruch einer zweiläufigen Stahlbetontreppe mit Zwischenpodest**
Fachgerechter, vollständiger Abbruch einer bestehenden zweiläufigen Stahlbetontreppe mit Zwischenpodest einschließlich aufliegendem Holzstufenbelag bis auf die angrenzenden Rohbauanschlüsse.

Anzahl Stufen: 20
Steigung:  18cm
Auftritt:  30cm
Gesamtgröße: 480cm x 320cm

Die Pos. beinhaltet:
- Demontage des vorhandenen Holzstufenbelags einschließlich Setzstufen (sofern vorhanden)
- Ausbau von Unterkonstruktionen, Befestigungen und Trittschalldämmungen
- Abbruch der Stahlbetonabsturzsicherung zwischen den beiden Treppenläufen
- Entfernen sämtlicher mechanischer Befestigungen
- Abbruch der Treppenläufe einschließlich Zwischenpodest
- Zerkleinern der Stahlbetonkonstruktion mittels geeignetem Abbruchgerät
- Durchtrennen der Bewehrung
- Lösen der Anschlussbereiche an angrenzende Decken und Wände
- Fachgerechtes Herstellen sauberer Abbruchkanten
- Erforderliche Sicherungs- und Abstützmaßnahmen während des Abbruchs
- Schutz angrenzender Bauteile
- Staubschutzmaßnahmen innerhalb des Gebäudes
- Zerkleinern in transportfähige Einheiten

Das Abbruchmaterial ist in den Außenbereich zu verbringen. Abbruch des Gesamtaufbau einschl. Transport, Laden und Abtransport

Entsorgung in gesonderter Position, siehe "ENTSORGUNG"
Menge: 1,000 Stk

**1.2.2.8 Stahlbetonlüftungskanal**
Abbruch beschichtetes, Lüftungsbauwerk aus Stahlbeton
inkl. Schuttabfuhr.
Abbruch von Stahlbetonlüftungskanal als Sturz im Bereich der Querwände im Flur

Teilweise Abbruch in Kleinflächen mit enthalten

Material:  Stahlbeton
Wanddicke:  ca. 24cm
Wandhöhe  bis ca. 3,50m
Bekleidung: verputzt, gestrichen

Abbruchort: Zwischen Flur und Klassenzimmer im Untergeschoss

Das Abbruchmaterial ist über das Treppenhaus bis OK Gelände zu verbringen. Abbruch des Gesamtaufbau einschl. Transport, Laden und Abtransport.

Entsorgung in gesonderter Position, siehe "ENTSORGUNG"
Menge: 10,000 m³

**1.2.2.9 nichttrag. Gipskartontrennwand, ca. 15cm - KMF**
Abbruch und fachgerechter Ausbau einer nichttragenden Gipskartontrennwand, beidseitig beplankt, auf Metallunterkonstruktion, einschließlich der dazwischenliegenden Dämmung aus KMF (künstliche Mineralfaser)

Die Pos. beinhaltet:
- Demontage der Wandbekleidungen aus Gipskarton gespachtelt
- Ausbau der Metallunterkonstruktion bestehend aus Ständer- und Querprofilen
- Ausbau und staubarme Entfernung der KMF Dämmung gem. TRGS 521
- Verpacken, Kennzeichnen, Transport und fachgerechte Entsorgung aller Materialien
- Sortenreine Trennung

Die best. Stahlbetonkonstruktion muss geschützt und darf nicht beschädigt werden!

Arbeiten mit KMF-Dämmstoffen nur durch geschultes Personal gem. technische Regel für Gefahrstoffe TRGS 521

Entsorgung gem. AVV Codes:
170802 Baustoffe auf Gipsbasis
170405 Eisen und Stahl
170603* Dämmmaterial, das aus gefährlichen Stoffen besteht.

Entsorgungsnachweiße und Sicherheitsvorkehrungen sind mit einzukalkulieren!

Das Abbruchmaterial ist über das Treppenhaus bis OK Gelände zu verbringen. Abbruch des Gesamtaufbau einschl. Transport, Laden und Abtransport inkl. Kippgebühr

KMF siehe "ENTSORGUNG"

Ausführungsort: In allen Bereichen im Untergeschoss
Menge: 310,000 m²

**1.2.2.10 nichttrag. Holzverkleidung, ca. 5cm**
Abbruch und fachgerechter Ausbau einer nichttragenden Holzverkleidung vor der GiKa Wand auf Metallunterkonstruktion, einschließlich aller Verbindungsmittel

Die Pos. beinhaltet:
- Demontage der Wandbekleidungen aus Holz
- Ausbau der Metallunterkonstruktion bestehend aus Ständer- und Querprofilen
- Verpacken, Kennzeichnen, Transport und fachgerechte Entsorgung aller Materialien
- Sortenreine Trennung

Entsorgungsnachweiße und Sicherheitsvorkehrungen sind mit einzukalkulieren!

Das Abbruchmaterial ist über das Treppenhaus bis OK Gelände zu verbringen. Abbruch des Gesamtaufbau einschl. Transport, Laden und Abtransport inkl. Kippgebühr

Ausführungsort: In allen Bereichen im Untergeschoss
Menge: 110,000 m²

**1.2.2.11 Abbruch von Wandfliesen, Klassenzimmer**
Abbruch von Wandfliesen.
Abmessung: ca.10 x 10cm
Verlegung im Dickbett

Bereich: Klassenräume Waschbeckennische

Abbruch erfolgt in Kleinflächen

Das Abbruchmaterial ist über das Treppenhaus bis OK Gelände zu verbringen. Abbruch des Gesamtaufbau einschl. Transport, Laden und Abtransport, inkl. Kippgebühr.
Menge: 10,000 m²

**1.2.2.12 nichttrag. Systemtrennwänden, ca. 20cm, - Holzwerkstoff - KMF**
Abbruch und fachgerechter Ausbau einer nichttragenden Systemtrennwand aus beidseitig beschichteten Holzwerkstoffplatten auf Metallunterkonstruktion, einschließlich der dazwischenliegenden Dämmung aus KMF (künstliche Mineralfaser), Raumhöhe: 3,50m

Die Pos. beinhaltet:
- Demontage der Wandbekleidungen aus Holzwerkstoffplatten (beschichtet)
- Ausbau der Metallunterkonstruktion bestehend aus Ständer- und Querprofilen
- Ausbau und staubarme Entfernung der KMF Dämmung gem. TRGS 521
- Verpacken, Kennzeichnen, Transport und fachgerechte Entsorgung aller Materialien
- Sortenreine Trennung

Die best. Stahlbetonkonstruktion muss geschützt und darf nicht beschädigt werden!

Arbeiten mit KMF-Dämmstoffen nur durch geschultes Personal gem. technische Regel für Gefahrstoffe TRGS 521

Entsorgung gem. AVV Codes:
170201 Holz. Glas und Kunststoff
170405 Eisen und Stahl
170603* Dämmmaterial, das aus gefährlichen Stoffen besteht.

Entsorgungsnachweiße und Sicherheitsvorkehrungen sind mit einzukalkulieren!

Das Abbruchmaterial ist über das Treppenhaus bis OK Gelände zu verbringen. Abbruch des Gesamtaufbau einschl. Transport, Laden und Abtransport, inkl. Kippgebühr

KMF siehe "ENTSORGUNG"

Ausführungsort: Untergeschoss 032,033,034,035
Menge: 140,000 m²

**1.2.2.13 nichttrag. Innenmauerwerk, ca. 17,5cm, Ziegelmauerwerk- gestrichen**
Abbruch farbig beschichtetes, nichttragendes Innenmauerwerk,
inkl. Schuttabfuhr.
Abbruch von Ziegelmauerwerk als nichttragende Innenwand

Teilweise Abbruch in Kleinflächen mit enthalten

Steinart :  Ziegelmauerwerk
Wanddicke:  ca. 17,5cm
Wandhöhe  bis ca. 3,50m
Bekleidung: verputzt, gestrichen

Abbruchort: in allen Bereichen im Untergeschoss

Das Abbruchmaterial ist über das Treppenhaus bis OK Gelände zu verbringen. Abbruch des Gesamtaufbau einschl. Transport, Laden und Abtransport.

Entsorgung in gesonderter Position, siehe "ENTSORGUNG"
Menge: 120,000 m³

**1.2.2.14 nichttrag. Innenmauerwerk, ca. 24cm, Ziegelmauerwerk- gestrichen**
Abbruch farbig beschichtetes, nichttragendes Innenmauerwerk,
inkl. Schuttabfuhr.
Abbruch von Ziegelmauerwerk als nichttragende Innenwand

Teilweise Abbruch in Kleinflächen mit enthalten

Steinart :  Ziegelmauerwerk
Wanddicke:  ca. 24cm
Wandhöhe  bis ca. 3,50m
Bekleidung: verputzt, gestrichen

Abbruchort: in allen Bereichen im Untergeschoss

Das Abbruchmaterial ist über das Treppenhaus bis OK Gelände zu verbringen. Abbruch des Gesamtaufbau einschl. Transport, Laden und Abtransport.

Entsorgung in gesonderter Position, siehe "ENTSORGUNG"
Menge: 50,000 m³

**1.2.2.15 Abbruch von Stahlbetonstützen, rund**
Abbrechen und fachgerechtes Rückbauen von runden Stahlbetonstützen innerhalb des Gebäudes.

Ausführung einschließlich aller erforderlichen Nebenleistungen zur sicheren und erschütterungsarmen Durchführung der Arbeiten.

Raumhöhe: ca. 3,50m

Die Pos. beinhaltet:
- Trennen der Stützen von angrenzenden Bauteilen mittels geeigneter Schneidtechnik
- Stückweiser Rückbau der Stahlbetonkonstruktion
- Freilegen und Durchtrennen der Bewehrung
- Sicherung angrenzender Bauteile gegen Beschädigung
- Herstellen erforderlicher Arbeits- und Schutzmaßnahmen
- Laden, Abtransport, Entsorgung in gesonderter Pos.

Durchmesser: 220mm

Entsorgungsnachweiße und Sicherheitsvorkehrungen sind mit einzukalkulieren!

Das Abbruchmaterial ist über das Treppenhaus bis OK Gelände zu verbringen. Abbruch des Gesamtaufbau einschl. Transport, Laden und Abtransport, inkl. Kippgebühr

Beton siehe "ENTSORGUNG"

Ausführungsort: Untergeschoss Klassenzimmer
Menge: 4,000 Stk.

**1.2.2.16 Abbruch von Stahlbetonstützen, quadratisch**
Abbrechen und fachgerechtes Rückbauen von runden Stahlbetonstützen innerhalb des Gebäudes.

Ausführung einschließlich aller erforderlichen Nebenleistungen zur sicheren und erschütterungsarmen Durchführung der Arbeiten.

Raumhöhe: ca. 3,50m

Die Pos. beinhaltet:
- Trennen der Stützen von angrenzenden Bauteilen mittels geeigneter Schneidtechnik
- Stückweiser Rückbau der Stahlbetonkonstruktion
- Freilegen und Durchtrennen der Bewehrung
- Sicherung angrenzender Bauteile gegen Beschädigung
- Herstellen erforderlicher Arbeits- und Schutzmaßnahmen
- Laden, Abtransport, Entsorgung in gesonderter Pos.

Abmessung ca.: 500mm x 500mm

Entsorgungsnachweiße und Sicherheitsvorkehrungen sind mit einzukalkulieren!

Das Abbruchmaterial ist über das Treppenhaus bis OK Gelände zu verbringen. Abbruch des Gesamtaufbau einschl. Transport, Laden und Abtransport, inkl. Kippgebühr

Beton siehe "ENTSORGUNG"

Ausführungsort: Untergeschoss Aula
Menge: 3,000 Stk.

*Hinweis: DECKEN*
.

**1.2.2.17 Abbruch abgehängte Deckenplatten aus Steinwolle mit KMF Auflagedämmung**
Fachgerechter, vollständiger Rückbau einer abgehängten Deckenkonstruktion bestehend aus eingelegten Steinwolle-Deckenplatten in sichtbarer Rasterunterkonstruktion einschließlich oberseitiger KMF-Auflagedämmung sowie sämtlicher Abhängungen und Befestigungsmittel bis auf die freigelegte Rohdecke.

Die Pos. beinhaltet:
- Ausbau und Demontage der eingelegten Steinwolle-Deckenplatten
- Sortenreine Erfassung der mineralischen Platten, soweit technisch möglich
- Staubarme Aufnahme und Verpackung entsprechend den geltenden Vorschriften
- Ausbau der oberseitig aufliegenden Mineralfaser-Dämmstoffe
- Staubarme Demontage unter Beachtung der TRGS 521
- Fachgerechtes Verpacken in geeignete, staubdichte Säcke / Big Bags
- Kennzeichnung und getrennte Entsorgung gem. geltenden abfallrechtlichen Bestimmungen
- Demontage der sichtbaren Rasterprofile
- Ausbau der Abhänger, Drahtabhängungen od. Noniusabhänger
- Entfernen sämtlicher Befestigungen an der Rohdecke (Dübel, Anker, Schrauben etc.)
- Verladen und Abtransport innerhalb des Gebäudes
- Fachgerechte Entsorgung aller Materialfraktionen

Das Abbruchmaterial ist über das Treppenhaus bis OK Gelände zu verbringen. Abbruch des Gesamtaufbaus einschl. Transport, Laden und Abtransport, inkl. Kippgebühr.
Raumhöhe bis ca. 3,00m

Die Abbruchelemente sind bis zum Abtransport aufgestapelt und geordnet in der jeweiligen Abbruchebene zu lagern.
Menge: 330,000 m²

**1.2.2.18 Abbruch Gipskartondecken**
Vollständiger und fachgerechter Ausbau und Abbruch vorhandener Gipskartondecken sämtlicher Formate und Systeme, einschließlich der dazugehörigen Unterkonstruktion aus Holz- oder Metallprofilen, Befestigungselementen und Auf- und Abhängungen.

Die Deckenbekleidung und Unterkonstruktion sind vollständig zu demontieren, abzulösen und von der Rohdecke zu trennen.

Die Pos. beinhaltet:
- Ausbau der Deckenplatten
- Abbruch und Ausbau der UK inkl. Aufhängungen
- Lösen und Entfernen sämtlicher Befestigungsmittel

Sortenreine Trennung nach AVV und KAW, Transport und fachgerechte Entsorgung gem. den geltenden Vorschriften und Nachweisführung.

Das Abbruchmaterial ist über das Treppenhaus bis OK Gelände zu verbringen. Abbruch des Gesamtaufbaus einschl. Transport, Laden und Abtransport, inkl. Kippgebühr.
Raumhöhe bis ca. 3,00m

Die Abbruchelemente sind bis zum Abtransport aufgestapelt und geordnet in der jeweiligen Abbruchebene zu lagern.
Menge: 175,000 m²

**1.2.2.19 Abbruch Holzfaserplatten, Lamellendecke**
Vollständiger und fachgerechter Ausbau und Abbruch vorhandener Holzfaserplatten und Lamellendecken sämtlicher Formate und Systeme, einschließlich der dazugehörigen Unterkonstruktion aus Holz- oder Metallprofilen, Befestigungselementen und Auf- und Abhängungen.

Die Deckenbekleidung und Unterkonstruktion sind vollständig zu demontieren, abzulösen und von der Rohdecke zu trennen.

Die Pos. beinhaltet:
- Ausbau der Holzfaserplatten und Lamellendecken
- Abbruch und Ausbau der UK inkl. Aufhängungen
- Lösen und Entfernen sämtlicher Befestigungsmittel

Sortenreine Trennung nach AVV und KAW, Transport und fachgerechte Entsorgung gem. den geltenden Vorschriften und Nachweisführung.

Das Abbruchmaterial ist über das Treppenhaus bis OK Gelände zu verbringen. Abbruch des Gesamtaufbau einschl. Transport, Laden und Abtransport, inkl. Kippgebühr.
Raumhöhe bis ca. 3,50m

Die Abbruchelemente sind bis zum Abtransport aufgestapelt und geordnet in der jeweiligen Abbruchebene zu lagern.
Menge: 125,000 m²

**1.2.2.20 Abbruch Heraklithdecken**
Vollständiger und fachgerechter Ausbau und Abbruch vorhandener Herklatihdecken sämtlicher Formate und Systeme, einschließlich der dazugehörigen Unterkonstruktion aus Holz- Befestigungselementen und Auf- und Abhängungen.

Die Deckenbekleidung und Unterkonstruktion sind vollständig zu demontieren, abzulösen und von der Rohdecke zu trennen.

Die Pos. beinhaltet:
- Ausbau der Heraklithplatten
- Abbruch und Ausbau der UK inkl. Aufhängungen
- Lösen und Entfernen sämtlicher Befestigungsmittel

Sortenreine Trennung nach AVV und KAW, Transport und fachgerechte Entsorgung gem. den geltenden Vorschriften und Nachweisführung.

Das Abbruchmaterial ist über das Treppenhaus bis OK Gelände zu verbringen. Abbruch des Gesamtaufbau einschl. Transport, Laden und Abtransport, inkl. Kippgebühr.
Raumhöhe bis ca. 3,00m

Die Abbruchelemente sind bis zum Abtransport aufgestapelt und geordnet in der jeweiligen Abbruchebene zu lagern.

Abbruch der Unterdecken im Bereich der Klassenzimmer und Flure Süd im UG bestehend aus:
Menge: 480,000 m²

**1.2.2.21 Abbruch Gipskarton-Akustikdecke**
Vollständiger und fachgerechter Ausbau und Abbruch vorhandener Herklatihdecken sämtlicher Formate und Systeme, einschließlich der dazugehörigen Unterkonstruktion aus Holz- Befestigungselementen und Auf- und Abhängungen.

Die Deckenbekleidung und Unterkonstruktion sind vollständig zu demontieren, abzulösen und von der Rohdecke zu trennen.

Die Pos. beinhaltet:
- Ausbau der Gipskarton-Akustikplatten
- Abbruch und Ausbau der UK inkl. Aufhängungen
- Lösen und Entfernen sämtlicher Befestigungsmittel

Sortenreine Trennung nach AVV und KAW, Transport und fachgerechte Entsorgung gem. den geltenden Vorschriften und Nachweisführung.

Das Abbruchmaterial ist über das Treppenhaus bis OK Gelände zu verbringen. Abbruch des Gesamtaufbaus einschl. Transport, Laden und Abtransport, inkl. Kippgebühr.
Raumhöhe bis ca. 3,50m

Die Abbruchelemente sind bis zum Abtransport aufgestapelt und geordnet in der jeweiligen Abbruchebene zu lagern.

Abbruch der Unterdecken im Bereich der Klassenzimmer und Flure Nord im UG bestehend aus:
Menge: 400,000 m²

*Hinweis: SONSTIGES / EINRICHTUNG*
.

**1.2.2.22 Sauberlaufmatte**
Abbruch und Entsorgung einer Sauberlaufmatte
120cm x 310cm inkl. Randeinfassung

Ausführungsort: Untergeschoss Ausgang Nord
Menge: 1,000 Stk

**1.2.2.23 Ausbau Beschilderung und Wandobjekte - 1m²**
Vollständiger, fachgerechter Ausbau und Abnahme von vorhandenen Beschilderungen, Schildern, Bilderrahmen, Pinnwänden, Tafeln, Wanddekorationen und vergleichbaren Wandobjekten sämtlicher Größen und Materialien, Einzelgrößen bis 1m²

Die Pos. beinhaltet:
- Lösen und Abnehmen sämtlicher Wandobjekte (Beschilderungen, Schilder, Bilderrahmen, etc.)
- Ausbau der zugehörigen Befestigungselemente

Sortenreine Trennung nach AVV und KAW, Transport und fachgerechte Entsorgung gem. den geltenden Vorschriften und Nachweisführung.

Das Abbruchmaterial ist bis in den Außenbereich zu verbringen. Abbruch des Gesamtaufbau einschl. Transport, Laden und Abtransport, inkl. Kippgebühr.
Menge: 50,000 Stk

**1.2.2.24 Abbruch Türblatt, 1,01m x 2,135m, inkl. Stahlzarge**
Abbruch von Türblättern 1,01m x 2,135m, inkl Stahlzargen

Holztürblatt, 2-fach gefälzt, d= 85 mm, mit 2x Paumelle (Band), und 2x Drücker mit Schlosskasten

Ausbauort Untergeschoss 038,037,036,034

Das Abbruchmaterial ist über das Treppenhaus bis OK Gelände zu verbringen. Abbruch des Gesamtaufbau einschl. Transport, Laden und Abtransport, inkl. Kippgebühr.
Menge: 6,000 Stk

**1.2.2.25 Abbruch Türblatt, 1,76m x 2,135m, inkl. Stahlzarge**
Abbruch von Türblättern 1,76m x 2,135m, inkl Stahlzargen

2x Holztürblatt, 2-fach gefälzt, d= 85 mm, mit 2x Paumelle (Band), und 2x Drücker mit Schlosskasten

Ausbauort Untergeschoss 038, 036

Das Abbruchmaterial ist über das Treppenhaus bis OK Gelände zu verbringen. Abbruch des Gesamtaufbau einschl. Transport, Laden und Abtransport, inkl. Kippgebühr.
Menge: 2,000 Stk

**1.2.2.26 Abbruch Türblatt mit Blende, 1,01m x 2,90m, inkl. Stahlzarge**
Abbruch von Türblättern 1,01m x 2,90m, inkl Stahlzargen

2x Holztürblatt, 2-fach gefälzt, d= 85 mm, mit 2x Paumelle (Band), und 2x Drücker mit Schlosskasten
Inkl. oberer Blende aus Holz od. Holzwerkstoff

Ausbauort Untergeschoss 035,034,033,032

Das Abbruchmaterial ist über das Treppenhaus bis OK Gelände zu verbringen. Abbruch des Gesamtaufbau einschl. Transport, Laden und Abtransport, inkl. Kippgebühr.
Menge: 6,000 Stk

**1.2.2.27 Abbruch Stahl-Glaselemente inkl. 2-flg. Türelementen, 3,10m x 3,00m**
Ausbau und Abbruch von Glaselementen inkl. 2-flg. Türelementen, 3,10m x 3,00m, inkl Stahlzarge, inkl. aller Beschläge, Befestigungsmittel, Verbindungsmittel etc.

2x Stahltüre inkl. Verglasung
2x feststehendens Seitenteil inkl. Verglasung
1x feststehendes Oberlicht

Abmessung Gesamtelement: 3,10m x 3,00m

Ausbauort: Untergeschoss Aula/Flur, Ausgang Nord

Das Abbruchmaterial ist über das Treppenhaus bis OK Gelände zu verbringen. Abbruch des Gesamtaufbau einschl. Transport, Laden und Abtransport, inkl. Kippgebühr.
Menge: 2,000 Stk

**1.2.2.28 Abbruch Stahl-Glaselemente inkl. 2-flg. Türelementen, 1,80m x 3,00m**
Ausbau und Abbruch von Glaselementen inkl. 2-flg. Türelementen, 1,80m x 3,00m, inkl Stahlzarge, inkl. aller Beschläge, Befestigungsmittel, Verbindungsmittel etc.

2x Stahltüre inkl. Verglasung
1x feststehendes Oberlicht

Abmessung Gesamtelement: 1,80m x 3,00m

Ausbauort: Untergeschoss Aula/ Flur, Bereich zu Haupteingang

Das Abbruchmaterial ist über das Treppenhaus bis OK Gelände zu verbringen. Abbruch des Gesamtaufbau einschl. Transport, Laden und Abtransport, inkl. Kippgebühr.
Menge: 9,000 Stk

**1.2.2.29 Abbruch Stahl-Glaselemente inkl. 4-flg. Türelementen, 4,70m x 3,00m**
Ausbau und Abbruch von Glaselementen inkl. 2-flg. Türelementen, 3,10m x 3,00m, inkl Stahlzarge, inkl. aller Beschläge, Befestigungsmittel, Verbindungsmittel etc.

4x Stahltüre inkl. Verglasung
1x feststehendens Seitenteil inkl. Verglasung
3x feststehendes Oberlicht

Abmessung Gesamtelement: 4,70m x 3,00m

Ausbauort: Untergeschoss Asugang Pausenhof

Das Abbruchmaterial ist über das Treppenhaus bis OK Gelände zu verbringen. Abbruch des Gesamtaufbau einschl. Transport, Laden und Abtransport, inkl. Kippgebühr.
Menge: 1,000 Stk

**1.2.2.30 Abbruch F30 Festverglasung 210 x 300**
Ausbau und Abbruch von F30 Festverglasungen, inkl. aller Beschläge, Befestigungsmittel, Verbindungsmittel etc.

1x Fensterlement F30

Abmessung Gesamtelement: 2,10m x 3,00m

Ausbauort: Aula zu Haupteingang

Das Abbruchmaterial ist über das Treppenhaus bis OK Gelände zu verbringen. Abbruch des Gesamtaufbau einschl. Transport, Laden und Abtransport, inkl. Kippgebühr.
Menge: 2,000 Stk

**1.2.2.31 Abbruch mobiles Trennwandsystem - Holzverkleidung**
Fachgerechter, vollständiger Abbruch eines bestehenden mobilen Trennwandsystems mit Holzdekor-Oberflächen einschließlich aller Wandmodule, Lauf- und Führungsschienen, Türelementen, Befestigungen und Nebenleistungen bis auf die freigelegte Rohkonstruktion.

Abmessung Element ca: 9,50m x 3,00m
Inkl. 2x Türelement inkl. Verglasung, Beschläge etc.

Die Pos. beinhaltet:
1. Wandelemente
- Demontage sämtlicher beweglicher Wandmodule
- Ausbau von integrierten Tür- oder Durchgangselementen
- Entfernen von Beschlägen, Griffen und Verriegelungssystemen
- Zerlegen der Elemente in transportfähige Einheiten

2. Schienen- und Führungssystem
- Demontage der oberen Laufschienenkonstruktion
- Ausbau von Deckenbefestigungen, Konsolen und Abhängungen
- Entfernen von Bodenführungen oder Bodenschienen (sofern vorhanden)
- Rückbau ggf. vorhandener Abdeckblenden

3. Anschlussbereiche
- Lösen und Entfernen sämtlicher mechanischer Befestigungen (Schrauben, Dübel, Anker etc.)
- Fachgerechtes Verschließen der Befestigungspunkte in Decke, Wand und Boden (provisorisch, sofern keine separate Instandsetzungsposition vorgesehen ist)
- Schutz angrenzender Bauteile während der Rückbauarbeiten

- 4. Nebenleistungen
- Abtransport innerhalb des Gebäudes
- Fachgerechte Entsorgung gemäß geltenden abfallrechtlichen Bestimmungen
- Sortenreine Trennung der Materialfraktionen (Holzwerkstoffe, Metall, Beschläge etc.) soweit technisch möglich

Das Abbruchmaterial ist über das Treppenhaus bis OK Gelände zu verbringen. Abbruch des Gesamtaufbau einschl. Transport, Laden und Abtransport, inkl. Kippgebühr.
Menge: 1,000 Stk

**1.2.2.32 Abbruch vorgehängte Holzverkleidung (Akustikbekleidung)**
Fachgerechter, vollständiger Rückbau einer vorgehängten Wand- oder Deckenverkleidung aus Holzpaneelen / Holzlamellen / Holzwerkstoffplatten (Nichtzutreffendes streichen), ausgeführt als akustisch wirksame Bekleidung, einschließlich Unterkonstruktion, Dämmstoffen und sämtlicher Befestigungsmittel bis auf den tragenden Untergrund.

Tiefe: ca. 20cm
UG und EG.
Höhe ca. 8,00m

Die Pos. beinhaltet:
- Demontage der sichtbaren Holzbekleidung (Paneele / Lamellen / Platten)
- Ausbau von Abschluss-, Eck- und Anschlussprofilen
- Entfernen sichtbarer und verdeckter Befestigungen
- Zerkleinern in transportfähige Einheiten, sofern erforderlich
- Ausbau ggf. vorhandener Akustikvliese oder -einlagen
- Ausbau von mineralischen oder sonstigen Dämmstoffen im Hohlraum
- Sortenreine Trennung der Materialien, soweit technisch möglich
- Demontage der Holz- oder Metall-Unterkonstruktion (Latten, Profile, Abhänger, Konsolen)
- Entfernen sämtlicher Dübel, Schrauben und Befestigungspunkte
- Fachgerechtes Lösen ggf. verschraubter oder verschweißter Bauteile
- Bühnen, Gerüste etc. zur Demontage in beiden Etagen
- Fachgerechte Entsorgung gemäß geltenden abfallrechtlichen Bestimmungen
- Abtransport innerhalb des Gebäudes
- Sortenreine Trennung der Materialfraktionen (Holzwerkstoffe, Metall, Beschläge etc.) soweit technisch möglich

Das Abbruchmaterial ist über das Treppenhaus bis OK Gelände zu verbringen. Abbruch des Gesamtaufbau einschl. Transport, Laden und Abtransport, inkl. Kippgebühr.
Menge: 130,000 m²

**1.2.2.33 Abbruch Pinnwände mit Aluminiumrahmen**
Demontage und Entsorgung von vorhandenen Pinnwänden mit umlaufendem Aluminiumrahmen einschließlich aller Befestigungs- und Verbindungsmittel

Größe ca.: 100cm x 250cm

Die Pos. beinhaltet:
- Lösen der mechanischen Befestigungen (z. B. Schrauben, Dübel, Klemmsysteme) aus Wand- oder Unterkonstruktionen
- Abnehmen der kompletten Elemente einschließlich Rahmen, Trägermaterial und ggf. Dämm- oder Einlageplatten
- Sortenreine Trennung der Materialien (Aluminium, Holzwerkstoffe, textile Beläge etc.)
- Abtransport innerhalb des Gebäudes
- Laden und fachgerechte Entsorgung gemäß den geltenden Vorschriften (insbesondere KrWG und VOB/C ATV DIN 18459 - Abbruch- und Rückbauarbeiten)

Entsorgungsnachweise sind dem Auftraggeber auf Verlangen vorzulegen

Das Abbruchmaterial ist über das Treppenhaus bis OK Gelände zu verbringen. Abbruch des Gesamtaufbau einschl. Transport, Laden und Abtransport, inkl. Kippgebühr.

Ausführungsort: Klassenräume im Untergeschoss
Menge: 3,000 Stk.

**1.2.2.34 Abbruch Leinwand 350x300**
Demontage und Entsorgung von vorhandenen Leinwänden, inkl. Motor, Schienensystemen und Deckenbefestigungselementen

Größe ca.:
Breite: 350cm
Höhe:  300cm

Die Pos. beinhaltet:
- Demontage der Leinwand einschließlich Scharniere und Beschläge, Motor etc.
- Vollständiger Rückbau Elemente von der Decke
- Demontage der Unterkonstruktion einschließlich aller Befestigungsmittel
- Lösen sämtlicher Deckenbefestigungen (Schrauben, Dübel, Anker)
- Zerlegen in transportfähige Einheiten
- Sortenreine Trennung der Materialien (Stahl, Metall, Beschichtungen etc.)
- Abtransport innerhalb des Gebäudes
- Laden und fachgerechte Entsorgung bzw. Verwertung gemäß den geltenden gesetzlichen Vorschriften sowie VOB/C ATV DIN 18459 - Abbruch- und Rückbauarbeiten
- Etwaige Gerüste oder Bühnen sind mit einzukalkulieren

Entsorgungsnachweise sind dem Auftraggeber auf Verlangen vorzulegen

Das Abbruchmaterial ist über das Treppenhaus bis OK Gelände zu verbringen. Abbruch des Gesamtaufbau einschl. Transport, Laden und Abtransport, inkl. Kippgebühr.

Ausführungsort: Aula UG
Menge: 1,000 Stk.

**1.2.2.35 Abbruch Leinwand 220x220**
Demontage und Entsorgung von vorhandenen Leinwänden, inkl. Motor, Schienensystemen und Deckenbefestigungselementen

Größe ca.:
Breite: 220cm
Höhe:  220cm

Die Pos. beinhaltet:
- Demontage der Leinwand einschließlich Scharniere und Beschläge, Motor etc.
- Vollständiger Rückbau Elemente von der Decke
- Demontage der Unterkonstruktion einschließlich aller Befestigungsmittel
- Lösen sämtlicher Deckenbefestigungen (Schrauben, Dübel, Anker)
- Zerlegen in transportfähige Einheiten
- Sortenreine Trennung der Materialien (Stahl, Metall, Beschichtungen etc.)
- Abtransport innerhalb des Gebäudes
- Laden und fachgerechte Entsorgung bzw. Verwertung gemäß den geltenden gesetzlichen Vorschriften sowie VOB/C ATV DIN 18459 - Abbruch- und Rückbauarbeiten

Entsorgungsnachweise sind dem Auftraggeber auf Verlangen vorzulegen

Ausführungsort: Klassenraum UG
Menge: 2,000 Stk.

**1.2.2.36 Abbruch Whiteboardsystem inkl. Stahl-Unterkonstruktion**
Demontage und Entsorgung von vorhandenen Whiteboardanlagen, bestehend aus einer Whiteboardtafel mit einer wandseitigen Stahlunterkonstruktion an der die Tafel geführt bzw. verfahrbar befestigt ist.

Größe ca.:
Breite: 120cm
Höhe:  120cm

Konstruktion:
- Whiteboard-Tafel
- Führungssystem und Unterkonstruktion aus Stahl
- Unterkonstrrutkion ausfahrbar an Wand befestigt

Die Pos. beinhaltet:
- Demontage der Tafel einschließlich Scharniere und Beschläge
- Vollständiger Rückbau des Führungssystems
- Demontage der Stahl-Unterkonstruktion (Wandelement) einschließlich aller Befestigungsmittel
- Lösen sämtlicher Wandbefestigungen (Schrauben, Dübel, Anker)
- Zerlegen in transportfähige Einheiten
- Sortenreine Trennung der Materialien (Stahl, Metall, Beschichtungen etc.)
- Abtransport innerhalb des Gebäudes
- Laden und fachgerechte Entsorgung bzw. Verwertung gemäß den geltenden gesetzlichen Vorschriften sowie VOB/C ATV DIN 18459 - Abbruch- und Rückbauarbeiten

Entsorgungsnachweise sind dem Auftraggeber auf Verlangen vorzulegen

Ausführungsort: In allen Klassenräumen im Untergeschoss
Menge: 5,000 Stk.

**1.2.2.37 Abbruch Pylonentafelsystem, 3-teilig, mit 2 Klappfeldern**
Demontage und Entsorgung von vorhandenen wand- und/oder -deckenbefestigten Pylonentafelanlagen, bestehend aus zwei seitlichen Pylonen aus Aluminium sowie einer dreiteiligen Tafelanlage mit zwei seitlichen Klappfeldern inkl. Tafelbesteck

Größe ca.:
Breite: 200cm
Höhe:  300cm
(nicht ausgeklappt)

Konstruktion:
- 2 Stk. Pylonen aus Aluminium oder Stahlprofil
- Mitteltafel fest an Pylone befestigt, schiebbar
- 2 seitliche Klappflügel, mit Scharnieren befestigt
- Oberfläche z. B. beschichtet / emailliert

Die Pos. beinhaltet:
- Aushängen bzw. Demontage der Klappflügel einschließlich Scharnier- und Beschlagsteilen
- Ausbau der Mitteltafel
- Demontage der beiden Pylonen einschließlich Verbindungselemente
- Lösen sämtlicher Wand-, Boden- oder Deckenbefestigungen (Schrauben, Dübel, Anker, Unterkonstruktionen etc.)
- Rückbau ggf. vorhandener Aussteifungen oder Querträger
- Zerlegen in transportfähige Einheiten
- Abtransport innerhalb des Gebäudes
- Sortenreine Trennung der Materialien (Aluminium/Stahl, Holzwerkstoffe, Beschichtungen etc.)
- Laden und fachgerechte Entsorgung bzw. Verwertung gemäß den geltenden gesetzlichen Vorschriften sowie VOB/C ATV DIN 18459 - Abbruch- und Rückbauarbeiten

Entsorgungsnachweise sind dem Auftraggeber auf Verlangen vorzulegen

Ausführungsort: In allen Klassenräumen im Untergeschoss
Menge: 2,000 Stk.

**1.2.2.38 Abbruch Tafel mit Aluminiumrahmen**
Demontage und Entsorgung von vorhandenen Tafelelementen, wandbefestigt, inkl. Aluminiumrahmen inkl. Tafelbesteck

Größe ca.: 300cm x 100cm

Die Pos. beinhaltet:
- Lösen der mechanischen Befestigungen (z. B. Schrauben, Dübel, Klemmsysteme) aus Wand- oder Unterkonstruktionen
- Abnehmen der kompletten Elemente einschließlich Rahmen, Trägermaterial und ggf. Dämm- oder Einlageplatten
- Sortenreine Trennung der Materialien (Aluminium, Holzwerkstoffe, textile Beläge etc.)
- Abtransport innerhalb des Gebäudes
- Laden und fachgerechte Entsorgung gemäß den geltenden Vorschriften (insbesondere KrWG und VOB/C ATV DIN 18459 - Abbruch- und Rückbauarbeiten)

Entsorgungsnachweise sind dem Auftraggeber auf Verlangen vorzulegen

Ausführungsort: Klassenräume Untergeschoss
Menge: 3,000 Stk.

**1.2.2.39 Seifenspender**
Abbruch von Seifenspendern, an Wand geschraubt, inkl. noch vorhandenem Seifeninhalt

Die Pos. beinhaltet:
- Lösen der mechanischen Befestigungen (z. B. Schrauben, Dübel, Klemmsysteme) aus Wand- oder Unterkonstruktionen
- Abtransport innerhalb des Gebäudes
- Laden und fachgerechte Entsorgung gemäß den geltenden Vorschriften (insbesondere KrWG und VOB/C ATV DIN 18459 - Abbruch- und Rückbauarbeiten)

Ausführungsort: Klassenräume Untergeschoss
Menge: 4,000 Stk

**1.2.2.40 Papiertuchspender**
Abbruch von Papiertuchspendern, an Wand geschraubt inkl. Papierinhalt

Die Pos. beinhaltet:
- Lösen der mechanischen Befestigungen (z. B. Schrauben, Dübel, Klemmsysteme) aus Wand- oder Unterkonstruktionen
- Abtransport innerhalb des Gebäudes
- Laden und fachgerechte Entsorgung gemäß den geltenden Vorschriften (insbesondere KrWG und VOB/C ATV DIN 18459 - Abbruch- und Rückbauarbeiten)

Ausführungsort: Klassenräume Untergeschoss
Menge: 4,000 Stk

**1.2.2.41 Abbruch Garderobenhakenleiste, L= 2,85m, 15 Doppelhaken**
Abbruch von Garderobenhakenleisten in den Fluren, bestehend aus einem profilierten Aluminiumrundrohr mit 15 Doppelhaken.
Gesamtlänge 2,85 m
An der Wand verschraubt.

Die Pos. beinhaltet:
- Lösen der mechanischen Befestigungen (z. B. Schrauben, Dübel, Klemmsysteme) aus Wand- oder Unterkonstruktionen
- Abnehmen der kompletten Elemente einschließlich Rahmen, Trägermaterial und ggf. Dämm- oder Einlageplatten
- Sortenreine Trennung der Materialien (Aluminium, Kunststoff etc.)
- Abtransport innerhalb des Gebäudes
- Laden und fachgerechte Entsorgung gemäß den geltenden Vorschriften (insbesondere KrWG und VOB/C ATV DIN 18459 - Abbruch- und Rückbauarbeiten)

Entsorgungsnachweise sind dem Auftraggeber auf Verlangen vorzulegen

Ausführungsort: Aula Untergeschoss, Flurbereich Untergeschoss
Menge: 3,000 Stk

**1.2.2.42 Abbruch Garderobenhakenleiste, L= 1,50m, 11 Doppelhaken**
Abbruch von Garderobenhakenleiste in den Fluren, bestehend aus einem profilierten Aluminiumrundrohr mit 11 Doppelhaken.
Gesamtlänge 1,50 m
An der Wand verschraubt.

Die Pos. beinhaltet:
- Lösen der mechanischen Befestigungen (z. B. Schrauben, Dübel, Klemmsysteme) aus Wand- oder Unterkonstruktionen
- Abnehmen der kompletten Elemente einschließlich Rahmen, Trägermaterial und ggf. Dämm- oder Einlageplatten
- Sortenreine Trennung der Materialien (Aluminium, Kunststoff etc.)
- Abtransport innerhalb des Gebäudes
- Laden und fachgerechte Entsorgung gemäß den geltenden Vorschriften (insbesondere KrWG und VOB/C ATV DIN 18459 - Abbruch- und Rückbauarbeiten)

Entsorgungsnachweise sind dem Auftraggeber auf Verlangen vorzulegen

Ausführungsort: Aula Untergeschoss
Menge: 1,000 Stk

**1.2.2.43 Abbruch Sitzblock Holz**
Abbruch von Holzsitzblöcken, massiv.

Durchmesser: 40cm
Höhe:  60cm

Die Pos. beinhaltet:
- Lösen der mechanischen Befestigungen (z. B. Schrauben, Dübel, Klemmsysteme) aus Boden- oder Unterkonstruktionen
- Abbrechen des gesamten Sitzblocks
- Sortenreine Trennung der Materialien (Aluminium, Kunststoff etc.)
- Abtransport innerhalb des Gebäudes
- Laden und fachgerechte Entsorgung gemäß den geltenden Vorschriften (insbesondere KrWG und VOB/C ATV DIN 18459 - Abbruch- und Rückbauarbeiten)

Entsorgungsnachweise sind dem Auftraggeber auf Verlangen vorzulegen

Ausführungsort: Aula Untergeschoss
Menge: 8,000 Stk

**1.2.2.44 Abbruch massive Holzschränke inkl. Einlegeböden - 350x230**
*** Bezugsbeschreibung
Demontage und Entsorgung von vorhandenen massiven Holzschränken einschließlich aller fest eingebauten Bestandteile

Größe ca.:
Breite: 350cm
Höhe:  230cm
Tiefe:  60cm

Die Pos. beinhaltet:
- Ausräumen und Freimachen der Schränke
- Demontage der Schrankkorpusse, Türen, Rückwände, Sockel, Abdeckplatten sowie aller Einlegeböden
- Ausbau von Beschlägen, Scharnieren, Griffen und Verbindungsmitteln
- Lösen sämtlicher Wand-, Decken- oder Bodenbefestigungen einschließlich Dübel und Schrauben
- Zerlegen in transportfähige Einheiten
- Sortenreine Trennung der Materialien (Massivholz, Holzwerkstoffe, Metallbeschläge etc.)
- Abtransport innerhalb des Gebäudes
- Laden und fachgerechte Entsorgung gemäß den geltenden gesetzlichen Vorschriften sowie VOB/C ATV DIN 18459 - Abbruch- und Rückbauarbeiten

Entsorgungsnachweise sind dem Auftraggeber auf Verlangen vorzulegen

Ausführungsort: Klassenraum 037
Menge: 2,000 Stk.

**1.2.2.45 Abbruch massive Holzschränke inkl. Einlegeböden - 120x220**
*** wie Position 1.2.2.44
Größe ca.:
Breite: 120cm
Höhe:  220cm
Tiefe:  70cm

Ausführungsort: Klassenraum 037, 032
Menge: 3,000 Stk.

**1.2.2.46 Abbruch massive Holzschränke inkl. Einlegeböden - 400x100**
*** wie Position 1.2.2.44
Größe ca.:
Breite: 400cm
Höhe:  40cm
Tiefe:  100cm

Ausführungsort: Klassenraum 032
Menge: 1,000 Stk.

**1.2.2.47 Abbruch massives Lehrerpult**
Abbruch eines massiven Lehrerpults inkl. Waschbecken, Steinplatte als oberste Abdeckung, Leitungen Rohre etc.

Größe ca.:
Breite: 80cm
Höhe: 90cm
Tiefe: 250cm

Die Pos. beinhaltet:
- Lösen der mechanischen Befestigungen (z. B. Schrauben, Dübel, Klemmsysteme) aus Boden- oder Unterkonstruktionen
- Abbrechen des gesamten Pults inkl. Waschbecken, Armaturen, Leitungen, Kabel etc.
- Sortenreine Trennung der Materialien (Aluminium, Kunststoff, Stein etc.)
- Abtransport innerhalb des Gebäudes Laden und fachgerechte Entsorgung gemäß den geltenden Vorschriften (insbesondere KrWG und VOB/C ATV DIN 18459 - Abbruch- und Rückbauarbeiten)

Ausführungsort: Klassenraum 011
Menge: 1,000 Stk.

**1.2.2.48 Abbruch Hängeschrank aus Holz**
Demontage und Entsorgung eines wandmontierten Hängeschrankes aus Holz einschließlich aller Einbauteile und Befestigungen

Größe ca.:
Breite: 80cm
Höhe:  40cm
Tiefe:  40cm

Ausführungshöhe ca. 1,70m, kein Gerüst notwendig

Die Pos. beinhaltet:
- Abnehmen von Türen einschließlich Beschlägen (Scharniere, Griffe, Dämpfer etc.)
- Ausbau von Einlegeböden, Zwischenwänden und sonstigen Innenbauteilen
- Lösen der Wand-und/oder Deckenbefestigungen (z. B. Schrauben, Dübel, Aufhängeschienen, Konsolen)
- Fachgerechtes Abhängen des Schrankkorpus
- Zerlegen in transportfähige Einheiten, sofern erforderlich
- Sortenreine Trennung der Materialien (Holz/Holzwerkstoffe, Metallbeschläge etc.)
- Abtransport innerhalb des Gebäudes
- Laden und fachgerechte Entsorgung gemäß den geltenden gesetzlichen Vorschriften sowie VOB/C ATV DIN 18459 - Abbruch- und Rückbauarbeiten

Ausführungsort: Klassenraum 011.010
Menge: 2,000 Stk.

**1.2.2.49 Abbruch Waschbeckenschrank**
Demontage und Entsorgung eines freistehenden Waschbeckenschranks einschließlich aller Einbauteile und Befestigungen

Größe ca.:
Breite: 80cm
Höhe:  120cm
Tiefe:  80cm

Die Pos. beinhaltet:
- Zerlegen in transportfähige Einheiten, sofern erforderlich
- Sortenreine Trennung der Materialien (Holz/Holzwerkstoffe, Metallbeschläge etc.)
- Ausbau der vorhandenen Elektronik im Unterbau
- Abtransport innerhalb des Gebäudes
- Laden und fachgerechte Entsorgung gemäß den geltenden gesetzlichen Vorschriften sowie VOB/C ATV DIN 18459 - Abbruch- und Rückbauarbeiten

Ausführungsort: Klassenraum 034
Menge: 1,000 Stk.

**1.2.2.50 Abbruch Bühne**
Demontage und Entsorgung von Bühnenkonstruktionen inkl. Holzverkleidungen

Größe ca.:
Breite: 300cm
Höhe:  60cm
Tiefe:  800cm

Die Pos. beinhaltet:
- Rückbau der stirnseitigen Holzverkleidungen
- Demontage der einzelnen Bühnenlemente inkl. Stahlunterkonstruktion
- Ausbau von Beschlägen, Scharnieren, Griffen und Verbindungsmitteln
- Lösen sämtlicher Wand-, Decken- oder Bodenbefestigungen einschließlich Dübel und Schrauben
- Zerlegen in transportfähige Einheiten
- Sortenreine Trennung der Materialien (Massivholz, Holzwerkstoffe, Metallbeschläge etc.)
- Abtransport innerhalb des Gebäudes
- Laden und fachgerechte Entsorgung gemäß den geltenden gesetzlichen Vorschriften sowie VOB/C ATV DIN 18459 - Abbruch- und Rückbauarbeiten

Entsorgungsnachweise sind dem Auftraggeber auf Verlangen vorzulegen

Das Abbruchmaterial ist über das Treppenhaus bis OK Gelände im UG zu verbringen. Abbruch des Gesamtaufbau einschl. Transport, Laden und Abtransport, inkl. Kippgebühr.

Ausführungsort: Aula
Menge: 1,000 Stk.

**1.2.2.51 Abbau und Entfernung von Vorhängen - Fassade**
Abbau und fachgerechte Entfernung von vorhandenen Vorhängen einschließlich dazugehöriger Befestigungssysteme wie Schleuderschienen, Halterungen und Verbindungselemente

Die Pos. beinhaltet:
- Demontage der Vorhänge von der Schiene
- Abbau der Schleuderschiene einschließlich der Halterungen, Befestigungen und Verbindungselemente
- Abmessung: ca. 2,00m hoch
- Abrechnung nach lfdm
- Sortenreine Trennung der Materialien (Kunststoff, Metallbeschläge, Stoffe etc.)
- Abtransport innerhalb des Gebäudes
- Laden und fachgerechte Entsorgung gemäß den geltenden Vorschriften (insbesondere KrWG und VOB/C ATV DIN 18459 - Abbruch- und Rückbauarbeiten)

Entsorgungsnachweise sind dem Auftraggeber auf Verlangen vorzulegen

Das Abbruchmaterial ist über das Treppenhaus bis OK Gelände im UG zu verbringen. Abbruch des Gesamtaufbau einschl. Transport, Laden und Abtransport, inkl. Kippgebühr.

Ausführungsort: Klassenräume Fassade Untergeschoss 038,037,036,033,012
Menge: 45,000 lfdm

**1.2.2.52 Innenliegende Verdunklungsrollos inkl. Führungsschiene und Motor, UG**
Abbruch der innenliegenden Verdunklung

Stoffrollo mit Motor und 2x Führungsschiene
Breite =ca.1,95 m
Höhe = ca. 2,20 m
Führungsschienen vollflächig an Betonstützen befestigt

Die Pos. beinhaltet:
- Lösen der Führungsschienen von den Betonstützen (Die Betonstützen müssen erhalten bleiben
- Entfernen sämtlicher Verbindungsmittel, Schrauben, Dübel etc.
- Ausbauen der Stoffrollos aus den Rolladenkästen und der Führungsschienen
- Sortenreine Trennung der Materialien (Kunststoff, Metallbeschläge, Stoffe etc.)
- Abtransport innerhalb des Gebäudes
- Laden und fachgerechte Entsorgung gemäß den geltenden Vorschriften (insbesondere KrWG und VOB/C ATV DIN 18459 - Abbruch- und Rückbauarbeiten)

Das Abbruchmaterial ist über das Treppenhaus bis OK Gelände im UG zu verbringen. Abbruch des Gesamtaufbau einschl. Transport, Laden und Abtransport, inkl. Kippgebühr.

Abbruchort: UG Klassenräume 010, 011, 012
Menge: 8,000 Stk

**1.2.2.53 Abbruch ansteigendes Gestühl**
Abbruch und fachgerechte Demontage eines ansteigenden Gestühls aus Holz (Sitzreihen, Bankreihen oder Einzelgestühle), einschl. Unterkonstruktionen, Befestigungen und Zubehör.
Die Unterkonstruktion bzw. die Steigung ist als Holzkonstruktion ausgeführt.

Die Pos. beinhaltet:
- Lösen und Ausbau der Sitzreihen, Gestellteile und Seitenwangen sowie alle Befestigungen
- Entfernen der Unterkonstruktionen und Bodenverankerungen
- Rückbau der Stufen
- Sortenreine Trennung der Materialien (Kunststoff, Metallbeschläge, Stoffe etc.)
- Abtransport innerhalb des Gebäudes
- Laden und fachgerechte Entsorgung gemäß den geltenden Vorschriften (insbesondere KrWG und VOB/C ATV DIN 18459 - Abbruch- und Rückbauarbeiten)

Steigung: 20cm
Tiefe: 190cm
Raumbreit

Das Abbruchmaterial ist über das Treppenhaus bis OK Gelände im UG zu verbringen. Abbruch des Gesamtaufbau einschl. Transport, Laden und Abtransport, inkl. Kippgebühr.

Ausführungsort: Klassenraum 011 Untergeschoss
Menge: 70,000 m²

**1.2.2.54 Akustische Wandverkleidung aus gestrichenen Holzfaserplatten 2,5 cm**
Abbruch von gestrichenen, akustisch wirkenden Wandverkleidungen aus Holzfaserplatten im Bereich der Klassenzimmer an der Flurtrennwand.
Abbruch der weiß gestrichenen Holzfaserplatten einschl. der Unterkonstruktion aus Dachlatten, 20 x 25 mm.

Dicke der Platten = 2,5 cm
Elementhöhe = 1,0 m
Abbruchhöhe in ca. 2,00 m über dem Boden der jeweiligen Geschosse. Die Wandverkleidung geht bis UK der Unterdecke.
Gerüste sind einzurechnen.

Das Abbruchmaterial ist über das Treppenhaus bis OK Gelände im EG zu verbringen. Abbruch des Gesamtaufbau einschl. Transport, Laden und Abtransport, inkl. Kippgebühr.

Ausführungsort: Untergeschoss Klassenräume

Abrechnung nach Ansichtsfläche der Wandverkleidung.
Menge: 35,000 m²

**1.2.2.55 Naturstein Fensterbank - 25cm x 210cm**
Abbruch und Entsorgung von Naturstein-Fensterbänke auf der Innenseite aller Fenster in den Flurbereichen

Breite ca.:  210 cm
Tiefe ca.:  25cm
Materialstärke ca: 3 cm

Die Pos. beinhaltet:
- Lösen der Natursteinfensterbänke von der Brüstung
- Zerlegen in transportfähige Einheiten
- Sortenreine Trennung der Materialien
- Abtransport innerhalb des Gebäudes
- Laden und fachgerechte Entsorgung bzw. Verwertung gemäß den geltenden gesetzlichen Vorschriften sowie VOB/C ATV DIN 18459 - Abbruch- und Rückbauarbeiten

Entsorgungsnachweise sind dem Auftraggeber auf Verlangen vorzulegen

Ausführungsort: Flurbereich UG
Menge: 4,000 Stk

**1.2.2.56 Naturstein Fensterbank - 50cm x 210cm**
Abbruch und Entsorgung von Naturstein-Fensterbänke auf der Innenseite aller Fenster in den Flurbereichen

Breite ca.:  210 cm
Tiefe ca.:  50cm
Materialstärke ca: 3 cm

Die Pos. beinhaltet:
- Lösen der Natursteinfensterbänke von der Brüstung
- Zerlegen in transportfähige Einheiten
- Sortenreine Trennung der Materialien
- Abtransport innerhalb des Gebäudes
- Laden und fachgerechte Entsorgung bzw. Verwertung gemäß den geltenden gesetzlichen Vorschriften sowie VOB/C ATV DIN 18459 - Abbruch- und Rückbauarbeiten

Entsorgungsnachweise sind dem Auftraggeber auf Verlangen vorzulegen

Ausführungsort: Flurbereich UG
Menge: 4,000 Stk

##### Untertitel 1.2.3 Abbruch Erdgeschoss - Ebene 1

*Hinweis: BÖDEN*
.

**1.2.3.1 Ausbau Linoleum-Bodenbelag inkl. Kleber**
Ausbau und vollständige Entfernung eines vorhandenen Linoleum-Bodenbelags, einschl. sämtlicher Kleber- und Spachtelrückstände bis auf den Estrichbereich.

Die Pos. beinhaltet:
- Aufnahme des vorhanden Linoleum-Bodenbelags
- Entfernen der Kleberreste, Spachtel- und Ausgleichsschichten bis zum Rohboden
- Inklusive Holz-Sockelleiste
- Notwendige Fräs- und Schleifarbeiten sind mit einzukalkulieren.
- Abschleifen der Klebereste mit geeigneten Maschinen (z.B. Bodenschleifmaschine mit Diamant- oder Schleifpads)
- Staubarme Ausführung ggf. mit Absaugung
- Entfernen des Schleifstaubs und Reinigung der Bodenfläche
- Der Stb.-Untergrund darf nicht beschädigt werden.

Sortenreine Trennung nach AVV und KAW, Transport und fachgerechte Entsorgung gem. den geltenden Vorschriften und Nachweisführung.

Das Abbruchmaterial ist über das Treppenhaus bis OK Gelände zu verbringen. Abbruch des Gesamtaufbau einschl. Transport, Laden und Abtransport, inkl. Kippgebühr.

Ausführungsort: Erdgeschoss
Menge: 850,000 m²

**1.2.3.2 Ausbau Teppichbelag inkl. Kleber**
Ausbau und vollständige Entfernung eines vorhandenen Teppichbelags, einschl. sämtlicher Kleber- und Spachtelrückstände bis auf die Stb.-Bodenplatte

Die Pos. beinhaltet:
- Aufnahme des vorhanden Teppichbelags inkl. Schienen etc.
- Entfernen der Kleberreste, Spachtel- und Ausgleichsschichten bis zur Rohtreppe
- Notwendige Fräs- und Schleifarbeiten sind mit einzukalkulieren.
- Abschleifen der Klebereste mit geeigneten Maschinen (z.B. Bodenschleifmaschine mit Diamant- oder Schleifpads)
- Staubarme Ausführung ggf. mit Absaugung
- Entfernen des Schleifstaubs und Reinigung der Bodenfläche

Sortenreine Trennung nach AVV und KAW, Transport und fachgerechte Entsorgung gem. den geltenden Vorschriften und Nachweisführung.

Das Abbruchmaterial ist über das Treppenhaus bis OK Gelände zu verbringen. Abbruch des Gesamtaufbau einschl. Transport, Laden und Abtransport, inkl. Kippgebühr.

Ausführungsort: Untergeschoss 035, 034, 033, 032
Menge: 140,000 m²

**1.2.3.3 Abbruch Zementestrich**
Abbruch und fachgerechte Entfernung einer vorhandenen Zementestrichschicht bis auf den tragfähigen Untergrund

Die Pos. beinhaltet:
- Aufbrechen und Entfernen der Estrichschicht,
  inkl. aller Unterlags-, Klebe- oder Spachtelreste
- in Teilbereichen Bituminöse Trennlage als Feuchtesperre gem. Voruntersuchung >0,001% Asbest, siehe hierzu ges. Pos.!
- Schutz der Bodenplatte während der Schneidephasen

Materialwert nach Beprobung: RC-3, Sulfatwert stark erhöht

Sortenreine Trennung nach AVV und KAW, Transport und fachgerechte Entsorgung gem. den geltenden Vorschriften und Nachweisführung.

Das Abbruchmaterial ist in den Außenbereich zu verbringen. Abbruch des Gesamtaufbau einschl. Transport, Laden und Abtransport

Entsorgung in gesonderter Position, siehe "ENTSORGUNG"
Menge: 830,000 m²

**1.2.3.4 Abbruch Gussasphalt**
Abbruch und fachgerechte Entfernung einer vorhandenen Gussasphaltschicht bis auf den tragfähigen Untergrund

Die Pos. beinhaltet:
- Aufbrechen und Entfernen des Gussasphalts,
  inkl. aller Dämm-, Unterlags-, Klebe- oder Spachtelreste, Estrich etc.
- Teerkork als Unterlage gem. Voruntersuchung PAK 1,9% BaP 1.100 mg/kg
- Auf die TRGS 551 wird verwiesen, Arbeiten gem. TRGS auszuführen!
- Schutz der Bodenplatte während der Schneidephasen

Sortenreine Trennung nach AVV und KAW, Transport und fachgerechte Entsorgung gem. den geltenden Vorschriften und Nachweisführung.

Das Abbruchmaterial ist in den Außenbereich zu verbringen. Abbruch des Gesamtaufbau einschl. Transport, Laden und Abtransport

Teerkork nach AVV unter Abfallschlüsselnummer  17 01 01* oder 17 01 03*

siehe "ENTSORGUNG"
Menge: 200,000 m²

*Hinweis: WÄNDE*
.

**1.2.3.5 Abbruch von Wandfliesen, Klassenzimmer**
Abbruch von Wandfliesen.
Abmessung: ca.10 x 10cm
Verlegung im Dickbett

Bereich: Klassenräume Waschbeckennische

Abbruch erfolgt in Kleinflächen

Das Abbruchmaterial ist über das Treppenhaus bis OK Gelände zu verbringen. Abbruch des Gesamtaufbau einschl. Transport, Laden und Abtransport, inkl. Kippgebühr.
Menge: 10,000 m²

**1.2.3.6 nichttrag. Innenmauerwerk, ca. 17,5cm, Ziegelmauerwerk- gestrichen**
Abbruch farbig beschichtetes, nichttragendes Innenmauerwerk,
inkl. Schuttabfuhr.
Abbruch von Ziegelmauerwerk als nichttragende Innenwand

Teilweise Abbruch in Kleinflächen mit enthalten

Steinart :  Ziegelmauerwerk
Wanddicke:  ca. 17,5cm
Wandhöhe  bis ca. 3,50m
Bekleidung: verputzt, gestrichen

Abbruchort: in allen Bereichen im Erdgeschoss

Das Abbruchmaterial ist über das Treppenhaus bis OK Gelände zu verbringen. Abbruch des Gesamtaufbau einschl. Transport, Laden und Abtransport.

Entsorgung in gesonderter Position, siehe "ENTSORGUNG"
Menge: 20,000 m³

**1.2.3.7 nichttrag. Innenmauerwerk, ca. 24cm, Ziegelmauerwerk- gestrichen**
Abbruch farbig beschichtetes, nichttragendes Innenmauerwerk,
inkl. Schuttabfuhr.
Abbruch von Ziegelmauerwerk als nichttragende Innenwand

Teilweise Abbruch in Kleinflächen mit enthalten

Steinart :  Ziegelmauerwerk
Wanddicke:  ca. 24cm
Wandhöhe  bis ca. 3,50m
Bekleidung: verputzt, gestrichen

Abbruchort: in allen Bereichen im Erdgeschoss

Das Abbruchmaterial ist über das Treppenhaus bis OK Gelände verbringen. Abbruch des Gesamtaufbau einschl. Transport, Laden und Abtransport.

Entsorgung in gesonderter Position, siehe "ENTSORGUNG"
Menge: 15,000 m³

**1.2.3.8 Außenmauerwerk, ca. 24cm, Ziegelmauerwerk- gestrichen**
Abbruch farbig beschichtetes, nichttragendes Innenmauerwerk,
inkl. Schuttabfuhr.
Abbruch von Ziegelmauerwerk als nichttragende Innenwand

Teilweise Abbruch in Kleinflächen mit enthalten

Steinart :  Ziegelmauerwerk
Wanddicke:  ca. 24cm
Wandhöhe  bis ca. 3,50m
Bekleidung: verputzt, gestrichen

Abbruchort: Nordseite Erdgeschoss, Südseite an TRH Bestand

Arbeiten in Kleinflächen

Das Abbruchmaterial ist über das Treppenhaus bis OK Gelände zu verbringen. Abbruch des Gesamtaufbau einschl. Transport, Laden und Abtransport.

Entsorgung in gesonderter Position, siehe "ENTSORGUNG"
Menge: 10,000 m³

**1.2.3.9 nichttrag. Gipskartontrennwand, ca. 15cm - KMF**
Abbruch und fachgerechter Ausbau einer nichttragenden Gipskartontrennwand, beidseitig beplankt, auf Metallunterkonstruktion, einschließlich der dazwischenliegenden Dämmung aus KMF (künstliche Mineralfaser)

Die Pos. beinhaltet:
- Demontage der Wandbekleidungen aus Gipskarton gespachtelt
- Ausbau der Metallunterkonstruktion bestehend aus Ständer- und Querprofilen
- Ausbau und staubarme Entfernung der KMF Dämmung gem. TRGS 521
- Verpacken, Kennzeichnen, Transport und fachgerechte Entsorgung aller Materialien
- Sortenreine Trennung

Die best. Stahlbetonkonstruktion muss geschützt und darf nicht beschädigt werden!

Arbeiten mit KMF-Dämmstoffen nur durch geschultes Personal gem. technische Regel für Gefahrstoffe TRGS 521

Entsorgung gem. AVV Codes:
170802 Baustoffe auf Gipsbasis
170405 Eisen und Stahl
170603* Dämmmaterial, das aus gefährlichen Stoffen besteht.

Entsorgungsnachweiße und Sicherheitsvorkehrungen sind mit einzukalkulieren!

Das Abbruchmaterial ist über das Treppenhaus bis OK Gelände zu verbringen. Abbruch des Gesamtaufbau einschl. Transport, Laden und Abtransport inkl. Kippgebühr

KMF siehe "ENTSORGUNG"

Ausführungsort: In allen Bereichen im Untergeschoss
Menge: 310,000 m²

**1.2.3.10 nichttrag. Holzverkleidung, ca. 5cm**
Abbruch und fachgerechter Ausbau einer nichttragenden Holzverkleidung vor der GiKa Wand auf Metallunterkonstruktion, einschließlich aller Verbindungsmittel

Die Pos. beinhaltet:
- Demontage der Wandbekleidungen aus Holz
- Ausbau der Metallunterkonstruktion bestehend aus Ständer- und Querprofilen
- Verpacken, Kennzeichnen, Transport und fachgerechte Entsorgung aller Materialien
- Sortenreine Trennung

Entsorgungsnachweiße und Sicherheitsvorkehrungen sind mit einzukalkulieren!

Das Abbruchmaterial ist über das Treppenhaus bis OK Gelände zu verbringen. Abbruch des Gesamtaufbau einschl. Transport, Laden und Abtransport inkl. Kippgebühr

Ausführungsort: In allen Bereichen im Untergeschoss
Menge: 110,000 m²

**1.2.3.11 nichttrag. Systemtrennwänden, ca. 20cm, - Holzwerkstoff - KMF**
Abbruch und fachgerechter Ausbau einer nichttragenden Systemtrennwand aus beidseitig beschichteten Holzwerkstoffplatten auf Metallunterkonstruktion, einschließlich der dazwischenliegenden Dämmung aus KMF (künstliche Mineralfaser), Raumhöhe: 3,50m

Die Pos. beinhaltet:
- Demontage der Wandbekleidungen aus Holzwerkstoffplatten (beschichtet)
- Ausbau der Metallunterkonstruktion bestehend aus Ständer- und Querprofilen
- Ausbau und staubarme Entfernung der KMF Dämmung gem. TRGS 521
- Verpacken, Kennzeichnen, Transport und fachgerechte Entsorgung aller Materialien
- Sortenreine Trennung

Die best. Stahlbetonkonstruktion muss geschützt und darf nicht beschädigt werden!

Arbeiten mit KMF-Dämmstoffen nur durch geschultes Personal gem. technische Regel für Gefahrstoffe TRGS 521

Entsorgung gem. AVV Codes:
170201 Holz. Glas und Kunststoff
170405 Eisen und Stahl
170603* Dämmmaterial, das aus gefährlichen Stoffen besteht.

Entsorgungsnachweiße und Sicherheitsvorkehrungen sind mit einzukalkulieren!

Das Abbruchmaterial ist über das Treppenhaus bis OK Gelände zu verbringen. Abbruch des Gesamtaufbau einschl. Transport, Laden und Abtransport, inkl. Kippgebühr

KMF siehe "ENTSORGUNG"

Ausführungsort: Erdgeschoss Klassenzimmer
Menge: 220,000 m²

**1.2.3.12 Abbruch von Stahlbetonstützen, rund**
Abbrechen und fachgerechtes Rückbauen von runden Stahlbetonstützen innerhalb des Gebäudes.

Ausführung einschließlich aller erforderlichen Nebenleistungen zur sicheren und erschütterungsarmen Durchführung der Arbeiten.

Raumhöhe: ca. 3,50m

Die Pos. beinhaltet:
- Trennen der Stützen von angrenzenden Bauteilen mittels geeigneter Schneidtechnik
- Stückweiser Rückbau der Stahlbetonkonstruktion
- Freilegen und Durchtrennen der Bewehrung
- Sicherung angrenzender Bauteile gegen Beschädigung
- Herstellen erforderlicher Arbeits- und Schutzmaßnahmen
- Laden, Abtransport, Entsorgung in gesonderter Pos.

Durchmesser: 220mm

Entsorgungsnachweiße und Sicherheitsvorkehrungen sind mit einzukalkulieren!

Das Abbruchmaterial ist über das Treppenhaus bis OK Gelände zu verbringen. Abbruch des Gesamtaufbau einschl. Transport, Laden und Abtransport, inkl. Kippgebühr

Beton siehe "ENTSORGUNG"

Ausführungsort: Erdgeschoss Klassenzimmer, Empore Mensa
Menge: 6,000 Stk.

**1.2.3.13 Abbruch von Stahlbetonstützen, quadratisch**
Abbrechen und fachgerechtes Rückbauen von runden Stahlbetonstützen innerhalb des Gebäudes.

Ausführung einschließlich aller erforderlichen Nebenleistungen zur sicheren und erschütterungsarmen Durchführung der Arbeiten.

Raumhöhe: ca. 3,50m

Die Pos. beinhaltet:
- Trennen der Stützen von angrenzenden Bauteilen mittels geeigneter Schneidtechnik
- Stückweiser Rückbau der Stahlbetonkonstruktion
- Freilegen und Durchtrennen der Bewehrung
- Sicherung angrenzender Bauteile gegen Beschädigung
- Herstellen erforderlicher Arbeits- und Schutzmaßnahmen
- Laden, Abtransport, Entsorgung in gesonderter Pos.

Abmessung ca.: 500mm x 500mm

Entsorgungsnachweiße und Sicherheitsvorkehrungen sind mit einzukalkulieren!

Das Abbruchmaterial ist über das Treppenhaus bis OK Gelände zu verbringen. Abbruch des Gesamtaufbau einschl. Transport, Laden und Abtransport, inkl. Kippgebühr

Beton siehe "ENTSORGUNG"

Ausführungsort: Erdgeschoss Aula
Menge: 3,000 Stk.

*Hinweis: DECKEN*
.

**1.2.3.14 Abbruch abgehängte Deckenplatten aus Steinwolle mit KMF Auflagedämmung**
Fachgerechter, vollständiger Rückbau einer abgehängten Deckenkonstruktion bestehend aus eingelegten Steinwolle-Deckenplatten in sichtbarer Rasterunterkonstruktion einschließlich oberseitiger KMF-Auflagedämmung sowie sämtlicher Abhängungen und Befestigungsmittel bis auf die freigelegte Rohdecke.

Die Pos. beinhaltet:
- Ausbau und Demontage der eingelegten Steinwolle-Deckenplatten
- Sortenreine Erfassung der mineralischen Platten, soweit technisch möglich
- Staubarme Aufnahme und Verpackung entsprechend den geltenden Vorschriften
- Ausbau der oberseitig aufliegenden Mineralfaser-Dämmstoffe
- Staubarme Demontage unter Beachtung der TRGS 521
- Fachgerechtes Verpacken in geeignete, staubdichte Säcke / Big Bags
- Kennzeichnung und getrennte Entsorgung gem. geltenden abfallrechtlichen Bestimmungen
- Demontage der sichtbaren Rasterprofile
- Ausbau der Abhänger, Drahtabhängungen od. Noniusabhänger
- Entfernen sämtlicher Befestigungen an der Rohdecke (Dübel, Anker, Schrauben etc.)
- Verladen und Abtransport innerhalb des Gebäudes
- Fachgerechte Entsorgung aller Materialfraktionen

Das Abbruchmaterial ist über das Treppenhaus bis OK Gelände zu verbringen. Abbruch des Gesamtaufbaus einschl. Transport, Laden und Abtransport, inkl. Kippgebühr.
Raumhöhe bis ca. 3,00m

Die Abbruchelemente sind bis zum Abtransport aufgestapelt und geordnet in der jeweiligen Abbruchebene zu lagern.
Menge: 320,000 m²

**1.2.3.15 Abbruch Gipskartondecken**
Vollständiger und fachgerechter Ausbau und Abbruch vorhandener Gipskartondecken sämtlicher Formate und Systeme, einschließlich der dazugehörigen Unterkonstruktion aus Holz- oder Metallprofilen, Befestigungselementen und Auf- und Abhängungen.

Die Deckenbekleidung und Unterkonstruktion sind vollständig zu demontieren, abzulösen und von der Rohdecke zu trennen.

Die Pos. beinhaltet:
- Ausbau der Deckenplatten
- Abbruch und Ausbau der UK inkl. Aufhängungen
- Lösen und Entfernen sämtlicher Befestigungsmittel

Sortenreine Trennung nach AVV und KAW, Transport und fachgerechte Entsorgung gem. den geltenden Vorschriften und Nachweisführung.

Das Abbruchmaterial ist über das Treppenhaus bis OK Gelände zu verbringen. Abbruch des Gesamtaufbaus einschl. Transport, Laden und Abtransport, inkl. Kippgebühr.
Raumhöhe bis ca. 3,00m

Die Abbruchelemente sind bis zum Abtransport aufgestapelt und geordnet in der jeweiligen Abbruchebene zu lagern.
Menge: 550,000 m²

**1.2.3.16 Abbruch Holzfaserplatten, Lamellendecke**
Vollständiger und fachgerechter Ausbau und Abbruch vorhandener Holzfaserplatten und Lamellendecken sämtlicher Formate und Systeme, einschließlich der dazugehörigen Unterkonstruktion aus Holz- oder Metallprofilen, Befestigungselementen und Auf- und Abhängungen.

Die Deckenbekleidung und Unterkonstruktion sind vollständig zu demontieren, abzulösen und von der Rohdecke zu trennen.

Die Pos. beinhaltet:
- Ausbau der Holzfaserplatten und Lamellendecken
- Abbruch und Ausbau der UK inkl. Aufhängungen
- Lösen und Entfernen sämtlicher Befestigungsmittel

Sortenreine Trennung nach AVV und KAW, Transport und fachgerechte Entsorgung gem. den geltenden Vorschriften und Nachweisführung.

Das Abbruchmaterial ist über das Treppenhaus bis OK Gelände zu verbringen. Abbruch des Gesamtaufbau einschl. Transport, Laden und Abtransport, inkl. Kippgebühr.
Raumhöhe bis ca. 3,50m

Die Abbruchelemente sind bis zum Abtransport aufgestapelt und geordnet in der jeweiligen Abbruchebene zu lagern.
Menge: 100,000 m²

**1.2.3.17 Abbruch Heraklithdecken**
Vollständiger und fachgerechter Ausbau und Abbruch vorhandener Herklatihdecken sämtlicher Formate und Systeme, einschließlich der dazugehörigen Unterkonstruktion aus Holz- Befestigungselementen und Auf- und Abhängungen.

Die Deckenbekleidung und Unterkonstruktion sind vollständig zu demontieren, abzulösen und von der Rohdecke zu trennen.

Die Pos. beinhaltet:
- Ausbau der Heraklithplatten
- Abbruch und Ausbau der UK inkl. Aufhängungen
- Lösen und Entfernen sämtlicher Befestigungsmittel

Sortenreine Trennung nach AVV und KAW, Transport und fachgerechte Entsorgung gem. den geltenden Vorschriften und Nachweisführung.

Das Abbruchmaterial ist über das Treppenhaus bis OK Gelände zu verbringen. Abbruch des Gesamtaufbau einschl. Transport, Laden und Abtransport, inkl. Kippgebühr.
Raumhöhe bis ca. 3,00m

Die Abbruchelemente sind bis zum Abtransport aufgestapelt und geordnet in der jeweiligen Abbruchebene zu lagern.

Abbruch der Unterdecken im Bereich der Klassenzimmer und Flure Süd im UG bestehend aus:
Menge: 300,000 m²

**1.2.3.18 Abbruch Holzlamellen-Akustikdecke mit Vlies**
Fachgerechter, vollständiger Rückbau einer abgehängten Akustikdeckenkonstruktion aus Holzlamellen einschließlich rückseitiger Akustikvliesauflage, Unterkonstruktion und sämtlicher Befestigungsmittel bis auf die freigelegte Rohdecke.

Die Pos. beinhaltet:
- Demontage der sichtbaren Holzlamellen-Elemente (50mmx50mm)
- Ausbau von Abschluss-, Rand- und Anschlussprofilen um Leuchten etc.
- Entfernen sichtbarer und verdeckter Befestigungn
- Zerlegen in transportfähige Einheiten
- Ausbau der rückseitig angeordneten Akustikvlies
- Sortenreine Trennung der Materialien, soweit technisch möglich
- Staubarme Aufnahme und Verpackung
- Demontage der Trag- und Querlattung, alle Metallprofile etc.
- Ausbau der Abhänger aller Art
- Entfernen sämtlicher Befestigungsmittel an der Rolhdecke

Sortenreine Trennung nach AVV und KAW, Transport und fachgerechte Entsorgung gem. den geltenden Vorschriften und Nachweisführung.

Das Abbruchmaterial ist über das Treppenhaus bis OK Gelände zu verbringen. Abbruch des Gesamtaufbau einschl. Transport, Laden und Abtransport, inkl. Kippgebühr.
Raumhöhe bis ca. 3,00m

Die Abbruchelemente sind bis zum Abtransport aufgestapelt und geordnet in der jeweiligen Abbruchebene zu lagern.

Bereich Aula Erdgeschoss
Menge: 350,000 m²

**1.2.3.19 Betonschnitte Bodenplatte / Deckenplatte**
Herstellen von geradlinigen Betonschnitten in vorhandener Stahlbetondeckenplatte zur Herstellung von Öffnungen bzw. Rückbau von Teilflächen, einschließlich Ausbau und fachgerechter Entsorgung des anfallenden Abbruchmaterials.

Ausführung mittels erschütterungsarmer Schneidtechnik (z. B. Wandsäge / Fugenschneider), um angrenzende Bauteile nicht zu beschädigen.

Die Pos. beinhaltet:
- Anzeichnen der Schnittführung nach Planvorgabe
- Kernbohrung in geeigneten Größen für das Einbringen der Schneider, an allen notwendigen Stellen
- Herstellen der erforderlichen Schnitte in Stahlbeton, Schnitttiefe entsprechend Deckenstärke max. 30cm
- Das Trennen von Bewehrungsstahl bis 2 cm² ist einzukalkulieren.
- Lösen, Ausbauen und Zerkleinern der ausgeschnittenen Betonteile inkl. aller Trennschnitte, Größe der Abbruchelemente und notwendige Trennschnitte obliegt dem AN und kann frei gewählt werden.
- Stellung ggf. erforderlicher Hebezeuge
- Laden, Abtransport des Materials bis OK Gelände
- Entsorgung gem. "Entsorgung"
- Grobe Reinigung des Arbeitsbereichs

Ausführungsort: Erdgeschoss Bereich Aula
Menge: 100,000 lfdm

**1.2.3.20 Zusätzliche Trennschnitte**
Herstellen von zusätzlichen Betonschnitten in vorhandener Stahlbetondeckenplatte / Abbruchmaterial zur Herstellung von
transportfähigen Abbruchelementen

Die Pos. beinhaltet:
- Anzeichnen der Schnittführung
- Kernbohrung in geeigneten Größen für das Einbringen der Schneider, an allen notwendigen Stellen
- Herstellen der erforderlichen Schnitte in Stahlbeton, Schnitttiefe entsprechend Deckenstärke max. 30cm
- Das Trennen von Bewehrungsstahl bis 2 cm² ist einzukalkulieren.
- Lösen, Ausbauen und ggf. Zerkleinern der ausgeschnittenen Betonteile
- Stellung ggf. erforderlicher Hebezeuge
- Laden, Abtransport des Materials
- Entsorgung gem. "Entsorgung"
- Grobe Reinigung des Arbeitsbereichs

Ausführungsort: Erdgeschoss Bereich Aula
Menge: 50,000 lfdm

**1.2.3.21 Händisches Nacharbeiten von Schnittkanten an Wandvorsprüngen**
Zulage zu Betonschnitten in Stb.Wänden
für das händische Nacharbeiten der Schnittkanten bzw. Abstemmen der maschinenbedingten Wandvorsprünge.

Zu bearbeiten und flächenbündig abzustemmen ist die gesamte Schnittbreite von bis ca. 30cm.
Menge: 100,000 lfdm

*Hinweis: SONSTIGES / EINRICHTUNG*
.

**1.2.3.22 Ausbau Beschilderung und Wandobjekte - 1m²**
Vollständiger, fachgerechter Ausbau und Abnahme von vorhandenen Beschilderungen, Schildern, Bilderrahmen, Pinnwänden, Tafeln, Wanddekorationen und vergleichbaren Wandobjekten sämtlicher Größen und Materialien, Einzelgrößen bis 1m²

Die Pos. beinhaltet:
- Lösen und Abnehmen sämtlicher Wandobjekte (Beschilderungen, Schilder, Bilderrahmen, etc.)
- Ausbau der zugehörigen Befestigungselemente

Sortenreine Trennung nach AVV und KAW, Transport und fachgerechte Entsorgung gem. den geltenden Vorschriften und Nachweisführung.

Das Abbruchmaterial ist bis in den Außenbereich zu verbringen. Abbruch des Gesamtaufbau einschl. Transport, Laden und Abtransport, inkl. Kippgebühr.
Menge: 50,000 Stk

**1.2.3.23 Abbruch Türblatt, 1,01m x 2,135m**
Abbruch von Türblättern 1,01m x 2,135m

Holztürblatt, 2-fach gefälzt, d= 85 mm, mit 2x Paumelle (Band), und 2x Drücker mit Schlosskasten

Ausbauort Erdgeschoss 103, 102

Das Abbruchmaterial ist über das Treppenhaus bis OK Gelände zu verbringen. Abbruch des Gesamtaufbau einschl. Transport, Laden und Abtransport, inkl. Kippgebühr.
Menge: 2,000 Stk

**1.2.3.24 Abbruch Türblatt, 1,01m x 2,135m, inkl. Stahlzarge**
Abbruch von Türblättern 1,01m x 2,135m, inkl Stahlzargen

Holztürblatt, 2-fach gefälzt, d= 85 mm, mit 2x Paumelle (Band), und 2x Drücker mit Schlosskasten

Ausbauort Erdgeschoss 140,139,138

Das Abbruchmaterial ist über das Treppenhaus bis OK Gelände zu verbringen. Abbruch des Gesamtaufbau einschl. Transport, Laden und Abtransport, inkl. Kippgebühr.
Menge: 5,000 Stk

**1.2.3.25 Abbruch Türblatt, 1,01m x 2,90m, inkl. Stahlzarge und Blende**
Abbruch von Türblättern 1,01m x 2,135m, inkl Stahlzargen

Holztürblatt, 2-fach gefälzt, d= 85 mm, mit 2x Paumelle (Band), und 2x Drücker mit Schlosskasten
Blende ca. 1,01m x 0,75m

Ausbauort Erdgeschoss 137,136,135,134,133,132,131

Das Abbruchmaterial ist über das Treppenhaus bis OK Gelände zu verbringen. Abbruch des Gesamtaufbau einschl. Transport, Laden und Abtransport, inkl. Kippgebühr.
Menge: 10,000 Stk

**1.2.3.26 Abbruch Pinnwände mit Aluminiumrahmen**
Demontage und Entsorgung von vorhandenen Pinnwänden mit umlaufendem Aluminiumrahmen einschließlich aller Befestigungs- und Verbindungsmittel

Größe ca.: 100cm x 250cm

Die Pos. beinhaltet:
- Lösen der mechanischen Befestigungen (z. B. Schrauben, Dübel, Klemmsysteme) aus Wand- oder Unterkonstruktionen
- Abnehmen der kompletten Elemente einschließlich Rahmen, Trägermaterial und ggf. Dämm- oder Einlageplatten
- Sortenreine Trennung der Materialien (Aluminium, Holzwerkstoffe, textile Beläge etc.)
- Abtransport innerhalb des Gebäudes
- Laden und fachgerechte Entsorgung gemäß den geltenden Vorschriften (insbesondere KrWG und VOB/C ATV DIN 18459 - Abbruch- und Rückbauarbeiten)

Entsorgungsnachweise sind dem Auftraggeber auf Verlangen vorzulegen

Ausführungsort: Klassenräume im Erdgeschoss
Menge: 16,000 Stk.

**1.2.3.27 Abbruch massive Holzschränke inkl. Einlegeböden - 230x200**
Demontage und Entsorgung von vorhandenen massiven Holzschränken einschließlich aller fest eingebauten Bestandteile

Größe ca.:
Breite: 230cm
Höhe:  200cm
Tiefe:  60cm

Die Pos. beinhaltet:
- Ausräumen und Freimachen der Schränke
- Demontage der Schrankkorpusse, Türen, Rückwände, Sockel, Abdeckplatten sowie aller Einlegeböden
- Ausbau von Beschlägen, Scharnieren, Griffen und Verbindungsmitteln
- Lösen sämtlicher Wand-, Decken- oder Bodenbefestigungen einschließlich Dübel und Schrauben
- Zerlegen in transportfähige Einheiten
- Sortenreine Trennung der Materialien (Massivholz, Holzwerkstoffe, Metallbeschläge etc.)
- Abtransport innerhalb des Gebäudes
- Laden und fachgerechte Entsorgung gemäß den geltenden gesetzlichen Vorschriften sowie VOB/C ATV DIN 18459 - Abbruch- und Rückbauarbeiten

Entsorgungsnachweise sind dem Auftraggeber auf Verlangen vorzulegen

Ausführungsort: Klassenräume Erdgeschoss
Menge: 2,000 Stk.

**1.2.3.28 Abbruch Leinwand**
Demontage und Entsorgung von vorhandenen Leinwänden, inkl. Motor, Schienensystemen und Deckenbefestigungselementen

Größe ca.:
Breite: 220cm
Höhe:  220cm

Die Pos. beinhaltet:
- Demontage der Leinwand einschließlich Scharniere und Beschläge, Motor etc.
- Vollständiger Rückbau Elemente von der Decke
- Demontage der Unterkonstruktion einschließlich aller Befestigungsmittel
- Lösen sämtlicher Deckenbefestigungen (Schrauben, Dübel, Anker)
- Zerlegen in transportfähige Einheiten
- Sortenreine Trennung der Materialien (Stahl, Metall, Beschichtungen etc.)
- Abtransport innerhalb des Gebäudes
- Laden und fachgerechte Entsorgung bzw. Verwertung gemäß den geltenden gesetzlichen Vorschriften sowie VOB/C ATV DIN 18459 - Abbruch- und Rückbauarbeiten

Entsorgungsnachweise sind dem Auftraggeber auf Verlangen vorzulegen

Ausführungsort: Klassenraum  131
Menge: 1,000 Stk.

**1.2.3.29 Abbruch Pylonentafelsystem, 3-teilig, mit 2 Klappfeldern**
Demontage und Entsorgung von vorhandenen wand- und/oder -deckenbefestigten Pylonentafelanlagen, bestehend aus zwei seitlichen Pylonen aus Aluminium sowie einer dreiteiligen Tafelanlage mit zwei seitlichen Klappfeldern inkl. Tafelbesteck

Größe ca.:
Breite: 200cm
Höhe:  300cm
(nicht ausgeklappt)

Konstruktion:
- 2 St. Pylonen aus Aluminium oder Stahlprofil
- Mitteltafel fest an Pylone befestigt, Schiebbar
- 2 seitliche Klappflügel, mit Scharnieren befestigt
- Oberfläche z. B. beschichtet / emailliert

Die Pos. beinhaltet:
- Aushängen bzw. Demontage der Klappflügel einschließlich Scharnier- und Beschlagsteilen
- Ausbau der Mitteltafel
- Demontage der beiden Pylonen einschließlich Verbindungselemente
- Lösen sämtlicher Wand-, Boden- oder Deckenbefestigungen (Schrauben, Dübel, Anker, Unterkonstruktionen etc.)
- Rückbau ggf. vorhandener Aussteifungen oder Querträger
- Zerlegen in transportfähige Einheiten
- Abtransport innerhalb des Gebäudes
- Sortenreine Trennung der Materialien (Aluminium/Stahl, Holzwerkstoffe, Beschichtungen etc.)
- Laden und fachgerechte Entsorgung bzw. Verwertung gemäß den geltenden gesetzlichen Vorschriften sowie VOB/C ATV DIN 18459 - Abbruch- und Rückbauarbeiten

Entsorgungsnachweise sind dem Auftraggeber auf Verlangen vorzulegen

Ausführungsort: In allen Klassenräumen im Erdgeschoss
Menge: 3,000 Stk.

**1.2.3.30 Abbruch Pylonentafelsystem, 3-teilig, mit 2 Klappfeldern auf Holz-UK**
Demontage und Entsorgung von vorhandenen Pylonentafelanlagen, bestehend aus einer dreiteiligen Tafel mit zwei seitlichen Klappfeldern sowie einer wandseitigen Holz-Unterkonstruktion (Wandelement), an der die Tafel geführt bzw. verfahrbar befestigt ist inkl. Tafelbesteck

Größe ca.:
Breite: 200cm
Höhe:  220cm
(nicht ausgeklappt)

Konstruktion:
- Dreiteilige Tafelanlage (Mitteltafel feststehend, 2 seitliche Klappflügel)
- Führungssystem / Laufschienen an Holz-Unterkonstruktion
- Holz-Unterkonstruktion als vormontiertes Wandelement, an Wand und/oder Boden befestigt

Die Pos. beinhaltet:
- Demontage der Klappflügel einschließlich Scharniere und Beschläge
- Ausbau der Mitteltafel einschließlich Führungselemente (z. B. Rollen, Schienen, Gleiter)
- Vollständiger Rückbau des Führungssystems
- Demontage der Holz-Unterkonstruktion (Wandelement) einschließlich Unterkonstruktionshölzer, Beplankungen und Befestigungsmittel
- Lösen sämtlicher Wandbefestigungen (Schrauben, Dübel, Anker)
- Zerlegen in transportfähige Einheiten
- Sortenreine Trennung der Materialien (Holz/Holzwerkstoffe, Metall, Beschichtungen etc.)
- Abtransport innerhalb des Gebäudes
- Laden und fachgerechte Entsorgung bzw. Verwertung gemäß den geltenden gesetzlichen Vorschriften sowie VOB/C ATV DIN 18459 - Abbruch- und Rückbauarbeiten

Entsorgungsnachweise sind dem Auftraggeber auf Verlangen vorzulegen

Ausführungsort: In allen Klassenräumen im Erdgeschoss Südseite
Menge: 3,000 Stk.

**1.2.3.31 Abbruch Tafel mit Aluminiumrahmen**
Demontage und Entsorgung von vorhandenen Tafelelementen, wandbefestigt inkl. Aluminiumrahmen inkl. Tafelbesteck

Größe ca.: 300cm x 100cm

Die Pos. beinhaltet:
- Lösen der mechanischen Befestigungen (z. B. Schrauben, Dübel, Klemmsysteme) aus Wand- oder Unterkonstruktionen
- Abnehmen der kompletten Elemente einschließlich Rahmen, Trägermaterial und ggf. Dämm- oder Einlageplatten
- Sortenreine Trennung der Materialien (Aluminium, Holzwerkstoffe, textile Beläge etc.)
- Abtransport innerhalb des Gebäudes
- Laden und fachgerechte Entsorgung gemäß den geltenden Vorschriften (insbesondere KrWG und VOB/C ATV DIN 18459 - Abbruch- und Rückbauarbeiten)

Entsorgungsnachweise sind dem Auftraggeber auf Verlangen vorzulegen

Ausführungsort: Klassenraum 101,102,103
Menge: 3,000 Stk.

**1.2.3.32 Abbruch Whiteboardsystem inkl. Stahl-Unterkonstruktion**
Demontage und Entsorgung von vorhandenen Whoteboardanlagen, bestehend aus einer Whteboardtafel mit einer wandseitigen Stahlunterkonstruktion an der die Tafel geführt bzw. verfahrbar befestigt ist.

Größe ca.:
Breite: 120cm
Höhe:  120cm

Konstruktion:
- Whiteboard-Tafel
- Führungssystem und Unterkonstruktion aus Stahl
- Unterkonstrrutkion ausfahrbar an Wand befestigt

Die Pos. beinhaltet:
- Demontage der Tafel einschließlich Scharniere und Beschläge
- Vollständiger Rückbau des Führungssystems
- Demontage der Stahl-Unterkonstruktion (Wandelement) einschließlich aller Befestigungsmittel
- Lösen sämtlicher Wandbefestigungen (Schrauben, Dübel, Anker)
- Zerlegen in transportfähige Einheiten
- Sortenreine Trennung der Materialien (Stahl, Metall, Beschichtungen etc.)
- Abtransport innerhalb des Gebäudes
- Laden und fachgerechte Entsorgung bzw. Verwertung gemäß den geltenden gesetzlichen Vorschriften sowie VOB/C ATV DIN 18459 - Abbruch- und Rückbauarbeiten

Entsorgungsnachweise sind dem Auftraggeber auf Verlangen vorzulegen

Ausführungsort: In allen Klassenräumen im 1.Obergeschoss
Menge: 5,000 Stk.

**1.2.3.33 Seifenspender**
Abbruch von Seifenspendern, an Wand geschraubt, inkl. noch vorhandenem Seifeninhalt

Die Pos. beinhaltet:
- Lösen der mechanischen Befestigungen (z. B. Schrauben, Dübel, Klemmsysteme) aus Wand- oder Unterkonstruktionen
- Abtransport innerhalb des Gebäudes
- Laden und fachgerechte Entsorgung gemäß den geltenden Vorschriften (insbesondere KrWG und VOB/C ATV DIN 18459 - Abbruch- und Rückbauarbeiten)

Ausführungsort: Klassenräume Erdgeschoss
Menge: 6,000 Stk

**1.2.3.34 Papiertuchspender**
Abbruch von Papiertuchspendern, an Wand geschraubt inkl. Papierinhalt

Die Pos. beinhaltet:
- Lösen der mechanischen Befestigungen (z. B. Schrauben, Dübel, Klemmsysteme) aus Wand- oder Unterkonstruktionen
- Abtransport innerhalb des Gebäudes
- Laden und fachgerechte Entsorgung gemäß den geltenden Vorschriften (insbesondere KrWG und VOB/C ATV DIN 18459 - Abbruch- und Rückbauarbeiten)

Ausführungsort: Klassenräume Erdgeschoss
Menge: 6,000 Stk

**1.2.3.35 Spiegel**
Abbruch von Spiegel, wandbefestigt

Die Pos. beinhaltet:
- Lösen der mechanischen Befestigungen (z. B. Schrauben, Dübel, Klemmsysteme) aus Wand
- Abtransport innerhalb des Gebäudes
- Laden und fachgerechte Entsorgung gemäß den geltenden Vorschriften (insbesondere KrWG und VOB/C ATV DIN 18459 - Abbruch- und Rückbauarbeiten)

Ausführungsort: Klassenräume Erdgeschoss
Menge: 6,000 Stk

**1.2.3.36 Spritzschutz - Aluminiumblech**
Abbruch von Spritzschutzelementen hinter den Waschbecken
Material: Aluminium, an Wand geschraubt

Die Pos. beinhaltet:
- Lösen der mechanischen Befestigungen (z. B. Schrauben, Dübel, Klemmsysteme) aus Wand- oder Unterkonstruktionen
- Abtransport innerhalb des Gebäudes
- Laden und fachgerechte Entsorgung gemäß den geltenden Vorschriften (insbesondere KrWG und VOB/C ATV DIN 18459 - Abbruch- und Rückbauarbeiten)

Ausführungsort: Klassenräume Erdgeschoss
Menge: 1,000 Stk

**1.2.3.37 Abbruch Hängeschrank aus Holz**
Demontage und Entsorgung eines wandmontierten Hängeschrankes aus Holz einschließlich aller Einbauteile und Befestigungen

Größe ca.:
Breite: 80cm
Höhe:  40cm
Tiefe:  40cm

Ausführungshöhe ca. 1,70m, kein Gerüst notwendig

Die Pos. beinhaltet:
- Abnehmen von Türen einschließlich Beschlägen (Scharniere, Griffe, Dämpfer etc.)
- Ausbau von Einlegeböden, Zwischenwänden und sonstigen Innenbauteilen
- Lösen der Wand-und/oder Deckenbefestigungen (z. B. Schrauben, Dübel, Aufhängeschienen, Konsolen)
- Fachgerechtes Abhängen des Schrankkorpus
- Zerlegen in transportfähige Einheiten, sofern erforderlich
- Sortenreine Trennung der Materialien (Holz/Holzwerkstoffe, Metallbeschläge etc.)
- Abtransport innerhalb des Gebäudes
- Laden und fachgerechte Entsorgung gemäß den geltenden gesetzlichen Vorschriften sowie VOB/C ATV DIN 18459 - Abbruch- und Rückbauarbeiten

Ausführungsort: Klassenraum 101,102,103
Menge: 3,000 Stk.

**1.2.3.38 Abbruch Einbauschrank aus Holz**
Demontage und Entsorgung eines Einbauschrankes aus Holz einschließlich aller Einbauteile und Befestigungen

Größe ca.:
Breite: 130
Höhe:  210cm
Tiefe:  50cm

Die Pos. beinhaltet:
- Abnehmen von Türen einschließlich Beschlägen (Scharniere, Griffe, Dämpfer etc.)
- Ausbau von Einlegeböden(Holz und Glas), Zwischenwänden und sonstigen Innenbauteilen
- Lösen der Wand-und/oder Deckenbefestigungen (z. B. Schrauben, Dübel, Aufhängeschienen, Konsolen)
- Fachgerechtes Abhängen des Schrankkorpus
- Zerlegen in transportfähige Einheiten, sofern erforderlich
- Sortenreine Trennung der Materialien (Holz/Holzwerkstoffe, Metallbeschläge, Glas etc.)
- Abtransport innerhalb des Gebäudes
- Laden und fachgerechte Entsorgung gemäß den geltenden gesetzlichen Vorschriften sowie VOB/C ATV DIN 18459 - Abbruch- und Rückbauarbeiten

Ausführungsort: Klassenraum 101,102,103
Menge: 3,000 Stk.

**1.2.3.39 Naturstein Fensterbank - Innen**
Abbruch und Entsorgung von Naturstein-Fensterbänke auf der Innenseite aller Fenster in den Klassenräumen.

Breite ca.:  195 cm
Tiefe ca.:  45cm
Materialstärke ca: 3 cm

Die Pos. beinhaltet:
- Lösen der Natursteinfensterbänke von der Brüstung
- Zerlegen in transportfähige Einheiten
- Sortenreine Trennung der Materialien
- Abtransport innerhalb des Gebäudes
- Laden und fachgerechte Entsorgung bzw. Verwertung gemäß den geltenden gesetzlichen Vorschriften sowie VOB/C ATV DIN 18459 - Abbruch- und Rückbauarbeiten

Entsorgungsnachweise sind dem Auftraggeber auf Verlangen vorzulegen

Ausführungsort: In allen Klassenräumen im Erdgeschoss
Menge: 10,000 Stk

**1.2.3.40 Naturstein Fensterbank - 25cm x 210cm**
Abbruch und Entsorgung von Naturstein-Fensterbänke auf der Innenseite aller Fenster in den Flurbereichen

Breite ca.:  210 cm
Tiefe ca.:  25cm
Materialstärke ca: 3 cm

Die Pos. beinhaltet:
- Lösen der Natursteinfensterbänke von der Brüstung
- Zerlegen in transportfähige Einheiten
- Sortenreine Trennung der Materialien
- Abtransport innerhalb des Gebäudes
- Laden und fachgerechte Entsorgung bzw. Verwertung gemäß den geltenden gesetzlichen Vorschriften sowie VOB/C ATV DIN 18459 - Abbruch- und Rückbauarbeiten

Entsorgungsnachweise sind dem Auftraggeber auf Verlangen vorzulegen

Ausführungsort: Flurbereich EG
Menge: 4,000 Stk

**1.2.3.41 Naturstein Fensterbank - 50cm x 210cm**
Abbruch und Entsorgung von Naturstein-Fensterbänke auf der Innenseite aller Fenster in den Flurbereichen

Breite ca.:  210 cm
Tiefe ca.:  50cm
Materialstärke ca: 3 cm

Die Pos. beinhaltet:
- Lösen der Natursteinfensterbänke von der Brüstung
- Zerlegen in transportfähige Einheiten
- Sortenreine Trennung der Materialien
- Abtransport innerhalb des Gebäudes
- Laden und fachgerechte Entsorgung bzw. Verwertung gemäß den geltenden gesetzlichen Vorschriften sowie VOB/C ATV DIN 18459 - Abbruch- und Rückbauarbeiten

Entsorgungsnachweise sind dem Auftraggeber auf Verlangen vorzulegen

Ausführungsort: Flurbereich EG
Menge: 4,000 Stk

**1.2.3.42 Abbau und Entfernung von Vorhängen - Fassade**
Abbau und fachgerechte Entfernung von vorhandenen Vorhängen einschließlich dazugehöriger Befestigungssysteme wie Schleuderschienen, Halterungen und Verbindungselemente

Die Pos. beinhaltet:
- Demontage der Vorhänge von der Schiene
- Abbau der Schleuderschiene einschließlich der Halterungen, Befestigungen und Verbindungselemente
- Abmessung: ca. 2,00m hoch
- Abrechnung nach lfdm
- Sortenreine Trennung der Materialien (Kunststoff, Metallbeschläge, Stoffe etc.)
- Abtransport innerhalb des Gebäudes
- Laden und fachgerechte Entsorgung gemäß den geltenden Vorschriften (insbesondere KrWG und VOB/C ATV DIN 18459 - Abbruch- und Rückbauarbeiten)

Entsorgungsnachweise sind dem Auftraggeber auf Verlangen vorzulegen

Das Abbruchmaterial ist über das Treppenhaus bis OK Gelände zu verbringen. Abbruch des Gesamtaufbau einschl. Transport, Laden und Abtransport, inkl. Kippgebühr.

Ausführungsort: Klassenräume Fassade Erdgeschoss
Menge: 120,000 lfdm

**1.2.3.43 Innenliegende Verdunklungsrollos inkl. Führungsschiene und Motor, UG**
Abbruch der innenliegenden Verdunklung

Stoffrollo mit Motor und 2x Führungsschiene
Breite =ca.1,95
Höhe = ca. 2,20 m
Führungsschienen vollflächig an Betonstützen befestigt

Die Pos. beinhaltet:
- Läsen der Führungsschienen von den Betonstützen (Die Betonstützen müssen erhalten bleiben
- Entfernen sämtlicher Verbindungsmittel, Schrauben, Dübel etc.
- Ausbauen der Stoffrollos aus den Rolladenkästen und der Führungsschienen
- Sortenreine Trennung der Materialien (Kunststoff, Metallbeschläge, Stoffe etc.)
- Abtransport innerhalb des Gebäudes
- Laden und fachgerechte Entsorgung gemäß den geltenden Vorschriften (insbesondere KrWG und VOB/C ATV DIN 18459 - Abbruch- und Rückbauarbeiten)

Das Abbruchmaterial ist über das Treppenhaus bis OK Gelände im UG zu verbringen. Abbruch des Gesamtaufbau einschl. Transport, Laden und Abtransport, inkl. Kippgebühr.

Abbruchort: EG Klassenräume 101,102,103
Menge: 10,000 Stk

**1.2.3.44 Abbruch Glasbrüstung**
Abbau und fachgerechte Entfernung von vorhandenen Brüstungselemnten aus Glas mit Holz- und Stahlelementen einschließlich dazugehöriger Befestigungssysteme wie Halterungen, Verschraubungen etc.

Höhe: 1,10m
Abrechnung nach lfdm.

Die Pos. beinhaltet:
- Demontage Glasscheiben aus den Stahlelementen
- Abbau der Holzelemente (Handlauf) innerhalb der Stahlkonstruktion
- Abbruch der Stahlrahmen
- Rückbau der Metalltafeln gelocht
- Sortenreine Trennung der Materialien (Kunststoff, Metallbeschläge, Holz, etc.)
- Entfernung der Elemente von der Betonkonstruktion (Aufgeschaubt etc.)
- Gerüststellung mit einzukalkulieren
- Abtransport innerhalb des Gebäudes
- Laden und fachgerechte Entsorgung gemäß den geltenden Vorschriften (insbesondere KrWG und VOB/C ATV DIN 18459 - Abbruch- und Rückbauarbeiten)

Entsorgungsnachweise sind dem Auftraggeber auf Verlangen vorzulegen

Das Abbruchmaterial ist über das Treppenhaus bis OK Gelände im UG zu verbringen. Abbruch des Gesamtaufbau einschl. Transport, Laden und Abtransport, inkl. Kippgebühr.

Ausführungsort: Erdgeschoss Aula, Mensa
Menge: 35,000 lfdm

**1.2.3.45 Abbruch Brüstung Holz**
Abbau und fachgerechte Entfernung von vorhandenen Brüstungselemnten aus Holz mit  Stahlstäben als Geländerfüllung einschließlich dazugehöriger Befestigungssysteme wie Halterungen, Verschraubungen etc.

Höhe: 1,10m
Abrechnung nach lfdm.

Die Pos. beinhaltet:
- Demontage Obergurt (60x30) und Untergurt(60x150) aus Holz
- Entfernen der Stahlstäbe Durchmesser 15mm
- Abbruch der Stahlbefestigungen am Beton
- Sortenreine Trennung der Materialien (Kunststoff, Metallbeschläge, Holz, etc.)
- Gerüststellung mit einzukalkulieren
- Abtransport innerhalb des Gebäudes
- Laden und fachgerechte Entsorgung gemäß den geltenden Vorschriften (insbesondere KrWG und VOB/C ATV DIN 18459 - Abbruch- und Rückbauarbeiten)

Entsorgungsnachweise sind dem Auftraggeber auf Verlangen vorzulegen

Das Abbruchmaterial ist über das Treppenhaus bis OK Gelände im UG zu verbringen. Abbruch des Gesamtaufbau einschl. Transport, Laden und Abtransport, inkl. Kippgebühr.

Ausführungsort: Erdgeschoss Aula
Menge: 35,000 lfdm

**1.2.3.46 Abbruch Wandverkleidung Holz**
Abbau und fachgerechte Entfernung von vorhandenen Wandverkleidungen aus Holz mit Sideboardelement und Pinnwand
Höhe: 3,00
Abrechnung nach m² Ansichtsfläche

Die Pos. beinhaltet:
- Demontage Sideboard ca. 0,60m x 0,60m x 5,50
- Entfernen der Pinnwand auf der Verkleidung
- Abbruch der Holzverkleidung inkl. aller Befestigungsmittel
- Sortenreine Trennung der Materialien (Kunststoff, Metallbeschläge, Holz, etc.)
- Abtransport innerhalb des Gebäudes
- Laden und fachgerechte Entsorgung gemäß den geltenden Vorschriften (insbesondere KrWG und VOB/C ATV DIN 18459 - Abbruch- und Rückbauarbeiten)

Entsorgungsnachweise sind dem Auftraggeber auf Verlangen vorzulegen

Das Abbruchmaterial ist über das Treppenhaus bis OK Gelände im UG zu verbringen. Abbruch des Gesamtaufbau einschl. Transport, Laden und Abtransport, inkl. Kippgebühr.

Ausführungsort: Erdgeschoss 138
Menge: 17,000 m²

**1.2.3.47 Abbruch Küchenzeile**
Abbau und fachgerechte Entfernung von einer vorhandenen freistehenden Küchenzeile inkl. aller Schränke, Schubladen, Böden, Geräte etc.

Abmessung ca: 260m x 60m x 180m

Die Pos. beinhaltet:
- Ausbau 2x Waschbecken inkl. Armaturen
- Ausbau Kühlschrank
- Ausbau Herdplatte
- Entsorgung Mikrowlle
- Rückbau aller Schränke, Türen, BEschläge etc.
- Sortenreine Trennung der Materialien (Kunststoff, Metallbeschläge, Holz, etc.)
- Gerüststellung mit einzukalkulieren
- Abtransport innerhalb des Gebäudes
- Laden und fachgerechte Entsorgung gemäß den geltenden Vorschriften (insbesondere KrWG und VOB/C ATV DIN 18459 - Abbruch- und Rückbauarbeiten)

Entsorgungsnachweise sind dem Auftraggeber auf Verlangen vorzulegen

Das Abbruchmaterial ist über das Treppenhaus bis OK Gelände im UG zu verbringen. Abbruch des Gesamtaufbau einschl. Transport, Laden und Abtransport, inkl. Kippgebühr.

Ausführungsort: Erdgeschoss 140
Menge: 1,000 Stk.

**1.2.3.48 Abbruch Festverglasung in Stahlrahmen**
Ausbau und Abbruch von Festverglasungen inkl. Stahlrahmen, inkl. aller Beschläge, Befestigungsmittel, Verbindungsmittel, Riegel, etc.

Maße ca.: 120x200

Die Pos. beinhaltet:
- Ausbau aller Glaselemente
- Rückbau der Stahlumfassungsrahmen (L-Winkelprofil)
- Sortenreine Trennung der Materialien

Ausbauort: Erdgeschoss zu Umgang Aula

Das Abbruchmaterial ist über das Treppenhaus bis OK Gelände zu verbringen. Abbruch des Gesamtaufbau einschl. Transport, Laden und Abtransport, inkl. Kippgebühr.
Menge: 6,000 Stk

**1.2.3.49 Abbruch F30 Pfosten-Riegel-Fassade Holz**
Ausbau und Abbruch von F30 Pfosten-Riegel-Fassade aus Holz, inkl. aller Beschläge, Befestigungsmittel, Verbindungsmittel, Riegel, etc.

Abmessung Gesamtelement: 3,00m x 9,20

Die Pos. beinhaltet:
- Ausbau aller Glaselemente
- Rückbau der beiden Glsatüren inkl. Beschläge
- Sortenreine Trennung der Materialien

Ausbauort: Mensa

Das Abbruchmaterial ist über das Treppenhaus bis OK Gelände zu verbringen. Abbruch des Gesamtaufbau einschl. Transport, Laden und Abtransport, inkl. Kippgebühr.
Menge: 1,000 Stk

**1.2.3.50 Abbruch F30 Festverglasung 210 x 210**
*** Bezugsbeschreibung
Ausbau und Abbruch von F30 Festverglasungen, inkl. aller Beschläge, Befestigungsmittel, Verbindungsmittel etc.

1x Fensterlement F30

Abmessung Gesamtelement: 2,10m x 2,10m

Ausbauort: Aula zu Haupteingang

Das Abbruchmaterial ist über das Treppenhaus bis OK Gelände zu verbringen. Abbruch des Gesamtaufbau einschl. Transport, Laden und Abtransport, inkl. Kippgebühr.
Menge: 4,000 Stk

**1.2.3.51 Abbruch F30 Festverglasung - Holzrahmen 210 x 210**
*** wie Position 1.2.3.50
als Holzfensterlement
Abmessung Gesamtelement: 2,10m x 2,10m

Ausführungsort: Flur zu Aula
Menge: 7,000 Stk

**1.2.3.52 Abbruch F30 Festverglasung - Holzrahmen 180 x 160**
*** wie Position 1.2.3.50
Abmessung Gesamtelement: 180cm x 160cm

Ausführungsort: Silentium 130 Erdgeschoss
Menge: 4,000 Stk

**1.2.3.53 Abbruch Stahl-Glaselemente inkl. 2-flg. Türelementen, 1,80m x 3,00m**
Ausbau und Abbruch von Glaselementen inkl. 2-flg. Türelementen, 1,80m x 3,00m, inkl Stahlzarge, inkl. aller Beschläge, Befestigungsmittel, Verbindungsmittel etc.

2x Stahltüre inkl. Verglasung
1x feststehendes Oberlicht

Abmessung Gesamtelement: 1,80m x 3,00m

Ausbauort: Erdgeschoss Aula/ Flur, Bereich zu Haupteingang

Das Abbruchmaterial ist über das Treppenhaus bis OK Gelände zu verbringen. Abbruch des Gesamtaufbau einschl. Transport, Laden und Abtransport, inkl. Kippgebühr.
Menge: 3,000 Stk

**1.2.3.54 Abbruch Stahl-Glaselemente inkl. 2-flg. Türelementen, 3,10m x 3,00m**
Ausbau und Abbruch von Glaselementen inkl. 2-flg. Türelementen, 3,10m x 3,00m, inkl Stahlzarge, inkl. aller Beschläge, Befestigungsmittel, Verbindungsmittel etc.

2x Stahltüre inkl. Verglasung
2x feststehendens Seitenteil inkl. Verglasung
1x feststehendes Oberlicht

Abmessung Gesamtelement: 3,10m x 3,00m

Ausbauort: Erdgeschoss Aula/Flur, Ausgang Nord

Das Abbruchmaterial ist über das Treppenhaus bis OK Gelände zu verbringen. Abbruch des Gesamtaufbau einschl. Transport, Laden und Abtransport, inkl. Kippgebühr.
Menge: 1,000 Stk

**1.2.3.55 Akustische Wandverkleidung aus gestrichenen Holzfaserplatten 2,5 cm**
Abbruch von gestrichenen, akustisch wirkenden Wandverkleidungen aus Holzfaserplatten im Bereich der Klassenzimmer an der Flurtrennwand.
Abbruch der weiß gestrichenen Holzfaserplatten einschl. der Unterkonstruktion aus Dachlatten, 20 x 25 mm.

Dicke der Platten = 2,5 cm
Elementhöhe = 1,0 m
Abbruchhöhe in ca. 2,00 m über dem Boden der jeweiligen Geschosse. Die Wandverkleidung geht bis UK der Unterdecke.
Gerüste sind einzurechnen.

Das Abbruchmaterial ist über das Treppenhaus bis OK Gelände zu verbringen. Abbruch des Gesamtaufbau einschl. Transport, Laden und Abtransport, inkl. Kippgebühr.

Ausführungsort: Erdgeschoss Klassenräume

Abrechnung nach Ansichtsfläche der Wandverkleidung.
Menge: 35,000 m²

##### Untertitel 1.2.4 Abbruch Obergeschoss - Ebene 2

*Hinweis: BÖDEN*
.

**1.2.4.1 Ausbau Linoleum-Bodenbelag inkl. Kleber**
Ausbau und vollständige Entfernung eines vorhandenen Linoleum-Bodenbelags, einschl. sämtlicher Kleber- und Spachtelrückstände bis auf den Estrichbereich.

Die Pos. beinhaltet:
- Aufnahme des vorhanden Linoleum-Bodenbelags
- Entfernen der Kleberreste, Spachtel- und Ausgleichsschichten bis zum Rohboden
- Inklusive Holz-Sockelleiste
- Notwendige Fräs- und Schleifarbeiten sind mit einzukalkulieren.
- Abschleifen der Klebereste mit geeigneten Maschinen (z.B. Bodenschleifmaschine mit Diamant- oder Schleifpads)
- Staubarme Ausführung ggf. mit Absaugung
- Entfernen des Schleifstaubs und Reinigung der Bodenfläche
- Der Stb.-Untergrund darf nicht beschädigt werden.

Sortenreine Trennung nach AVV und KAW, Transport und fachgerechte Entsorgung gem. den geltenden Vorschriften und Nachweisführung.

Das Abbruchmaterial ist über das Treppenhaus bis OK Gelände zu verbringen. Abbruch des Gesamtaufbau einschl. Transport, Laden und Abtransport, inkl. Kippgebühr.

Ausführungsort: Erdgeschoss
Menge: 660,000 m²

**1.2.4.2 Ausbau Teppichbelag inkl. Kleber**
Ausbau und vollständige Entfernung eines vorhandenen Teppichbelags, einschl. sämtlicher Kleber- und Spachtelrückstände bis auf die Stb.-Bodenplatte

Die Pos. beinhaltet:
- Aufnahme des vorhanden Teppichbelags inkl. Schienen etc.
- Entfernen der Kleberreste, Spachtel- und Ausgleichsschichten bis zur Rohtreppe
- Notwendige Fräs- und Schleifarbeiten sind mit einzukalkulieren.
- Abschleifen der Klebereste mit geeigneten Maschinen (z.B. Bodenschleifmaschine mit Diamant- oder Schleifpads)
- Staubarme Ausführung ggf. mit Absaugung
- Entfernen des Schleifstaubs und Reinigung der Bodenfläche

Sortenreine Trennung nach AVV und KAW, Transport und fachgerechte Entsorgung gem. den geltenden Vorschriften und Nachweisführung.

Das Abbruchmaterial ist über das Treppenhaus bis OK Gelände zu verbringen. Abbruch des Gesamtaufbau einschl. Transport, Laden und Abtransport, inkl. Kippgebühr.

Ausführungsort: Untergeschoss 035, 034, 033, 032
Menge: 25,000 m²

**1.2.4.3 Abbruch Zementestrich**
Abbruch und fachgerechte Entfernung einer vorhandenen Zementestrichschicht bis auf den tragfähigen Untergrund

Die Pos. beinhaltet:
- Aufbrechen und Entfernen der Estrichschicht,
  inkl. aller Unterlags-, Klebe- oder Spachtelreste
- Schutz der Bodenplatte während der Schneidephasen

Materialwert nach Beprobung: RC-3, Sulfatwert stark erhöht

Sortenreine Trennung nach AVV und KAW, Transport und fachgerechte Entsorgung gem. den geltenden Vorschriften und Nachweisführung.

Das Abbruchmaterial ist in den Außenbereich zu verbringen. Abbruch des Gesamtaufbau einschl. Transport, Laden und Abtransport

Entsorgung in gesonderter Position, siehe "ENTSORGUNG"
Menge: 690,000 m²

**1.2.4.4 Abbruch Gussasphalt**
Abbruch und fachgerechte Entfernung einer vorhandenen Gussasphaltschicht bis auf den tragfähigen Untergrund

Die Pos. beinhaltet:
- Aufbrechen und Entfernen des Gussasphalts,
  inkl. aller Dämm-, Unterlags-, Klebe- oder Spachtelreste, Estrich etc.
- Teerkork als Unterlage gem. Voruntersuchung PAK 1,9% BaP 1.100 mg/kg
- Auf die TRGS 551 wird verwiesen, Arbeiten gem. TRGS auszuführen!
- Schutz der Bodenplatte während der Schneidephasen

Sortenreine Trennung nach AVV und KAW, Transport und fachgerechte Entsorgung gem. den geltenden Vorschriften und Nachweisführung.

Das Abbruchmaterial ist in den Außenbereich zu verbringen. Abbruch des Gesamtaufbau einschl. Transport, Laden und Abtransport

Teerkork nach AVV unter Abfallschlüsselnummer  17 01 01* oder 17 01 03*

siehe "ENTSORGUNG"
Menge: 200,000 m²

*Hinweis: WÄNDE*
.

**1.2.4.5 Abbruch Sockel als Mauerwerk**
Fachgerechter, vollständiger Abbruch eines gemauerten Sockels, welcher z. B. als Sitzbank oder Aufkantung genutzt wird, einschließlich aller aufgehenden Mauerwerksbereiche, ggf. vorhandener Anschlussbleche sowie unterseitiger Fundamentanteile bis auf die freigelegte Stahlbetondecke bzw. angrenzende Bestandsflächen.
Die Pos. beinhaltet:
- Abbruch des sichtbaren Mauerwerkskörpers (z. B. Ziegel, Betonstein)
- Abbruch ggf. vorhandener Putz- oder Beschichtungsflächen
- Entfernen von Abdeckplatten (Holz, Beton, Naturstein o. ä.), sofern vorhanden
- Zerkleinern des Mauerwerks in transportfähige Einheiten
- Freilegen und Abbruch vorhandener Fundamentstreifen oder Betonunterlagen im erforderlichen Umfang
- Lösen der Anschlussbereiche an angrenzende Bodenbeläge oder Bauteile
- Herstellen sauberer Abbruchkanten
- Erforderliche Sicherungsmaßnahmen während des Abbruchs
- Verladen und Abtransport
Entsorgungsnachweise sind dem Auftraggeber auf Verlangen vorzulegen

Ausführungsort: Flurbereiche 1.Obergeschoss Nord

siehe "ENTSORGUNG"
Menge: 15,000 m³

**1.2.4.6 Abbruch Umrahmung Fenster**
Fachgerechter, vollständiger Abbruch eines gemauerten Rahmens um die Fenster an der Fassade
Die Pos. beinhaltet:
- Abbruch des sichtbaren Mauerwerkskörpers (Ziegel)
- Abbruch ggf. vorhandener Putz- oder Beschichtungsflächen
- Zerkleinern des Mauerwerks in transportfähige Einheiten
- Herstellen sauberer Abbruchkanten
- Erforderliche Sicherungsmaßnahmen während des Abbruchs
- Verladen und Abtransport
Entsorgungsnachweise sind dem Auftraggeber auf Verlangen vorzulegen

Ausführungsort: 1.Obergeschoss

siehe "ENTSORGUNG"
Menge: 10,000 m³

**1.2.4.7 Abbruch von Wandfliesen, Klassenzimmer**
Abbruch von Wandfliesen.
Abmessung: ca.10 x 10cm
Verlegung im Dickbett

Bereich: Klassenräume Waschbeckennische/ Waschbeckenbereiche

Abbruch erfolgt in Kleinflächen

Das Abbruchmaterial ist über das Treppenhaus bis OK Gelände zu verbringen. Abbruch des Gesamtaufbau einschl. Transport, Laden und Abtransport, inkl. Kippgebühr.
Menge: 25,000 m²

**1.2.4.8 nichttrag. Gipskartontrennwand, ca. 15cm - KMF**
Abbruch und fachgerechter Ausbau einer nichttragenden Gipskartontrennwand, beidseitig beplankt, auf Metallunterkonstruktion, einschließlich der dazwischenliegenden Dämmung aus KMF (künstliche Mineralfaser)

Die Pos. beinhaltet:
- Demontage der Wandbekleidungen aus Gipskarton gespachtelt
- Ausbau der Metallunterkonstruktion bestehend aus Ständer- und Querprofilen
- Ausbau und staubarme Entfernung der KMF Dämmung gem. TRGS 521
- Verpacken, Kennzeichnen, Transport und fachgerechte Entsorgung aller Materialien
- Sortenreine Trennung

Die best. Stahlbetonkonstruktion muss geschützt und darf nicht beschädigt werden!

Arbeiten mit KMF-Dämmstoffen nur durch geschultes Personal gem. technische Regel für Gefahrstoffe TRGS 521

Entsorgung gem. AVV Codes:
170802 Baustoffe auf Gipsbasis
170405 Eisen und Stahl
170603* Dämmmaterial, das aus gefährlichen Stoffen besteht.

Entsorgungsnachweiße und Sicherheitsvorkehrungen sind mit einzukalkulieren!

Das Abbruchmaterial ist über das Treppenhaus bis OK Gelände zu verbringen. Abbruch des Gesamtaufbau einschl. Transport, Laden und Abtransport inkl. Kippgebühr

KMF siehe "ENTSORGUNG"

Ausführungsort: In allen Bereichen im 1.Obergeschoss
Menge: 400,000 m²

**1.2.4.9 nichttrag. Holzverkleidung, ca. 5cm**
Abbruch und fachgerechter Ausbau einer nichttragenden Holzverkleidung vor der GiKa Wand auf Metallunterkonstruktion, einschließlich aller Verbindungsmittel

Die Pos. beinhaltet:
- Demontage der Wandbekleidungen aus Holz
- Ausbau der Metallunterkonstruktion bestehend aus Ständer- und Querprofilen
- Verpacken, Kennzeichnen, Transport und fachgerechte Entsorgung aller Materialien
- Sortenreine Trennung

Entsorgungsnachweiße und Sicherheitsvorkehrungen sind mit einzukalkulieren!

Das Abbruchmaterial ist über das Treppenhaus bis OK Gelände zu verbringen. Abbruch des Gesamtaufbau einschl. Transport, Laden und Abtransport inkl. Kippgebühr

Ausführungsort: In allen Bereichen im Obergeschoss
Menge: 140,000 m²

*Hinweis: DECKEN*
.

**1.2.4.10 Abbruch Gipskartondecken**
Vollständiger und fachgerechter Ausbau und Abbruch vorhandener Gipskartondecken sämtlicher Formate und Systeme, einschließlich der dazugehörigen Unterkonstruktion aus Holz- oder Metallprofilen, Befestigungselementen und Auf- und Abhängungen.

Die Deckenbekleidung und Unterkonstruktion sind vollständig zu demontieren, abzulösen und von der Rohdecke zu trennen.

Die Pos. beinhaltet:
- Ausbau der Deckenplatten
- Abbruch und Ausbau der UK inkl. Aufhängungen
- Lösen und Entfernen sämtlicher Befestigungsmittel

Sortenreine Trennung nach AVV und KAW, Transport und fachgerechte Entsorgung gem. den geltenden Vorschriften und Nachweisführung.

Das Abbruchmaterial ist über das Treppenhaus bis OK Gelände zu verbringen. Abbruch des Gesamtaufbaus einschl. Transport, Laden und Abtransport, inkl. Kippgebühr.
Raumhöhe bis ca. 3,00m

Die Abbruchelemente sind bis zum Abtransport aufgestapelt und geordnet in der jeweiligen Abbruchebene zu lagern.
Menge: 890,000 m²

**1.2.4.11 Zulage Decken schräg**
Zulage zu vor beschriebenen Gipskartondecken jedoch schräg abhängt
Menge: 690,000 m²

**1.2.4.12 Abbruch Holzfaserplatten, Lamellendecke**
Vollständiger und fachgerechter Ausbau und Abbruch vorhandener Holzfaserplatten und Lamellendecken sämtlicher Formate und Systeme, einschließlich der dazugehörigen Unterkonstruktion aus Holz- oder Metallprofilen, Befestigungselementen und Auf- und Abhängungen.

Die Deckenbekleidung und Unterkonstruktion sind vollständig zu demontieren, abzulösen und von der Rohdecke zu trennen.

Die Pos. beinhaltet:
- Ausbau der Holzfaserplatten und Lamellendecken
- Abbruch und Ausbau der UK inkl. Aufhängungen
- Lösen und Entfernen sämtlicher Befestigungsmittel

Sortenreine Trennung nach AVV und KAW, Transport und fachgerechte Entsorgung gem. den geltenden Vorschriften und Nachweisführung.

Das Abbruchmaterial ist über das Treppenhaus bis OK Gelände zu verbringen. Abbruch des Gesamtaufbau einschl. Transport, Laden und Abtransport, inkl. Kippgebühr.
Raumhöhe bis ca. 3,50m

Die Abbruchelemente sind bis zum Abtransport aufgestapelt und geordnet in der jeweiligen Abbruchebene zu lagern.
Menge: 90,000 m²

**1.2.4.13 Abbruch Heraklithdecken**
Vollständiger und fachgerechter Ausbau und Abbruch vorhandener Herklatihdecken sämtlicher Formate und Systeme, einschließlich der dazugehörigen Unterkonstruktion aus Holz- Befestigungselementen und Auf- und Abhängungen.

Die Deckenbekleidung und Unterkonstruktion sind vollständig zu demontieren, abzulösen und von der Rohdecke zu trennen.

Die Pos. beinhaltet:
- Ausbau der Heraklithplatten
- Abbruch und Ausbau der UK inkl. Aufhängungen
- Lösen und Entfernen sämtlicher Befestigungsmittel

Sortenreine Trennung nach AVV und KAW, Transport und fachgerechte Entsorgung gem. den geltenden Vorschriften und Nachweisführung.

Das Abbruchmaterial ist über das Treppenhaus bis OK Gelände zu verbringen. Abbruch des Gesamtaufbau einschl. Transport, Laden und Abtransport, inkl. Kippgebühr.
Raumhöhe bis ca. 3,00m

Die Abbruchelemente sind bis zum Abtransport aufgestapelt und geordnet in der jeweiligen Abbruchebene zu lagern.

Abbruch der Unterdecken im Bereich der Klassenzimmer und Flure Süd im UG bestehend aus:
Menge: 200,000 m²

**1.2.4.14 Betonschnitte Bodenplatte / Deckenplatte**
Herstellen von geradlinigen Betonschnitten in vorhandener Stahlbetondeckenplatte zur Herstellung von Öffnungen bzw. Rückbau von Teilflächen, einschließlich Ausbau und fachgerechter Entsorgung des anfallenden Abbruchmaterials.

Ausführung mittels erschütterungsarmer Schneidtechnik (z. B. Wandsäge / Fugenschneider), um angrenzende Bauteile nicht zu beschädigen.

Die Pos. beinhaltet:
- Anzeichnen der Schnittführung nach Planvorgabe
- Kernbohrung in geeigneten Größen für das Einbringen der Schneider, an allen notwendigen Stellen
- Herstellen der erforderlichen Schnitte in Stahlbeton, Schnitttiefe entsprechend Deckenstärke max. 30cm
- Das Trennen von Bewehrungsstahl bis 2 cm² ist einzukalkulieren.
- Lösen, Ausbauen und ggf. Zerkleinern der ausgeschnittenen Betonteile
- Stellung ggf. erforderlicher Hebezeuge
- Laden, Abtransport des Materials
- Entsorgung gem. "Entsorgung"
- Grobe Reinigung des Arbeitsbereichs

Ausführungsort: 1.Obergeschoss Mensa und Aula
Menge: 170,000 lfdm

**1.2.4.15 Händisches Nacharbeiten von Schnittkanten an Wandvorsprüngen**
Zulage zu Betonschnitten in Stb.Wänden
für das händische Nacharbeiten der Schnittkanten bzw. Abstemmen der maschinenbedingten Wandvorsprünge.

Zu bearbeiten und flächenbündig abzustemmen ist die gesamte Schnittbreite von bis ca. 30cm.
Menge: 170,000 lfdm

*Hinweis: SONSTIGES / EINRICHTUNG*
.

**1.2.4.16 Ausbau Beschilderung und Wandobjekte - 1m²**
Vollständiger, fachgerechter Ausbau und Abnahme von vorhandenen Beschilderungen, Schildern, Bilderrahmen, Pinnwänden, Tafeln, Wanddekorationen und vergleichbaren Wandobjekten sämtlicher Größen und Materialien, Einzelgrößen bis 1m²

Die Pos. beinhaltet:
- Lösen und Abnehmen sämtlicher Wandobjekte (Beschilderungen, Schilder, Bilderrahmen, etc.)
- Ausbau der zugehörigen Befestigungselemente

Sortenreine Trennung nach AVV und KAW, Transport und fachgerechte Entsorgung gem. den geltenden Vorschriften und Nachweisführung.

Das Abbruchmaterial ist bis in den Außenbereich zu verbringen. Abbruch des Gesamtaufbau einschl. Transport, Laden und Abtransport, inkl. Kippgebühr.
Menge: 50,000 Stk

**1.2.4.17 Abbruch Türblatt, 1,01m x 2,135m**
Abbruch von Türblättern 1,01m x 2,135m

Holztürblatt, 2-fach gefälzt, d= 85 mm, mit 2x Paumelle (Band), und 2x Drücker mit Schlosskasten

Ausbauort Obergeschoss 201,202,203

Das Abbruchmaterial ist über das Treppenhaus bis OK Gelände zu verbringen. Abbruch des Gesamtaufbau einschl. Transport, Laden und Abtransport, inkl. Kippgebühr.
Menge: 3,000 Stk

**1.2.4.18 Abbruch Türblatt, 1,01m x 2,135m, inkl. Stahlzarge**
Abbruch von Türblättern 1,01m x 2,135m, inkl Stahlzargen

Holztürblatt, 2-fach gefälzt, d= 85 mm, mit 2x Paumelle (Band), und 2x Drücker mit Schlosskasten

Ausbauort Obergeschoss 201

Das Abbruchmaterial ist über das Treppenhaus bis OK Gelände zu verbringen. Abbruch des Gesamtaufbau einschl. Transport, Laden und Abtransport, inkl. Kippgebühr.
Menge: 1,000 Stk

**1.2.4.19 Abbruch Türblatt, 1,01m x 2,90m, inkl. Stahlzarge und Blende**
Abbruch von Türblättern 1,01m x 2,135m, inkl Stahlzargen

Holztürblatt, 2-fach gefälzt, d= 85 mm, mit 2x Paumelle (Band), und 2x Drücker mit Schlosskasten
Blende ca. 1,01m x 0,75m

Ausbauort Erdgeschoss 232,233,234,235,236,237,238,239,240,241,242

Das Abbruchmaterial ist über das Treppenhaus bis OK Gelände zu verbringen. Abbruch des Gesamtaufbau einschl. Transport, Laden und Abtransport, inkl. Kippgebühr.
Menge: 14,000 Stk

**1.2.4.20 Abbruch F30 Festverglasung 210 x 210**
Ausbau und Abbruch von F30 Festverglasungen, inkl. aller Beschläge, Befestigungsmittel, Verbindungsmittel etc.

1x Fensterlement F30

Abmessung Gesamtelement: 2,10m x 2,10m

Ausbauort: Verbindungsgang zu Aufenhalt OG, Flur zu Innenhof

Das Abbruchmaterial ist über das Treppenhaus bis OK Gelände zu verbringen. Abbruch des Gesamtaufbau einschl. Transport, Laden und Abtransport, inkl. Kippgebühr.
Menge: 12,000 Stk

**1.2.4.21 Abbruch Stahl-Glaselemente inkl. 2-flg. Türelementen, 1,80m x 3,00m**
Ausbau und Abbruch von Glaselementen inkl. 2-flg. Türelementen, 1,80m x 3,00m, inkl Stahlzarge, inkl. aller Beschläge, Befestigungsmittel, Verbindungsmittel etc.

2x Stahltüre inkl. Verglasung
1x feststehendes Oberlicht

Abmessung Gesamtelement: 1,80m x 3,00m

Ausbauort: Erdgeschoss Aula/ Flur, Bereich zu Haupteingang

Das Abbruchmaterial ist über das Treppenhaus bis OK Gelände zu verbringen. Abbruch des Gesamtaufbau einschl. Transport, Laden und Abtransport, inkl. Kippgebühr.
Menge: 4,000 Stk

**1.2.4.22 Abbruch Pinnwände mit Aluminiumrahmen**
Demontage und Entsorgung von vorhandenen Pinnwänden mit umlaufendem Aluminiumrahmen einschließlich aller Befestigungs- und Verbindungsmittel

Größe ca.: 100cm x 250cm

Die Pos. beinhaltet:
- Lösen der mechanischen Befestigungen (z. B. Schrauben, Dübel, Klemmsysteme) aus Wand- oder Unterkonstruktionen
- Abnehmen der kompletten Elemente einschließlich Rahmen, Trägermaterial und ggf. Dämm- oder Einlageplatten
- Sortenreine Trennung der Materialien (Aluminium, Holzwerkstoffe, textile Beläge etc.)
- Abtransport innerhalb des Gebäudes
- Laden und fachgerechte Entsorgung gemäß den geltenden Vorschriften (insbesondere KrWG und VOB/C ATV DIN 18459 - Abbruch- und Rückbauarbeiten)

Entsorgungsnachweise sind dem Auftraggeber auf Verlangen vorzulegen

Ausführungsort: Klassenräume im 1.Obergeschoss
Menge: 22,000 Stk.

**1.2.4.23 Abbruch massive Holzschränke inkl. Einlegeböden - 230x200**
*** Bezugsbeschreibung
Demontage und Entsorgung von vorhandenen massiven Holzschränken einschließlich aller fest eingebauten Bestandteile

Größe ca.:
Breite: 230cm
Höhe:  200cm
Tiefe:  60cm

Die Pos. beinhaltet:
- Ausräumen und Freimachen der Schränke
- Demontage der Schrankkorpusse, Türen, Rückwände, Sockel, Abdeckplatten sowie aller Einlegeböden
- Ausbau von Beschlägen, Scharnieren, Griffen und Verbindungsmitteln
- Lösen sämtlicher Wand-, Decken- oder Bodenbefestigungen einschließlich Dübel und Schrauben
- Zerlegen in transportfähige Einheiten
- Sortenreine Trennung der Materialien (Massivholz, Holzwerkstoffe, Metallbeschläge etc.)
- Abtransport innerhalb des Gebäudes
- Laden und fachgerechte Entsorgung gemäß den geltenden gesetzlichen Vorschriften sowie VOB/C ATV DIN 18459 - Abbruch- und Rückbauarbeiten

Entsorgungsnachweise sind dem Auftraggeber auf Verlangen vorzulegen

Ausführungsort: Klassenraum 242 Zeichensaal 2, 241 Zeichnen Vorb. + Samml.
Menge: 3,000 Stk.

**1.2.4.24 Abbruch massive Holzschränke inkl. Einlegeböden - 280x60**
*** wie Position 1.2.4.23
Größe ca.:
Breite: 280cm
Höhe:  60cm
Tiefe:  100cm

Ausführungsort: Klassenraum 242 Zeichensaal 2
Menge: 1,000 Stk.

**1.2.4.25 Abbruch massive Holzschränke inkl. Einlegeböden - 120x180**
*** wie Position 1.2.4.23
Größe ca.:
Breite: 120cm
Höhe:  180cm
Tiefe:  60cm

Ausführungsort: Klassenraum 241 Zeichnen Vorb.+Samml., Maschinen 235
Menge: 15,000 Stk.

**1.2.4.26 Abbruch massive Holzschränke inkl. Einlegeböden - 280x60**
*** wie Position 1.2.4.23
Größe ca.:
Breite: 280cm
Höhe:  60cm
Tiefe:  100cm

Ausführungsort: Klassenraum 240 Zeichensaal 1
Menge: 1,000 Stk.

**1.2.4.27 Abbruch massive Holzschränke inkl. Einlegeböden - 120x220**
*** wie Position 1.2.4.23
Größe ca.:
Breite: 120cm
Höhe:  220cm
Tiefe:  70cm

Ausführungsort: Fotolabor 233
Menge: 2,000 Stk.

**1.2.4.28 Abbruch massive Holzschränke inkl. Einlegeböden - 350x230**
*** wie Position 1.2.4.23
Größe ca.:
Breite: 350cm
Höhe:  230cm
Tiefe:  60cm

Ausführungsort: Werken NR 239
Menge: 1,000 Stk.

**1.2.4.29 Abbruch Hängeschrank aus Holz**
Demontage und Entsorgung eines wandmontierten Hängeschrankes aus Holz einschließlich aller Einbauteile und Befestigungen

Größe ca.:
Breite: 80cm
Höhe:  40cm
Tiefe:  40cm

Ausführungshöhe ca. 1,70m, kein Gerüst notwendig

Die Pos. beinhaltet:
- Abnehmen von Türen einschließlich Beschlägen (Scharniere, Griffe, Dämpfer etc.)
- Ausbau von Einlegeböden, Zwischenwänden und sonstigen Innenbauteilen
- Lösen der Wand-und/oder Deckenbefestigungen (z. B. Schrauben, Dübel, Aufhängeschienen, Konsolen)
- Fachgerechtes Abhängen des Schrankkorpus
- Zerlegen in transportfähige Einheiten, sofern erforderlich
- Sortenreine Trennung der Materialien (Holz/Holzwerkstoffe, Metallbeschläge etc.)
- Abtransport innerhalb des Gebäudes
- Laden und fachgerechte Entsorgung gemäß den geltenden gesetzlichen Vorschriften sowie VOB/C ATV DIN 18459 - Abbruch- und Rückbauarbeiten

Ausführungsort: Klassenraum 203,202,201
Menge: 3,000 Stk.

**1.2.4.30 Abbruch Einbauschrank aus Holz**
Demontage und Entsorgung eines Einbauschrankes aus Holz einschließlich aller Einbauteile und Befestigungen

Größe ca.:
Breite: 130
Höhe:  210cm
Tiefe:  50cm

Die Pos. beinhaltet:
- Abnehmen von Türen einschließlich Beschlägen (Scharniere, Griffe, Dämpfer etc.)
- Ausbau von Einlegeböden(Holz und Glas), Zwischenwänden und sonstigen Innenbauteilen
- Lösen der Wand-und/oder Deckenbefestigungen (z. B. Schrauben, Dübel, Aufhängeschienen, Konsolen)
- Fachgerechtes Abhängen des Schrankkorpus
- Zerlegen in transportfähige Einheiten, sofern erforderlich
- Sortenreine Trennung der Materialien (Holz/Holzwerkstoffe, Metallbeschläge, Glas etc.)
- Abtransport innerhalb des Gebäudes
- Laden und fachgerechte Entsorgung gemäß den geltenden gesetzlichen Vorschriften sowie VOB/C ATV DIN 18459 - Abbruch- und Rückbauarbeiten

Ausführungsort: Klassenraum 203,202,201
Menge: 3,000 Stk.

**1.2.4.31 Abbruch massive Schubladenschränke inkl. Einlegeböden**
Demontage und Entsorgung von vorhandenen massiven Schubladenschränken einschließlich aller fest eingebauten Bestandteile

Größe ca.:
Breite: 100cm
Höhe:  75cm
Tiefe:  100cm

Die Pos. beinhaltet:
- Ausräumen und Freimachen der Schränke
- Demontage der Schrankkorpusse, Türen, Rückwände, Sockel, Abdeckplatten sowie aller Einlegeböden, Schubladen etc.
- Ausbau von Beschlägen, Scharnieren, Griffen und Verbindungsmitteln
- Lösen sämtlicher Wand-, Decken- oder Bodenbefestigungen einschließlich Dübel und Schrauben
- Zerlegen in transportfähige Einheiten
- Sortenreine Trennung der Materialien (Massivholz, Holzwerkstoffe, Metallbeschläge etc.)
- Abtransport innerhalb des Gebäudes
- Laden und fachgerechte Entsorgung gemäß den geltenden gesetzlichen Vorschriften sowie VOB/C ATV DIN 18459 - Abbruch- und Rückbauarbeiten

Entsorgungsnachweise sind dem Auftraggeber auf Verlangen vorzulegen

Ausführungsort: Klassenraum 241 Zeichnen Vorb.+Samml.
Menge: 3,000 Stk.

**1.2.4.32 Abbruch massive Bücherregale inkl. Einlegeböden**
Demontage und Entsorgung von vorhandenen massiven Bücherregalen einschließlich aller fest eingebauten Bestandteile

Größe ca.:
Breite: 220cm
Höhe:  200cm
Tiefe:  40cm

Die Pos. beinhaltet:
- Ausräumen und Freimachen der Bücherregale
- Demontage der Schrankkorpusse, Türen, Rückwände, Sockel, Abdeckplatten sowie aller Einlegeböden etc.
- Ausbau von Beschlägen, Scharnieren, Griffen und Verbindungsmitteln
- Lösen sämtlicher Wand-, Decken- oder Bodenbefestigungen einschließlich Dübel und Schrauben
- Zerlegen in transportfähige Einheiten
- Sortenreine Trennung der Materialien (Massivholz, Holzwerkstoffe, Metallbeschläge etc.)
- Abtransport innerhalb des Gebäudes
- Laden und fachgerechte Entsorgung gemäß den geltenden gesetzlichen Vorschriften sowie VOB/C ATV DIN 18459 - Abbruch- und Rückbauarbeiten

Entsorgungsnachweise sind dem Auftraggeber auf Verlangen vorzulegen

Ausführungsort: Klassenraum 241 Zeichnen Vorb.+Samml.
Menge: 2,000 Stk.

**1.2.4.33 Abbruch Regalsysteme mit Metall-Unterkonstruktion**
*** Bezugsbeschreibung
Demontage und Entsorgung von vorhandenen Regalsystemen einschlließlich zugehöriger Metall-Unterkonstruktionen

Größe ca.:
Breite: 600cm
Tiefe:  40cm

Die Pos. beinhaltet:
- Lösen und Abnehmen der Regalbretter
- Demontage der kompletten Metall-Unterkonstruktion einschließlich Schienen, Konsolen, Träger, Winkel, Befestigungsplatten etc.
- Ausbau sämtlicher Befestigungsmittel (Schrauben, Dübel, Anker) aus Wand- oder sonstigen Bauteilen
- Zerlegen in transportfähige Einheiten
- Sortenreine Trennung der Materialien (Holz/Holzwerkstoffe, Metall etc.)
- Abtransport innerhalb des Gebäudes
- Laden und fachgerechte Entsorgung gemäß den geltenden gesetzlichen Vorschriften sowie VOB/C ATV DIN 18459 - Abbruch- und Rückbauarbeiten

Entsorgungsnachweise sind dem Auftraggeber auf Verlangen vorzulegen

Ausführungsort: Klassenraum 241 Zeichnen Vorb.+Samml.
Menge: 3,000 Stk.

**1.2.4.34 Abbruch Regalsysteme mit Metall-Unterkonstruktion**
*** wie Position 1.2.4.33
Größe ca.:
Breite: 250cm
Tiefe:  40cm

Ausführungsort:
Klassenraum  242 Zeichensaal2, Klassenraum 241 Zeichnen Vorb.+Samml.
Menge: 11,000 Stk.

**1.2.4.35 Abbruch Regalsysteme mit Metall-Unterkonstruktion**
*** wie Position 1.2.4.33
Größe ca.:
Breite: 100cm
Tiefe:  40cm

Ausführungsort:
Klassenraum 236 Werken 2, Klassenraum 234 Werken 1
Menge: 8,000 Stk.

**1.2.4.36 Abbruch Metallschwerlastregal mit Metallböden**
Demontage und Entsorgung von vorhandenen freistehenden od. befestigten Metallschwerlastregalen einschließlich aller Metallböden, Aussteifungen und Befestigungsmittel

Größe ca.:
Breite: 500cm
Höhe:  250cm
Tiefe:  55cm

Die Pos. beinhaltet:
- Ausbau sämtlicher Metallböden ca. 30 Stück
- Demontage von allen Ständerrahmen, Traversen, Auskreuzungen und Versteifungselementen
- Lösen und Entfernen aller Wand-, Boden- oder Deckenbefestigungen einschließlich Schrauben, Dübel und Anker
- Zerlegen in transportfähige Einheiten
- Abtransport innerhalb des Gebäudes
- Laden und fachgerechte Entsorgung bzw. Verwertung der Metallbauteile gemäß den geltenden gesetzlichen Vorschriften sowie VOB/C ATV DIN 18459 - Abbruch- und Rückbauarbeiten

Entsorgungsnachweise sind dem Auftraggeber auf Verlangen vorzulegen

Ausführungsort: Maschinen 235
Menge: 1,000 Stk.

**1.2.4.37 Abbruch Pylonentafelsystem, 3-teilig, mit 2 Klappfeldern**
Demontage und Entsorgung von vorhandenen wand- und/oder -deckenbefestigten Pylonentafelanlagen, bestehend aus zwei seitlichen Pylonen aus Aluminium sowie einer dreiteiligen Tafelanlage mit zwei seitlichen Klappfeldern inkl. Tafelbesteck

Größe ca.:
Breite: 200cm
Höhe:  300cm
(nicht ausgeklappt)

Konstruktion:
- 2 St. Pylonen aus Aluminium oder Stahlprofil
- Mitteltafel fest an Pylone befestigt, Schiebbar
- 2 seitliche Klappflügel, mit Scharnieren befestigt
- Oberfläche z. B. beschichtet / emailliert

Die Pos. beinhaltet:
- Aushängen bzw. Demontage der Klappflügel einschließlich Scharnier- und Beschlagsteilen
- Ausbau der Mitteltafel
- Demontage der beiden Pylonen einschließlich Verbindungselemente
- Lösen sämtlicher Wand-, Boden- oder Deckenbefestigungen (Schrauben, Dübel, Anker, Unterkonstruktionen etc.)
- Rückbau ggf. vorhandener Aussteifungen oder Querträger
- Zerlegen in transportfähige Einheiten
- Abtransport innerhalb des Gebäudes
- Sortenreine Trennung der Materialien (Aluminium/Stahl, Holzwerkstoffe, Beschichtungen etc.)
- Laden und fachgerechte Entsorgung bzw. Verwertung gemäß den geltenden gesetzlichen Vorschriften sowie VOB/C ATV DIN 18459 - Abbruch- und Rückbauarbeiten

Entsorgungsnachweise sind dem Auftraggeber auf Verlangen vorzulegen

Ausführungsort: In allen Klassenräumen im 1.Obergeschoss Nordseite
Menge: 5,000 Stk.

**1.2.4.38 Abbruch Pylonentafelsystem, 3-teilig, mit 2 Klappfeldern auf Holz-UK**
Demontage und Entsorgung von vorhandenen Pylonentafelanlagen, bestehend aus einer dreiteiligen Tafel mit zwei seitlichen Klappfeldern sowie einer wandseitigen Holz-Unterkonstruktion (Wandelement), an der die Tafel geführt bzw. verfahrbar befestigt ist inkl. Tafelbesteck

Größe ca.:
Breite: 200cm
Höhe:  220cm
(nicht ausgeklappt)

Konstruktion:
- Dreiteilige Tafelanlage (Mitteltafel feststehend, 2 seitliche Klappflügel)
- Führungssystem / Laufschienen an Holz-Unterkonstruktion
- Holz-Unterkonstruktion als vormontiertes Wandelement, an Wand und/oder Boden befestigt

Die Pos. beinhaltet:
- Demontage der Klappflügel einschließlich Scharniere und Beschläge
- Ausbau der Mitteltafel einschließlich Führungselemente (z. B. Rollen, Schienen, Gleiter)
- Vollständiger Rückbau des Führungssystems
- Demontage der Holz-Unterkonstruktion (Wandelement) einschließlich Unterkonstruktionshölzer, Beplankungen und Befestigungsmittel
- Lösen sämtlicher Wandbefestigungen (Schrauben, Dübel, Anker)
- Zerlegen in transportfähige Einheiten
- Sortenreine Trennung der Materialien (Holz/Holzwerkstoffe, Metall, Beschichtungen etc.)
- Abtransport innerhalb des Gebäudes
- Laden und fachgerechte Entsorgung bzw. Verwertung gemäß den geltenden gesetzlichen Vorschriften sowie VOB/C ATV DIN 18459 - Abbruch- und Rückbauarbeiten

Entsorgungsnachweise sind dem Auftraggeber auf Verlangen vorzulegen

Ausführungsort: In allen Klassenräumen im 1.Obergeschoss Südseite
Menge: 3,000 Stk.

**1.2.4.39 Abbruch Whiteboardsystem inkl. Stahl-Unterkonstruktion**
Demontage und Entsorgung von vorhandenen Whoteboardanlagen, bestehend aus einer Whteboardtafel mit einer wandseitigen Stahlunterkonstruktion an der die Tafel geführt bzw. verfahrbar befestigt ist.

Größe ca.:
Breite: 120cm
Höhe:  120cm

Konstruktion:
- Whiteboard-Tafel
- Führungssystem und Unterkonstruktion aus Stahl
- Unterkonstrrutkion ausfahrbar an Wand befestigt

Die Pos. beinhaltet:
- Demontage der Tafel einschließlich Scharniere und Beschläge
- Vollständiger Rückbau des Führungssystems
- Demontage der Stahl-Unterkonstruktion (Wandelement) einschließlich aller Befestigungsmittel
- Lösen sämtlicher Wandbefestigungen (Schrauben, Dübel, Anker)
- Zerlegen in transportfähige Einheiten
- Sortenreine Trennung der Materialien (Stahl, Metall, Beschichtungen etc.)
- Abtransport innerhalb des Gebäudes
- Laden und fachgerechte Entsorgung bzw. Verwertung gemäß den geltenden gesetzlichen Vorschriften sowie VOB/C ATV DIN 18459 - Abbruch- und Rückbauarbeiten

Entsorgungsnachweise sind dem Auftraggeber auf Verlangen vorzulegen

Ausführungsort: In allen Klassenräumen im 1.Obergeschoss
Menge: 3,000 Stk.

**1.2.4.40 Abbruch Leinwand**
Demontage und Entsorgung von vorhandenen Leinwänden, inkl. Motor, Schienensystemen und Deckenbefestigungselementen

Größe ca.:
Breite: 220cm
Höhe:  220cm

Die Pos. beinhaltet:
- Demontage der Leinwand einschließlich Scharniere und Beschläge, Motor etc.
- Vollständiger Rückbau Elemente von der Decke
- Demontage der Unterkonstruktion einschließlich aller Befestigungsmittel
- Lösen sämtlicher Deckenbefestigungen (Schrauben, Dübel, Anker)
- Zerlegen in transportfähige Einheiten
- Sortenreine Trennung der Materialien (Stahl, Metall, Beschichtungen etc.)
- Abtransport innerhalb des Gebäudes
- Laden und fachgerechte Entsorgung bzw. Verwertung gemäß den geltenden gesetzlichen Vorschriften sowie VOB/C ATV DIN 18459 - Abbruch- und Rückbauarbeiten

Entsorgungsnachweise sind dem Auftraggeber auf Verlangen vorzulegen

Ausführungsort: Klassenraum  232
Menge: 1,000 Stk.

**1.2.4.41 Abbruch Alu-Schienensystem inkl. Tafelelement**
Demontage und Entsorgung von vorhandenen Schienensystemen, inkl. Tafelelement

Abmessung Schiene ca.: 9,00cm x 3,00cm
Länge Schiene ca:  300cm

Abmessung Tafel ca.: 100cm x 100cm

Die Pos. beinhaltet:
- Abnehmen der Tafel von der Schiene
- Demontage der Schiene einschließlich aller Befestigungsmittel von der Wand
- Lösen sämtlicher Wandbefestigungen(Schrauben, Dübel, Anker)
- Zerlegen in transportfähige Einheiten
- Sortenreine Trennung der Materialien (Kunststoff, Metall, Beschichtungen etc.)
- Abtransport innerhalb des Gebäudes
- Laden und fachgerechte Entsorgung bzw. Verwertung gemäß den geltenden gesetzlichen Vorschriften sowie VOB/C ATV DIN 18459 - Abbruch- und Rückbauarbeiten

Entsorgungsnachweise sind dem Auftraggeber auf Verlangen vorzulegen

Ausführungsort: Klassenraum  232, 234
Menge: 2,000 Stk.

**1.2.4.42 Abbruch Tafel mit Aluminiumrahmen**
Demontage und Entsorgung von vorhandenen Tafelelementen, wandbefestigt inkl. Aluminiumrahmen inkl. Tafelbesteck

Größe ca.: 300cm x 100cm

Die Pos. beinhaltet:
- Lösen der mechanischen Befestigungen (z. B. Schrauben, Dübel, Klemmsysteme) aus Wand- oder Unterkonstruktionen
- Abnehmen der kompletten Elemente einschließlich Rahmen, Trägermaterial und ggf. Dämm- oder Einlageplatten
- Sortenreine Trennung der Materialien (Aluminium, Holzwerkstoffe, textile Beläge etc.)
- Abtransport innerhalb des Gebäudes
- Laden und fachgerechte Entsorgung gemäß den geltenden Vorschriften (insbesondere KrWG und VOB/C ATV DIN 18459 - Abbruch- und Rückbauarbeiten)

Entsorgungsnachweise sind dem Auftraggeber auf Verlangen vorzulegen

Ausführungsort: Klassenraum 201,202,203
Menge: 3,000 Stk.

**1.2.4.43 Abbruch Garderobenhakenleiste, L= 2,85m, 15 Doppelhaken**
Abbruch von Garderobenhakenleiste in den Fluren, bestehend aus einem profilierten Aluminiumrundrohr mit 15 Doppelhaken.
Gesamtlänge 2,85 m
An der Wand verschraubt.

Die Pos. beinhaltet:
- Lösen der mechanischen Befestigungen (z. B. Schrauben, Dübel, Klemmsysteme) aus Wand- oder Unterkonstruktionen
- Abnehmen der kompletten Elemente einschließlich Rahmen, Trägermaterial und ggf. Dämm- oder Einlageplatten
- Sortenreine Trennung der Materialien (Aluminium, Kunststoff etc.)
- Abtransport innerhalb des Gebäudes
- Laden und fachgerechte Entsorgung gemäß den geltenden Vorschriften (insbesondere KrWG und VOB/C ATV DIN 18459 - Abbruch- und Rückbauarbeiten)

Entsorgungsnachweise sind dem Auftraggeber auf Verlangen vorzulegen

Ausführungsort: Flurbereiche 1.Obergeschoss Süd
Menge: 2,000 Stk

**1.2.4.44 Abbruch Garderobenhakenleiste, L= 1,50m, 11 Doppelhaken**
Abbruch von Garderobenhakenleiste in den Fluren, bestehend aus einem profilierten Aluminiumrundrohr mit 11 Doppelhaken.
Gesamtlänge 1,50 m
An der Wand verschraubt.

Die Pos. beinhaltet:
- Lösen der mechanischen Befestigungen (z. B. Schrauben, Dübel, Klemmsysteme) aus Wand- oder Unterkonstruktionen
- Abnehmen der kompletten Elemente einschließlich Rahmen, Trägermaterial und ggf. Dämm- oder Einlageplatten
- Sortenreine Trennung der Materialien (Aluminium, Kunststoff etc.)
- Abtransport innerhalb des Gebäudes
- Laden und fachgerechte Entsorgung gemäß den geltenden Vorschriften (insbesondere KrWG und VOB/C ATV DIN 18459 - Abbruch- und Rückbauarbeiten)

Entsorgungsnachweise sind dem Auftraggeber auf Verlangen vorzulegen

Ausführungsort: Flurbereiche 1.Obergeschoss Nord
Menge: 1,000 Stk

**1.2.4.45 Abbruch von Holzabdeckungen d=30mm auf gemauertem Sockel**
Fachgerechter, vollständiger Abbruch von auf einem gemauerten Sockel aufliegenden bzw. befestigten Holzabdeckungen mit einer Materialstärke von ca. 30 mm einschließlich Unterkonstruktion, Befestigungsmitteln und sämtlicher Nebenleistungen.
Die Pos. beinhaltet:
- Lösen und Demontage der Holzabdeckungen (Platten)
- Entfernen sichtbarer und verdeckter Befestigungen (Schrauben, Nägel, Winkel, Dübel etc.)
- Ausbau ggf. vorhandener Anschluss- und Abdeckprofile
- Zerlegen in transportfähige Einheiten

D:  30mm
Tiefe:  45cm
Abrechnung nach lfdm. Holzbrett
Menge: 50,000 lfdm

**1.2.4.46 Abbruch von Teppichbelag auf Sockel**
Fachgerechter, vollständiger Abbruch von auf einem gemauerten Sockel aufliegenden bzw. befestigten Teppichbelag mit einer Materialstärke einschließlich Kleber und sämtlicher Nebenleistungen
Die Pos. beinhaltet:
- Lösen und Demontage der Teppichbeläge stirnseitig und auf dem Sockel
- Entfernen sichtbarer und verdeckter Befestigungen (Schrauben, Nägel, Winkel, Dübel etc.)
- Ausbau ggf. vorhandener Anschluss- und Abdeckprofile
- Entfernen der Klebereste auf dem Rohelement
- Zerlegen in transportfähige Einheiten

Tiefe: 80cm
Höhe:  50cm
Abrechnung nach lfdm
Menge: 10,000 lfdm

**1.2.4.47 Seifenspender**
Abbruch von Seifenspendern, an Wand geschraubt, inkl. noch vorhandenem Seifeninhalt

Die Pos. beinhaltet:
- Lösen der mechanischen Befestigungen (z. B. Schrauben, Dübel, Klemmsysteme) aus Wand- oder Unterkonstruktionen
- Abtransport innerhalb des Gebäudes
- Laden und fachgerechte Entsorgung gemäß den geltenden Vorschriften (insbesondere KrWG und VOB/C ATV DIN 18459 - Abbruch- und Rückbauarbeiten)

Ausführungsort: Klassenräume 1.Obergeschoss
Menge: 10,000 Stk

**1.2.4.48 Papiertuchspender**
Abbruch von Papiertuchspendern, an Wand geschraubt inkl. Papierinhalt

Die Pos. beinhaltet:
- Lösen der mechanischen Befestigungen (z. B. Schrauben, Dübel, Klemmsysteme) aus Wand- oder Unterkonstruktionen
- Abtransport innerhalb des Gebäudes
- Laden und fachgerechte Entsorgung gemäß den geltenden Vorschriften (insbesondere KrWG und VOB/C ATV DIN 18459 - Abbruch- und Rückbauarbeiten)

Ausführungsort: Klassenräume 1.Obergeschoss
Menge: 10,000 Stk

**1.2.4.49 Spiegel**
Abbruch von Spiegel, wandbefestigt

Die Pos. beinhaltet:
- Lösen der mechanischen Befestigungen (z. B. Schrauben, Dübel, Klemmsysteme) aus Wand
- Abtransport innerhalb des Gebäudes
- Laden und fachgerechte Entsorgung gemäß den geltenden Vorschriften (insbesondere KrWG und VOB/C ATV DIN 18459 - Abbruch- und Rückbauarbeiten)

Ausführungsort: Klassenräume 1.Obergeschoss
Menge: 10,000 Stk

**1.2.4.50 Spritzschutz - Aluminiumblech**
Abbruch von Spritzschutzelementen hinter den Waschbecken
Material: Aluminium, an Wand geschraubt

Die Pos. beinhaltet:
- Lösen der mechanischen Befestigungen (z. B. Schrauben, Dübel, Klemmsysteme) aus Wand- oder Unterkonstruktionen
- Abtransport innerhalb des Gebäudes
- Laden und fachgerechte Entsorgung gemäß den geltenden Vorschriften (insbesondere KrWG und VOB/C ATV DIN 18459 - Abbruch- und Rückbauarbeiten)

Ausführungsort: Klassenräume 1.Obergeschoss
Menge: 3,000 Stk

**1.2.4.51 Abbau und Entfernung von Vorhängen - Fassade**
Abbau und fachgerechte Entfernung von vorhandenen Vorhängen einschließlich dazugehöriger Befestigungssysteme wie Schleuderschienen, Halterungen und Verbindungselemente

Die Pos. beinhaltet:
- Demontage der Vorhänge von der Schiene
- Abbau der Schleuderschiene einschließlich der Halterungen, Befestigungen und Verbindungselemente
- Abmessung: ca. 2,00m hoch
- Abrechnung nach lfdm
- Sortenreine Trennung der Materialien (Kunststoff, Metallbeschläge, Stoffe etc.)
- Abtransport innerhalb des Gebäudes
- Laden und fachgerechte Entsorgung gemäß den geltenden Vorschriften (insbesondere KrWG und VOB/C ATV DIN 18459 - Abbruch- und Rückbauarbeiten)

Entsorgungsnachweise sind dem Auftraggeber auf Verlangen vorzulegen

Ausführungsort: Klassenräume Fasade 1.Obergeschoss Nord
Menge: 50,000 lfdm

**1.2.4.52 Abbau und Entfernung von Vorhängen - Raumseitig**
Abbau und fachgerechte Entfernung von vorhandenen Vorhängen einschließlich dazugehöriger Befestigungssysteme wie Schleuderschienen, Halterungen und Verbindungselemente

Ausbauhöhe ca. 3,50m

Die Pos. beinhaltet:
- Gegebenenfalls Gerüststellung
- Demontage der Vorhänge von der Schiene
- Abbau der Schleuderschiene einschließlich der Halterungen, Befestigungen und Verbindungselemente
- Abmessung: ca. 0,60m hoch
- Abrechnung nach lfdm
- Sortenreine Trennung der Materialien (Kunststoff, Metallbeschläge, Stoffe etc.)
- Abtransport innerhalb des Gebäudes
- Laden und fachgerechte Entsorgung gemäß den geltenden Vorschriften (insbesondere KrWG und VOB/C ATV DIN 18459 - Abbruch- und Rückbauarbeiten)

Entsorgungsnachweise sind dem Auftraggeber auf Verlangen vorzulegen

Ausführungsort: Klassenräume zum Flur 1.Obergeschoss Nord
Menge: 20,000 lfdm

**1.2.4.53 Abbau und Entfernung von Vorhangschienen**
Abbau und fachgerechte Entfernung von vorhandenen Vorhängen einschließlich dazugehöriger Befestigungssysteme wie Schleuderschienen, Halterungen und Verbindungselemente

Ausbauhöhe ca. 3,30m

Die Pos. beinhaltet:
- Gegebenenfalls Gerüststellung
- Abbau der Schleuderschiene einschließlich der Halterungen, Befestigungen und Verbindungselemente
- Abrechnung nach lfdm
- Sortenreine Trennung der Materialien (Kunststoff, Metallbeschläge, Stoffe etc.)
- Abtransport innerhalb des Gebäudes
- Laden und fachgerechte Entsorgung gemäß den geltenden Vorschriften (insbesondere KrWG und VOB/C ATV DIN 18459 - Abbruch- und Rückbauarbeiten)

Entsorgungsnachweise sind dem Auftraggeber auf Verlangen vorzulegen

Ausführungsort: Klassenräume 1.Obergeschoss Süd
Menge: 26,000 lfdm

**1.2.4.54 Abbruch Tische mit Metallgestell - 200x80**
*** Bezugsbeschreibung
Demontage und fachgerechter Rückbau von Tischen mit Tischplatte aus Holz bzw. Holzwerkstoffen und Untergestell aus Metall.

Größe ca.:
Breite: 200cm
Höhe: 90cm
Tiefe: 80cm

Die Pos. beinhaltet:
- Lösen ggf. vorhandener Verkettungen oder Reihenverbindungen
- Demontage der Tischplatten vom Metallgestell, sofern erforderlich
- Zerlegen in transportfähige Einheiten
- Sortenreine Trennung der Materialien (Holz/Holzwerkstoffe, Metallgestell, Kunststoffgleiter etc.)
- Abtransport innerhalb des Gebäudes
- Laden und fachgerechte Entsorgung bzw. Verwertung gemäß den geltenden gesetzlichen Vorschriften sowie VOB/C ATV DIN 18459 - Abbruch- und Rückbauarbeiten

Entsorgungsnachweise sind dem Auftraggeber auf Verlangen vorzulegen

Ausführungsort: Klassenräume 1.Obergeschoss
Menge: 2,000 Stk.

**1.2.4.55 Abbruch Tische mit Metallgestell - 250x80**
*** wie Position 1.2.4.54
Größe ca.:
Breite: 250cm
Höhe: 90cm
Tiefe: 80cm

inkl. vorhandener Schubladen.

Ausführungsort: Klassenräume 1.Obergeschoss
Menge: 1,000 Stk.

**1.2.4.56 Naturstein Fensterbank - Innen**
Abbruch und Entsorgung von Naturstein-Fensterbänke auf der Innenseite aller Fenster in den Klassenräumen.

Breite ca.:  195 cm
Tiefe ca.:  45cm
Materialstärke ca: 3 cm

Die Pos. beinhaltet:
- Lösen der Natursteinfensterbänke von der Brüstung
- Zerlegen in transportfähige Einheiten
- Sortenreine Trennung der Materialien
- Abtransport innerhalb des Gebäudes
- Laden und fachgerechte Entsorgung bzw. Verwertung gemäß den geltenden gesetzlichen Vorschriften sowie VOB/C ATV DIN 18459 - Abbruch- und Rückbauarbeiten

Entsorgungsnachweise sind dem Auftraggeber auf Verlangen vorzulegen

Ausführungsort: In allen Klassenräumen im 1.Obergeschoss
Menge: 10,000 Stk

**1.2.4.57 Naturstein Fensterbank - 25cm x 210cm**
Abbruch und Entsorgung von Naturstein-Fensterbänke auf der Innenseite aller Fenster in den Flurbereichen

Breite ca.:  210 cm
Tiefe ca.:  25cm
Materialstärke ca: 3 cm

Die Pos. beinhaltet:
- Lösen der Natursteinfensterbänke von der Brüstung
- Zerlegen in transportfähige Einheiten
- Sortenreine Trennung der Materialien
- Abtransport innerhalb des Gebäudes
- Laden und fachgerechte Entsorgung bzw. Verwertung gemäß den geltenden gesetzlichen Vorschriften sowie VOB/C ATV DIN 18459 - Abbruch- und Rückbauarbeiten

Entsorgungsnachweise sind dem Auftraggeber auf Verlangen vorzulegen

Ausführungsort: Flurbereich 1.OG
Menge: 4,000 Stk

**1.2.4.58 Naturstein Fensterbank - 50cm x 210cm**
Abbruch und Entsorgung von Naturstein-Fensterbänke auf der Innenseite aller Fenster in den Flurbereichen

Breite ca.:  210 cm
Tiefe ca.:  50cm
Materialstärke ca: 3 cm

Die Pos. beinhaltet:
- Lösen der Natursteinfensterbänke von der Brüstung
- Zerlegen in transportfähige Einheiten
- Sortenreine Trennung der Materialien
- Abtransport innerhalb des Gebäudes
- Laden und fachgerechte Entsorgung bzw. Verwertung gemäß den geltenden gesetzlichen Vorschriften sowie VOB/C ATV DIN 18459 - Abbruch- und Rückbauarbeiten

Entsorgungsnachweise sind dem Auftraggeber auf Verlangen vorzulegen

Ausführungsort: Flurbereich 1.OG
Menge: 4,000 Stk

**1.2.4.59 Akustische Wandverkleidung aus gestrichenen Holzfaserplatten 2,5 cm**
Abbruch von gestrichenen, akustisch wirkenden Wandverkleidungen aus Holzfaserplatten im Bereich der Klassenzimmer an der Flurtrennwand.
Abbruch der weiß gestrichenen Holzfaserplatten einschl. der Unterkonstruktion aus Dachlatten, 20 x 25 mm.

Dicke der Platten = 2,5 cm
Elementhöhe = 1,0 m
Abbruchhöhe in ca. 2,00 m über dem Boden der jeweiligen Geschosse. Die Wandverkleidung geht bis UK der Unterdecke.
Gerüste sind einzurechnen.

Das Abbruchmaterial ist über das Treppenhaus bis OK Gelände zu verbringen. Abbruch des Gesamtaufbau einschl. Transport, Laden und Abtransport, inkl. Kippgebühr.

Ausführungsort: Obergeschoss Klassenräume

Abrechnung nach Ansichtsfläche der Wandverkleidung.
Menge: 35,000 m²

##### Untertitel 1.2.5 Abbruch Fassade / Außenbereich

*Hinweis: AUSSENANLAGEN*
.

**1.2.5.1 Rückbau Pflastersteine 60x60**
*** Bezugsbeschreibung
Fachgerechter, vollständiger Ausbau eines vorhandenen Pflasterbelags einschließlich Bettung und sämtlicher Nebenleistungen.

Pflaster ca. 60cm x 60cm

Die Pos. beinhaltet:
- Aufnehmen und Ausbau des Pflasterbelags (Betonpflaster)
- Lösen und Entfernen der Bettungsschicht (z. B. Splitt- oder Sandbett)
- Aufnehmen von Randeinfassungen, sofern im Bereich liegend
- Sortieren der Materialien, soweit technisch möglich
- Zerkleinern in transportfähige Einheiten, sofern erforderlich
- Verladen und Abtransport
- Fachgerechte Entsorgung des ausgebauten Materials gemäß geltenden abfallrechtlichen Bestimmungen

Ausführungsort: Außenbereich Nordseite
Menge: 130,000 m²

**1.2.5.2 Rückbau Pflastersteine 20x10**
*** wie Position 1.2.5.1
Pflaster ca. 20cm x 10cm
Menge: 60,000 m²

**1.2.5.3 Rückbau Pflastersteine H 160x200**
*** wie Position 1.2.5.1
Pflaster ca. 160x200 H Stein
Menge: 100,000 m²

**1.2.5.4 Rückbau Randeinfassung Traufstreifen**
Fachgerechter, vollständiger Ausbau einer vorhandenen Randeinfassung als Rabatte einschließlich Bettung und sämtlicher Nebenleistungen.

Abrechnung nach lfdm. Rabatte

DIe Pos. beinhaltet:
- Aufnehmen und Ausbau der Rabatten
- Lösen und Entfernen der Bettungsschicht (z. B. Beton, Mörtel etc.
- Zerkleinern in transportfähige Einheiten, sofern erforderlich
- Verladen und Abtransport
- Fachgerechte Entsorgung des ausgebauten Materials gemäß geltenden abfallrechtlichen Bestimmungen

Ausführungsort: Außenbereich Nordseite
Menge: 70,000 lfdm

**1.2.5.5 Rückbau Traufstreifen Schotter / Kies**
Fachgerechter, vollständiger Rückbau eines vorhandenen Traufstreifens entlang der Gebäudeaußenwand aus Schotter, Kies oder vergleichbarem mineralischem Material einschließlich aller Nebenleistungen.

Breite Traufstreifen ca. 50cm
Abrechnung nach lfdm Traufstreifen

Die Pos. beinhaltet:
- Aufnehmen und Entfernen des vorhandenen Schotter- / Kiesmaterials
- Ausbau ggf. vorhandener Trennlagen (Filtervlies o. ä.)
- Ausbau ggf. vorhandener Unterbau- oder Frostschutzschichten im erforderlichen Umfang
- Sortieren der Materialien, soweit technisch möglich
- Verladen und Abtransport
- Fachgerechte Entsorgung gemäß geltenden abfallrechtlichen Bestimmungen
Menge: 70,000 lfdm

**1.2.5.6 Abtrag von Rasen mit Mutterboden, d= i.M. ca 25 cm, in Zwischenlager abfahren**
Abtrag von Rasen mit Mutterboden zwischen Büschen, Bäumen und Wegen, lösen, laden und abfahren.
Abtragsstärke: ca. 20cm - 30cm

Das Bodenmaterial ist auszubauen, aufzunehmen und auf der Landkreisdeponie des AG zur Beprobung zu lagern.
Menge: 50,000 m³

**1.2.5.7 Masch. Aushub Bkl. 3 - 5, ca. 25 cm, in Zwischenlager abfahren**
Aushub von Material der Bodenklassen 3 - 5, zur profilgerechten Herstellung der Baugrube im Bereich des südlichen Neubaus des Gymnasiums, als Maschinenaushub.

Aushubniveau bei ca. -3,50 = ca. 1.20m Aushub

Das Bodenmaterial ist auszubauen, aufzunehmen und auf der Landkreisdeponie des AG zur Beprobung zu lagern.
Menge: 100,000 m³

**1.2.5.8 Stahl-Glasüberdachung**
Fachgerechter, vollständiger Rückbau einer Glas-Überdachung (Verbindungsgang) zwischen Turnhalle und Schule einschließlich sämtlicher Unterkonstruktionen, Befestigungs- und Anschlussbauteile.

Länge: 8,80m
Breite: 2,80m
Höhe:  2,50

Einseitige Glaswandkonstruktion inkl. Glasdach.
Konstruktion aus L-Stahlträgern

Die Pos. beinhaltet:
- Ausbau der Glaselemente
- Rückbau der Glasdacheindeckung
- Lösen aller Verbindungen, Schrauben, Nieten etc.
- Zerlegen in transportfähige Einheiten
- Sortenreine Trennung der Materialien (Kunststoff, Metall, Beschichtungen, Glas etc.)
- Ausbau der Betonfundamente (Punktfundamente)
- Laden und fachgerechte Entsorgung bzw. Verwertung gemäß den geltenden gesetzlichen Vorschriften sowie VOB/C ATV DIN 18459 - Abbruch- und Rückbauarbeiten
Menge: 1,000 Stk.

*Hinweis: FASSADE*
.

**1.2.5.9 Alufenster, 2,01m x 2,27m, UG - 1. OG**
Abbruch von Fensterelementen 2,01 m x 2,27 m
4-teilige Fensterelemente mit 2x Oberlicht und 2x Fensterflügeln inkl. Kippvorrichtung für Oberlichter, innen und außen VSG

Maße= 2,01 m x 2,27 m
Ausbauort: UG bis 1.OG

Die Pos. beinhaltet:
- Stellung erforderlicher Gerüste, Hebezeuge und Sicherungseinrichtungen
- Zerkleinern in transportfähige Einheiten
- Verladen und Abtransport
- Sortenreine Trennung der Materialien (Stahl, Metall, Glasetc.)
- Abtransport
- Laden und fachgerechte Entsorgung bzw. Verwertung gemäß den geltenden gesetzlichen Vorschriften sowie VOB/C ATV DIN 18459 - Abbruch- und Rückbauarbeiten

Bauseits ist für diese Arbeiten ein Fassadengerüst vorhanden

Das Abbruchmaterial ist über das Treppenhaus bis OK Gelände zu verbringen. Abbruch des Gesamtaufbau einschl. Transport, Laden und Abtransport, inkl. Kippgebühr.
Menge: 28,000 Stk

**1.2.5.10 Sonnenschutz, 80er Alulamelle mit Lamellenkasten, 2,01m x 2,27m**
Abbruch von Sonnenschutzlamellen, die sich über den vor beschriebenen Fenstern in der Ebene der hinterlüfteten Fassade befinden.

Maße in Fenstergröße = 2,01m x 2,27m
Höhe Lamellenkasten = ca. 300 mm
Art= 80er-Alulammelle, beschichtet
Betrieben mit je einem E-Motor, seilgeführt.

Das Abbruchmaterial ist nach Vorbeschrieb horizontal und vertikal bis OK Gelände zu Verbringen. Abbruch des Gesamtaufbau einschl. Transport, Laden und Abtransport, inkl. Kippgebühr.
Menge: 28,000 Stk

**1.2.5.11 Abbruch von Heraklithputzträger an Außenwandbrüstung, d=30 +20mm**
Abbruch von Heraklithputzträger an Außenwandbrüstung im UG,
Heraklith  d=30 mm.
Außenputz  d= i.M.20 mm

Die Putzträgerplatten sind mit dem anhaftenden Außenputz vor dem Abbruch der Außenwandbrüstungen im UG in eigenem Arbeitsschritt abzubrechen.

Das Abbruchmaterial ist über das Treppenhaus bis OK Gelände zu verbringen. Abbruch des Gesamtaufbau einschl. Transport, Laden und Abtransport, inkl. Kippgebühr.
Abrechnung nach Ansichtsfläche der abzubrechenden Außenwandfläche.
Menge: 33,000 m²

**1.2.5.12 Abbruch von Klinkerverblendung im Brüstungsbereich, EG und OG**
Abbruch von Klinkerverblendung im Brüstungsbereich der Außenfassade.
Maß der Klinkerverblendung: 8 x 20 cm

Abbruch in Ebene EG und OG.

Notwendige Gerüste sind einzurechnen.

Das Abbruchmaterial ist über das Treppenhäuser bis OK Geländ zu verbringen. Abbruch des Gesamtaufbau einschl. Transport Laden und Abtransport, inkl. Kippgebühr.
Menge: 75,000 m²

**1.2.5.13 Verputztes Außenmauerwerk, Brüstungen,UG - 1.OG, ca.17,5 -36,5 cm, HLZ**
Abbruch von verputztem Außenmauerwerk
UG - 1.OG, inkl. Schuttabfuhr.
Abbruch von Mauerwerk in den bestehenden Ebenen des Gymnasiums als nichttragenden Außenwandbereiche (Brüstungen).

Steinart :  HLZ
Wanddicke: ca. 17,5 - 36,5cm
Wandhöhe  bis ca. 3,50m
Innenputz: zweilagiger Kalk-Gips-Putz
Putzdicke:  ca. 20mm
Außenputz: Kalk-Zementputz ca. 20 mm

Abbruch im Brüstungsbereich unter den abzubrechenden Fenstern im Fassadenbereich.
Abbruch in den Ebenen UG bis zum 1. OG.

Abbruch von Brüstungen mit den Maßen 2,0 x 1,0 m

Das Abbruchmaterial ist über das Treppenhaus bis OK Gelände zu verbringen. Abbruch des Gesamtaufbau einschl. Transport, Laden und Abtransport, Entsorgung in gesonderter Pos.

siehe "ENTSORGUNG"
Menge: 75,000 m³

**1.2.5.14 Trennschnitte Außenmauerwerk, Brüstungsbereich**
Trennschnitte mit Trennjäger oder großer Flex mit Absaugung im Bereich der abzubrechenden Brüstungen, um eine exakte Trennung der Brüstungen von den verbleibenden Pfeilern in Putzebene zu erreichen.

Ausführung im Bereich der Brüstungen von UG bis zum 1. OG, im Innen- und Außenbereich.
Menge: 70,000 lfdm

**1.2.5.15 Rückbau Fassadenbekleidung inkl. Unterkonstruktion**
Fachgerechter, vollständiger Rückbau einer bestehenden vorgehängten, hinterlüfteten Fassadenbekleidung aus Faserzementtafeln einschließlich sämtlicher Unterkonstruktionen, Befestigungs- und Anschlussbauteile bis auf den tragenden Rohbau.

Die Pos. beinhaltet:
1. Fassadenbekleidung
- Lösen und Demontage der Faserzementtafeln
- Ausbau sichtbarer und verdeckter Befestigungsmittel (Nieten, Schrauben, Agraffen etc.)
- Rückbau von Eckausbildungen, Laibungsbekleidungen, Sockelabschlüssen und Attikaanschlüssen
- Ausbau von Anschlussprofilen, Abdeckblechen und Lüftungsprofilen

2. Unterkonstruktion
- Demontage der Holz-Unterkonstruktion (Tragprofile, Wandhalter, Konsolen, Distanzhalter)
- Entfernen sämtlicher Dübel, Anker und Befestigungspunkte im Baukörper
- Entfernen sämtlicher Dichtungsbahnen, Folien etc.
- Fachgerechtes Abtrennen ggf. verschweißter Bauteile

3. Nebenleistungen
- Schutz angrenzender Bauteile
- Stellung erforderlicher Gerüste, Hebezeuge und Sicherungseinrichtungen (sofern nicht gesondert ausgeschrieben)
- Zerkleinern in transportfähige Einheiten
- Verladen und Abtransport
- Sortenreine Trennung der Materialien (Stahl, Metall, Beschichtungen etc.)
- Abtransport innerhalb des Gebäudes
- Laden und fachgerechte Entsorgung bzw. Verwertung gemäß den geltenden gesetzlichen Vorschriften sowie VOB/C ATV DIN 18459 - Abbruch- und Rückbauarbeiten

Ausführungsort: Nordseite, Bänderung an den Geschossdecken
Menge: 350,000 m²

**1.2.5.16 Rückbau Stoffmarkisen inkl. Alu-Unterkonstruktion**
Fachgerechter, vollständiger Rückbau bestehender außenliegender Stoffmarkisenanlagen einschließlich Tragkonstruktion, Gelenkarme, seitlicher klappbarer Aluminium-Unterkonstruktion sowie aller mechanischen und elektrischen Komponenten.

Einzelabmessung der Markisen:

Breite: 300cm
Höhe: 250cm

Die Pos. beinhaltet:
1. Markisenanlage
- Demontage des Markisentuchs einschließlich Tuchwelle
- Ausbau von Gelenkarmen / Fallarmen / Führungsschienen (je nach Bestand)
- Rückbau von Frontprofilen, Ausfallprofilen und Kassettensystemen (offen / halbgeschlossen / geschlossen)
- Ausbau von Getrieben, Kurbelmechanik oder Rohrmotoren

2. Elektrische Komponenten (sofern vorhanden)
- Demontage von Motoren (Rohrmotoren)
- Ausbau von Steuerungseinheiten, Schaltern, Wind-/Sonnensensoren
- Rückbau der Verkabelung bis zum definierten Übergabepunkt
- Sicherstellen der Spannungsfreiheit vor Beginn der Arbeiten

3. Seitliche klappbare Aluminium-Unterkonstruktion
- Demontage der klappbaren seitlichen Tragarme / Rahmenkonstruktion
- Ausbau von Wandkonsolen, Gelenkverbindungen und Lagerpunkten
- Entfernen sämtlicher Befestigungsmittel (Schrauben, Schwerlastanker, Dübel, Gewindestangen etc.)
- Fachgerechtes Lösen ggf. verschweißter oder verklebter Verbindungen

4. Nebenleistungen
- Schutz angrenzender Fassadenflächen
- Stellung erforderlicher Hebezeuge und Zugangstechnik
- Zerkleinern in transportfähige Einheiten
- Verladen und Abtransport
- Fachgerechte, getrennte Entsorgung nach Materialarten (Aluminium, Stahl, Textilgewebe, Elektroschrott etc.) gemäß geltenden Vorschriften

Ausführungsort: Nordseite Fassade in allen Geschossen
Menge: 40,000 Stk.

**1.2.5.17 Stahlelementfassade inkl. Fenster**
Stahlelementfasse inkl. Fensterelemente
Inkl. Verblechungen, Fensterbänke außen, Tropfbleche etc.
Menge: 400,000 m²

**1.2.5.18 Rückbau Eloxierte Aluminumfassade**
Fachgerechter, vollständiger Rückbau einer bestehenden Fassadenkonstruktion aus eloxierten Aluminiumprofilen einschließlich Verglasung, Paneelfüllungen, Verschattungselementen und sämtlicher Unterkonstruktionen bis auf den tragenden Baukörper.

Die Pos. beinhaltet:

1. Fassadenkonstruktion
- Demontage der Pfosten-Riegel-Konstruktion bzw. Rahmenkonstruktion aus eloxierten Aluminiumprofilen
- Ausbau von Fassadenpaneelen / Brüstungselementen
- Lösen und Entfernen sämtlicher Pressleisten, Deckschalen, Abdeckprofile und Anschlussbleche
- Rückbau aller mechanischen Befestigungs- und Verbindungsmittel

2. Verglasung
- Ausbau der Glasscheiben (z. B. Isolierglas, ESG, VSG)
- Entfernen von Glasleisten, Dichtungen und Klemmprofilen
- Fachgerechtes Sichern und Ausbauen großformatiger Verglasungselemente
- Zerkleinern in transportfähige Einheiten, sofern erforderlich

3. Verschattungselemente
- Demontage von Rollläden einschließlich Führungsschienen
- Ausbau von Rollladenkästen
- Rückbau von Wellen, Lagern, Motoren oder Gurtantrieben
- Demontage von Steuerungen und Verkabelungen bis zum definierten Übergabepunkt

4. Unterkonstruktion und Anschlüsse
- Demontage von Wandhaltern, Konsolen und Befestigungswinkeln
- Entfernen sämtlicher Dübel, Anker und Gewindestangen
- Fachgerechtes Abtrennen ggf. verschweißter Bauteile
- Lösen der Anschlussbereiche an angrenzende Bauteile
- Provisorisches Verschließen der Befestigungspunkte, sofern keine separate Instandsetzungsposition vorgesehen ist

5. Nebenleistungen
- Schutz angrenzender Bauteile während der Rückbauarbeiten
- Stellung erforderlicher Hebezeuge und Sicherungseinrichtungen
- Verladen und Abtransport
- Sortenreine Trennung der Materialien (Kunststoff, Metallbeschläge, Stoffe, Glas etc.)
- Abtransport innerhalb des Gebäudes
- Laden und fachgerechte Entsorgung gemäß den geltenden Vorschriften (insbesondere KrWG und VOB/C ATV DIN 18459 - Abbruch- und Rückbauarbeiten)

Ausführungsort: Fassade Nordseite, Innenseitige Fassadekonstruktion Nordseite, Fassade Ostseite Ebene 1
Menge: 550,000 m²

##### Untertitel 1.2.6 Abbrucharbeiten schadstoffhaltige und asbesthaltige Einbauten

**Ausführungsbeschreibung 1 Asbestbeseitigung - Anforderungen an den Unternehmer**
*Asbestbeseitigung - Anforderungen an den Unternehmer*
Der Unternehmer, der asbesthaltige Produkte beseitigt, muss spezifischen Anforderungen gerecht werden. Dazu gehört unter anderem:

Vorbereitungsphase
- Organisation und Personal
- Mitteilung der Arbeiten an zuständige Behörde und BG
- Arbeitsplan und Gefährdungsbeurteilung erstellen
- Betriebsanweisung erstellen
- Beschäftigte unterweisen, Unterweisung dokumentieren
- Sachkundigen Aufsichtsführenden bestimmen
- Beschäftigungsbeschränkungen beachten
- AM-Vorsorgeuntersuchungen veranlassen
- Annahmeerklärung der Deponie einholen
- Transportgenehmigung einholen
- Betriebsrat informieren
- Zuverlässiges und geeignetes Personal auswählen
- Technik
- Baustelleneinrichtung aufstellen und gegebenenfalls durch den Bauleiter des Planers (bzw. unter Beteiligung des Sicherheits- und Gesundheitsschutzkoordinators - SiGeKo - nach BaustellV) abnehmen lassen
- Arbeitsbereich abgrenzen oder abschotten und kennzeichnen

Durchführungsphase
- Einhaltung des Arbeitsplanes überwachen
- Koordination mit anderen Unternehmen unter Einbeziehung des SiGeKo vornehmen
- Für ständige Anwesenheit einer sachkundigen Aufsicht sorgen
- Nur geprüfte Geräte einsetzen
- Asbestprodukte möglichst staubfrei abbauen
- Arbeitszeitbeschränkung einhalten
- Dafür sorgen, dass persönliche Schutzausrüstungen verwendet werden
- Tragezeitbeschränkungen für Atemschutzgeräte einhalten
- Asbestabfälle nach den Auflagen der Deponie vorbehandeln
- Asbestabfälle staubfrei transportieren

Asbestbelastungen z.B. in folgenden Bereichen:
- Putz/Spachtelmassen
  Die Asbestbelastung der Spachtelmassen und Putze kommt hauptsächlich um die Stahlblechbrandschutztüren und im Bereich des UG an der Innenseite der Außenwand vor.
- Fixierungsgips der Elektroinstallation
  Im Bereich der Unterputzdosen und der Leitungsfixierungen in den Wänden wurden asbesthaltige Gipse festgestellt
- Beleuchtung im Dachgeschoss
  Hitzeschutz hinter Langfeldleuchten im Dachgeschoss
- Stahlbrandschutztüren
  Füllungen/Dämmung der Stahlbrandschutztüren

**1.2.6.1 Baustelleneinrichtung Entsorgung Asbest**
*** Pauschalposition
Anfahren, Aufstellen und Anschließen von Sanitärcontainer / Sanitärbauwagen und Magazincontainern gemäß § 47 Arbeitsstättenverordnung und ASR 47/1 - 3,5

- Anfahren und Aufstellen eines Sanitärcontainers, eingerichtet mit 2 Duschzellen, 2 WC-Anlagen, 2 Urinalen und 5 Waschbecken inkl. aller Anschlüsse für Ver- und Entsorgung;
  Standort wie Aufenthaltscontainer.
- Anfahren, Aufstellen und Anschließen von Magazincontainern einschließlich Maskenpflege, Anzugwäsche (falls Mehrwegsystem) und aller Zu- und Ableitungen (ca. 50 lfm).
  L x B x H = ca. (6,5 x 2,5 x 2,2) m.

Für Abwässer/Fäkalien besteht keine Einleitungsmöglichkeit in die Kanalisation. Daher ist ein ausreichend dimensionierter Sammelbehälter inkl. Pumpe bereitzustellen. Die Kosten hierfür sind in den Einheitspreis einzukalkulieren.
Wasserzuleitung ca. 50 lfm
Menge: 1,000 psch

**1.2.6.2 Vorhalten des Sanitärcontainers einschließlich Sammelbehälter**
Vorhalten des Sanitärcontainers einschließlich Sammelbehälter und Anschlüssen über die Grundvorhaltung.
Die Kosten für die Entleerung sind in den EP einzureichen.
Menge: 4,000 Wo

**1.2.6.3 S/W Bereich**
*** Pauschalposition
Heranbringen, Einrichten und wieder Abbauen eines S/W-Bereiches für die Demontage der nachstehend beschriebenen asbesthaltigen Bauteile in allen 4 Geschossen von UG bis DG

In die Position sind alle nach TRGS 519 vorgeschriebenen Maßnahmen/Arbeitsschritte für die Einrichtung der z.B. Schleusenanlage, Absaugung, Kennzeichnungen, Reinigung usw. mit einzurechnen.

Schadstoffe dürfen auf keinen Fall verschleppt werden, deshalb sind belastete Bereiche räumlich und sorgfältig von benachbarten Bereichen abzutrennen: zum Beispiel mit Folie durch Abkleben auf Holz-Unterkonstruktion = Abschottungsmaßnahmen.

Der Arbeitsbereich darf von Unbefugten nicht betreten werden. Der Zugang zum Arbeitsbereich (Schwarzbereich) erfolgt durch eine staubdicht eingebaute (Personal-/Material-)Schleuse, je nach Erfordernissen 1-, 2-, 3 oder 4-Kammern.

Die kontaminierte Luft muss mittels eines für die Größe des Sanierungsbereiches erforderlichen UHG (600 bis 20000 m3/h) abgesaugt und durch ständig auszuwechselnde Spezialfilter gereinigt ins Freie geführt werden.

Das UHG (Unterdruckhaltegerät) dient ebenso zum Erzeugen und Aufrechterhalten eines vorgeschriebenen Unterdrucks.

Während der Demontage werden die Fasern bzw. die belastete Luft abgesaugt (Spezialsauger Klasse H), danach alle Flächen abgewaschen und mit Faserbindemittel behandelt.

Ein Aufbau der S/W Bereiche je Geschoss (3 Stück) ist einzurechnen.
Menge: 1,000 psch

**1.2.6.4 Abbruch von asbesthaltigen Spachtelmassen und Putzen**
Fachgerechte und vollständige Entfernung von asbesthaltigem Innenputz von Wand- und/ oder Deckenflächen/ Sturzbereichen durch staubarmes Abschleifen bzw. Abstemmen unter Einhaltung sämtlicher gesetzlicher Vorschriften und technischer Regeln für Gefahrstoffe, insbesondere TRGS 519

Gem. Voruntersuchung BG 0,001% siehe Schadstoffgutachten

Die Pos. beinhaltet
- Bereitstellung und Verwendung persönlicher Schutzausrüstung (PSA)
- Staubarme Arbeitsverfahren (z. B. Fräsen/Schleifen mit Absaugung H-Klasse oder Feuchtverfahren)
- Kontinuierliche Unterdruckhaltung im Arbeitsbereich
- Vermeidung von Faserfreisetzung außerhalb des Schwarzbereichs
- Abschleifen bzw. Abstemmen des asbesthaltigen Innenputzes bis auf tragfähigen Untergrund
- Aufnahme des kontaminierten Materials
- Verpacken in zugelassene, staubdichte und gekennzeichnete Big Bags gemäß Gefahrstoffrecht
- Zwischenlagerung im gesicherten Bereich
- Verladen und Abtransport durch zugelassenen Entsorgungsfachbetrieb
- Fachgerechte Entsorgung als gefährlicher Abfall (AVV 17 06 05*)
- Führung der erforderlichen Entsorgungsnachweise
- Arbeitsausführung gem TRGS 519

Ausführungsort: Untergeschoss Bereich Aula/ Klassenräume 010,011,012
Menge: 400,000 m²

**1.2.6.5 Abbruch und Rückbau der asbesthaltigen, besandeten Oberlage der Bitumen-Dachbahnen**
Fachgerechter, vollständiger Rückbau der obersten, ca. 4 mm starken und besandeten Bitumen-Dachbahn eines Flachdachs, welche einen Asbestgehalt von > 0,001 % aufweist, unter Einhaltung sämtlicher geltender Vorschriften für Arbeiten an asbesthaltigen Materialien, insbesondere TRGS 519.
Die darunterliegenden bituminösen Dachaufbauschichten sind asbestfrei und nicht Bestandteil dieser Position.

Die Pos. beinhaltet:
- Durchführung der Arbeiten unter Anwendung emissionsarmer Verfahren (z. B. Schneiden in Bahnen, kein Brechen oder Fräsen)
- Staubarme Ablösung der Dachbahn (z. B. mechanisch abheben, ggf. unter Feuchthaltung)
- Bereitstellung und Verwendung persönlicher Schutzausrüstung (PSA)
- Vermeidung der Faserfreisetzung in die Umgebung
- Sicherung angrenzender Bauteile und Dachbereiche
- Lösen und Abheben der asbesthaltigen Oberlage in möglichst großen, unbeschädigten Bahnen
- Getrennte Erfassung von anhaftenden Besandungsteilen
- Verpackung der ausgebauten Dachbahn in zugelassene, staubdichte und gekennzeichnete Big Bags oder Folienverpackungen gemäß Gefahrstoffrecht
- Verladen und Abtransport durch zugelassenen Entsorgungsfachbetrieb
- Fachgerechte Entsorgung als gefährlicher Abfall (AVV 17 06 05*)
- Führung der erforderlichen Nachweis- und Begleitdokumentation
Menge: 360,000 m²

*Hinweis: WEITERE SCHADSTOFFBELASTETE ABBRUCHARBEITEN*
.

**1.2.6.6 Abbruch Türen mit Stahlzarge (Anstrich der Zarge bleihaltig), 1,135m x 2,135m**
Abbruch von Türblätter mit Stahlzargen in Rohbauöffnung
1,135m x 2,135m.
Holztürblatt, einfach gefalzt, d= 45mm mit 2 x Paumelle (Band)

Maulweite der Zarge= bis 24 cm
Ausbauort= UG - 1.OG, Zwischentüren der Klassenzimmer

Übertrag aus dem Schadstoffgutachten:
Der Farbanstrich der Stahlzargen beinhaltet 2.750 mg/kg Blei.
Der Abbruch hat als kompletter Zargenrahmen ohne Trennschnitt oder zerlegen zu erfolgen.

Das Abbruchmaterial ist nach Vorbeschrieb horizontal und vertikal bis OK Gelände zu verbringen.
Abbruch des Gesamtaufbau einschl. Transport, Laden und Abtransport, inkl. Kippgebühr.

Bereich UG Flur Südseite 010,011,012
Menge: 6,000 Stk

**1.2.6.7 Abbeizen von verbleibenden Umfassungszargen, bleibelastet, 1,135m x 2,135m**
Abschleifen von verbleibenden Stahlzargen im Bestandsgebäude, welche mit bleihaltiger Farbe gestrichen wurden.

Umfassungszarge = 1,135m x 2,135m
MW 17,5 cm
Abwicklungsfläche je Zarge = ca. 1,05 m²

Schadstoffbelastung= 2.750 mg/kg Blei im Lack

Die Arbeiten dienen der Vorbereitung für die neue, malerseitige Beschichtung von verbleibenden Stahleckzargen.

Die Eckzargen sind bis auf den Stahl in allen Farbschichten (Annahme 3 Stück Farbschichten) abzubeizen und am Ende an allen sichtbaren Flächen mit einer Körnung von 200 für die neue Grundierung/Spachtelung anzuschleifen.

Ausführung und Entsorgung nach TRGS 505.

Alle anfallenden Abfallstoffe sind nach Vorbeschrieb horizontal und vertikal bis OK Gelände zu verbringen.
Abbruch einschl. Transport, Laden und Abtransport, inkl. Kippgebühr.

Ausführungsort: Erdgeschoss, 1 Obergeschoss Flurseitig Süd
Menge: 5,000 Stk

#### Titel 1.3 Entsorgung

*Hinweis: GRUNDLAGEN ENTSORGUNG*
Die Beprobung und Untersuchung der Abbruch-Materialien erfolgt durch den Fachgutachter des AG. Hierbei sind folgende Richtlinien angewandt: Probenahmerichtlinie LAGA PN 98; Deklaration nach Verfüll-Leitfaden Bayern und LfU-Merkblatt Beprobung Boden und Bauschutt.
Nach Zwischenlagerung und Deklarationsanalyse sind die Materialien entsprechend der vorliegenden Analyseergebnisse zu laden, transportieren und entsorgen. Bei Transport, Zwischenlagerung und Entsorgung von schadstoffbelasteten, mineralischen Abfällen sind die gültigen und anerkannten gesetzlichen Vorgaben, Merkblätter, Richtlinien, Bekanntmachungen, Technischen Anleitungen etc. zu beachten.
Alle erforderliche Unterlagen und Nachweise sind vom AN zu erbringen. Bei der Entsorgung von belasteten Boden sind die vorgeschriebenen Verfahrenswege einzuhalten

**1.3.1 Zwischenlagerung von Abbruchmaterialien zur Befundung**
*** Pauschalposition
Alle im Zuge der Abbrucharbeiten anfallenden Materialien sind vor einer Entsorgung zunächst auf dem Baufeld getrennt nach Materialarten in Mieten oder geeigneten Containern zwischenzulagern. Ob die Lagerung direkt in Containern zum Abtransport oder in Mieten inkl. Schutzmaßnahmen gelagert werden obliegt dem AN.

Die Zwischenlagerung dient der Durchführung einer Befundung durch den AG bzw. dessen beauftragten Sachverständigen hinsichtlich möglicher Schadstoffbelastungen, welche aus den Voruntersuchungen nicht ersichtlich waren.

Eine Entsorgung oder ein Abtransport der Materialien darf erst nach schriftlicher Freigabe durch den AG erfolgen.

Die Lagerung ist so auszuführen, dass keine Vermischung der Materialien erfolgt und keine Gefährdung für Mensch oder Umwelt (z.B. Staub, Auswaschung o.Ä.) entsteht. Etwaige Maßnahmen zum Schutz des Bodens oder zum Abdecken der Mieten sind in der Leistung enthalten.

Leistungsumfang:
- Trennung der anfallenden Materialen nach Art
- Herstellung und Unterhaltung geeigneter Mieten/ Containerlagerplätze auf dem Baufeld
- Schutzmaßnahmen (Abdeckung, Staubvermeidung, Folienunterlage etc.)
- Bereitstellung der Materialien bis zur Befundung und Freigabe durch den Auftraggeber
Menge: 1,000 psch

*Hinweis: Leitbeschreibung Entsorgung*
Die Gebühren und Kosten der Entsorgung werden vom AN übernommen.

Der Nachweis einer fachgerechten Entsorgung durch den AN ist zu erbringen.

Der AN hat der Bauleitung die Entsorgungsstelle zu nennen und die Belege der Entsorgungsleistung (Wiegescheine, Entsorgungsnachweise, Übernahmeschein, Abfallbegleitschein, etc.) zu sammeln und geordnet dem AG zu übergeben.

Die Gebühren für die Entsorgung von nichtschadstoffbelastetem Abfall werden nach Wägebescheinigung vergütet.

Die Beförderungserlaubnis ist bei Auftragserteilung durch den AN vorzulegen.

*Hinweis: Boden Steine Baggergut*
.

**1.3.2 Abfall nicht gefährlich, AVV170504, nicht schadstoffbelastet, entsorgen**
Bau- und Abbruchabfälle, Boden, Steine und Baggergut,
nicht gefährlich,
Abfallschlüssel nach AVV (Abfallverzeichnis-Verordnung) 170504 Boden/Stein,
nicht schadstoffbelastet,
Zuordnung Z 0 nach Verfüll-Leitfaden Bayern,
auf Baustelle lagernd, laden, mit LKW des AN transportieren, entsorgen, max. Gesamtgewicht ohne Beschränkung, zum Lager/zur Anlage nach Wahl des AN,
Vergütung der Entsorgung übernimmt AN, Mengenermittlung nach Wiegekarte.
Menge: 20,000 t

**1.3.3 Abfall nicht gefährlich, AVV170504, schadstoffbelastet Z1.1, entsorgen**
Bau- und Abbruchabfälle, Boden, Steine und Baggergut,
nicht gefährlich,
Abfallschlüssel nach AVV (Abfallverzeichnis-Verordnung) 170504 Boden/Stein,
schadstoffbelastet,
Zuordnung Z 1.1 nach Verfüll-Leitfaden Bayern,
Schadstoff PAK,
auf Baustelle lagernd, laden, mit LKW des AN transportieren, entsorgen, max. Gesamtgewicht ohne Beschränkung, zum Lager/zur Anlage nach Wahl des AN,
Vergütung der Entsorgung übernimmt AN, Mengenermittlung nach Wiegekarte.
Menge: 10,000 t

**1.3.4 Abfall nicht gefährlich, AVV170504, schadstoffbelastet Z1.2, entsorgen**
Bau- und Abbruchabfälle, Boden, Steine und Baggergut,
nicht gefährlich,
Abfallschlüssel nach AVV (Abfallverzeichnis-Verordnung) 170504 Boden/Stein,
schadstoffbelastet,
Zuordnung Z 1.2 nach Verfüll-Leitfaden Bayern,
Schadstoff PAK,
auf Baustelle lagernd, laden, mit LKW des AN transportieren, entsorgen, max. Gesamtgewicht ohne Beschränkung, zum Lager/zur Anlage nach Wahl des AN,
Vergütung der Entsorgung übernimmt AN, Mengenermittlung nach Wiegekarte..
Menge: 5,000 t

*Hinweis: Beton Fliesen Ziegel Keramik*
.

**1.3.5 Abfall nicht gefährlich, AVV170101, nicht schadstoffbelastet RC1-3, entsorgen od. recyclen**
Bau- und Abbruchabfälle, Beton, Ziegel, Fliesen und Keramik,
nicht gefährlich,
Abfallschlüssel nach AVV (Abfallverzeichnis-Verordnung) 1700101 Beton
nicht schadstoffbelastet, hier BETONESTRICH/ BETONELEMENTE
Zuordnung RC1-3 nach RC-Leitfaden Bayern,
mit LKW des AN transportieren, entsorgen, max. Gesamtgewicht ohne Beschränkung, zum Lager/zur Anlage nach Wahl des AN.

Vergütung der Entsorgung übernimmt AN, Mengenermittlung nach Wiegekarte.
Menge: 790,000 t

**1.3.6 Abfall nicht gefährlich, AVV170102, nicht schadstoffbelastet RC1, entsorgen**
Bau- und Abbruchabfälle, Beton, Ziegel, Fliesen und Keramik,
nicht gefährlich,
Abfallschlüssel nach AVV (Abfallverzeichnis-Verordnung) 1700102 Ziegel, Fliesen und Keramik,
nicht schadstoffbelastet,
Zuordnung RC1 nach RC-Leitfaden Bayern,
mit LKW des AN transportieren, entsorgen, max. Gesamtgewicht ohne Beschränkung, zum Lager/zur Anlage nach Wahl des AN.

Vergütung der Entsorgung übernimmt AN, Mengenermittlung nach Wiegekarte.
Menge: 270,000 t

**1.3.7 Abfall nicht gefährlich, AVV170107, nicht schadstoffbelastet RC1, entsorgen**
Bau- und Abbruchabfälle, Gemische ausBeton, Ziegel, Fliesen und Keramik,
nicht gefährlich,
Abfallschlüssel nach AVV (Abfallverzeichnis-Verordnung) 1700107 Gemische aus Ziegel, Fliesen und Keramik,
nicht schadstoffbelastet,
Zuordnung RC1 nach RC-Leitfaden Bayern,
mit LKW des AN transportieren, entsorgen, max. Gesamtgewicht ohne Beschränkung, zum Lager/zur Anlage nach Wahl des AN.

Vergütung der Entsorgung übernimmt AN, Mengenermittlung nach Wiegekarte.
Menge: 480,000 t

*Hinweis: Asphalt, teerhaltig/ mit PAK belastet (gefährlicher Abfall)*
.

**1.3.8 Abfall gefährlich, AVV170303*, Asphalt, teerhaltig/ mit PAK belastet**
Bau- und Abbruchabfälle, Beton, Ziegel, Fliesen und Keramik,
nicht gefährlich,
Abfallschlüssel nach AVV (Abfallverzeichnis-Verordnung) 170303*Kohlenteer und teerhaltige Produkte
gefährlich, belastet GUSSASPHALT
mit LKW des AN transportieren, entsorgen, max. Gesamtgewicht ohne Beschränkung, zum Lager/zur Anlage nach Wahl des AN.

PAK Wert 11mg/kg

Vergütung der Entsorgung übernimmt AN, Mengenermittlung nach Wiegekarte.
Menge: 300,000 t

*Hinweis: Dämmmaterial und asbesthaltige Baustoffe*
.

**1.3.9 Abfall gefährlich, 17 06 03*, künstliche Mineralfasern, die gefährliche Stoffe enthalten**
Abfall gefährlich, künstliche Mineralfaser die gefährliche Stoffe enthalen
Abfallschlüssel nach AVV (Abfallverzeichnis-Verordnung) 170603*gefährlich belastet, KMF DÄMMUNG
mit LKW des AN transportieren, entsorgen, max. Gesamtgewicht ohne Beschränkung, zum Lager/zur Anlage nach Wahl des AN.

Vergütung der Entsorgung übernimmt AN, Mengenermittlung nach Wiegekarte.
Menge: 6,000 t

*Hinweis: Sperrmüll*
.

**1.3.10 Abfall nicht gefährlich, AVV 20 03 07, Sperrmüll**
Sperrmüll nach AAVV 20 03 07, nicht gefährlich
mit LKW des AN transportieren, entsorgen, max. Gesamtgewicht ohne Beschränkung, zum Lager/zur Anlage nach Wahl des AN.

Vergütung der Entsorgung übernimmt AN, Mengenermittlung nach Wiegekarte.
Menge: 30,000 t

#### Titel 1.4 HLS

*Hinweis: Hinweis Demontage- und Umschlussarbeiten (HLS)*
Hinweis Demontage- und Umschlussarbeiten (HLS).
Falls nicht anders beschrieben, verstehen sich alle Demontagepositionen inklusive Abtransport des anfallenden Materials und ordnungsmäßiger Entsorgung,
Die Demontagen haben fachgerecht, unter Berücksichtigung aller Gesetze, Vorschriften, Normen und Regelwerke möglichst bestandsschonend zu erfolgen.
Die Demontagen haben vollständig einschließlich Befestigungmaterial wie Schrauben, Halterungen etc. zu erfolgen.
Mit der Demontage geht das demontierte Material in den Besitz und die Verantwortung des Auftragnehmers über. Erlöse aus dem Verkauf von Materialien sind für den Auftragnehmer und sind bei der Kalkulation einzurechnen.
Die Entsorgung hat, sofern das demontierte Material keiner anderen Verwendung zugeführt wird, fachgerecht und getrennt gemäß den geltenden Gesetzen und örtlichen Vorschriften zu erfolgen. Der Nachweis der fachgerechten Entsorgung ist Bestandteil der Leistung und somit Voraussetzung für die Abrechnung der Gesamtleistung.
Demontageleistungen
Die Durchführung der Arbeiten hat unter Beachtung der einschlägigen Vorschriften und in Abstimmung mit den anderen Gewerken und der örtlichen Bauleitung zu erfolgen.
Alle beschriebenen Anlagenteile sind komplett mit allen zugehörigen Armaturen, Leitungsanschlüssen und Wärmedämmung zu demontieren, aus dem Haus zu transportieren und zu entsorgen.
Alle Leistungen verstehen sich einschl. stromlos schalten und sichern nach VDE, Demontage der Elektroanschlußleitung, Entleeren und Füllen der Anlage, Verschließen der Anschlüsse, Kennzeichnen der getrennten Leitungen, Demontage der Befestigungen, Schmutzbeseitigung und alle Nebenleistungen.
Ferner sind alle Schutzvorkehrungen zu treffen, um Beschädigungen zu vermeiden und den Brandschutz einzuhalten.
Die Baustelle ist täglich besenrein zu verlassen. Ggf. Behinderungen durch andere Handwerker sind zu berücksichtigen und der Mehraufwendungen hierfür sind in die Einheitspreise einzurechnen. Der Bieter hat sich vor Abgabe des Angebotes von den Demontageleistungen zu überzeugen.
Für Teilbereiche im Gebäude muss eine Gerüststellung für Höhe über 3,0 m erfolgen. Die Gerüststellung für Höhe über 3,0 m ist in Titel Sonstige Leistungen HLS, siehe Position fahrbares Gerüst bzw. Hebebühne, enthalten.
Es besteht die Möglichkeit Schrott- und Entsorgungcontainer in unmittelbarer Nähe des Gebäudes aufzustellen.
Die Transportwege und die Arbeitsplätze im Bestandsgebäude müssen gegen Verschmutzung und Beschädigung des Bodenbelags mittels geeigneten Abdeckmaterialien geschützt werden.
Komplette Demontage einschl. Transport aus dem Gebäude und Entsorgung.
Umschlussarbeiten H/L/S werden nach einem detaillierten Bauzeitenplan koordiniert und in Abstimmung mit der Schulleitung und der Bauüberwachung in Teilabschnitten durchgeführt.
Im Wesentlichen sind folgende Umschlussarbeiten H/L/S durchzuführen:
Demontage-, Rückbau- und Umverlegungsmaßnahmen,
Umschluss bestehende Heizungs- und Trinkwasserleitungen und
Rückbau und Umschluss der H/L/S-Leitungen in den
bestehenden Bodenschächten.
Ein detaillierter Ablauf- und Terminplan über die Umschlussarbeiten ist durch den AN auszuarbeiten und dem AG vorzulegen.
Während den Demontage- und Umschlussarbeiten findet im angrenzenden Schulgebäude uneingeschränkt der Schulbetrieb weiter statt. Die Belastung des Schulbetriebes durch Bauarbeiten, Lärm, etc. sind auf ein Minimum zu beschränken. Lärmintensive Arbeiten sind vornehmlich in die unterrichtsfreie Zeit oder in die Ferienzeit zu verlegen.
Schulisches Personal, Lehrer, Schüler etc. dürfen keinesfalls belästigt oder in ihrer Arbeit behindert werden. Verstöße hiergegen haben den sofortigen Ausschluss der Firma zur Folge. Schallträger (Radio, etc.) sind im Haus nicht erlaubt. Handwerker dürfen keinesfalls außerhalb der Baustelle andere Funktionsbereiche des Schulzentrums betreten. Für notwendige Arbeiten außerhalb der Baustelle sind an der Bekleidung, den Arbeitsanzügen der Mitarbeiter Namensschilder mit Unternehmensbenennung anzubringen. Ohne solche Schilder ist das Betreten des Schulgeländes außerhalb der Baustelle untersagt. Verstöße hiergegen haben den sofortigen Ausschluss der Mitarbeiter zur Folge.

*Hinweis: Baustelleneinrichtung Demontage-Umschluss (HLS)*

**1.4.1 Baustelleneinrichtung (HLS) als besondere Leistung**
Einrichten der Baustelle, Vorhalten und Betreiben der Baustelleneinrichtung von Ausführungsbeginn bis zur erfolgreichen Abnahme und Räumen der Baustelle.

Die Position beinhaltet die Fahrtkosten für alle erforderlichen An- und Abfahrten.

Die Einrichtung der Baustelle und insbesondere die Nutzung der verfügbaren Flächen auf dem Baugrundstück muss mit dem Auftraggeber oder dessen Vertreter abgestimmt werden und bedarf deren Zustimmung.

Die Baustelleneinrichtung beinhaltet im einzelnen folgende Leistungen:
Alle Nebenleistungen gem. VOB, Allgemeine Technische Vertragsbedingungen für Bauleistungen (ATV), Allgemeine Regelungen für Bauarbeiten jeder Art - DIN 18299.
Aufstellen, Vorhalten, Betreiben und Beseitigen von Einrichtungen zur Sicherung und Aufrechterhaltung des Verkehrs auf der Baustelle, z.B. Bauzäune, Sichtschutzmaßnahmen, Schutzgerüste, Hilfsbauwerke, Beleuchtungen, Leitereinrichtungen.
Leistungen zum Schutz der im Rahmen der Baustelleneinrichtung und Materiallagerung genutzten Flächen vor Verschmutzung (u. a. Folie unter Materiallagerflächen) bzw. die Kosten für die spätere Wiederherstellung des ursprünglichen Zustands der Flächen.
Menge: 1,000 St

**1.4.2 Abdecken der Arbeitsbereiche (bis 5,0m2 = 1St)**
Abdecken der Bodenbeläge zum Schutz der Arbeitsbereiche bzw. Transportwege außerhalb der Technikzentrale. Diese Bereiche sind mit geeignetem Abdeckmaterial vor Verschmutzung und Beschädigung zu schützen. Nach erfolgter Arbeit ist die Abdeckung zu entfernen und der Arbeitsort zu reinigen.

Vermerk:
1 St = 5,0 m2 Schutzabdeckung in Teilabschnitten
Menge: 10,000 St

*Hinweis: Vortext Fahrbares Gerüst*
In Teilbereichen sind für die Demontagearbeiten ein fahrbares Gerüste bzw. Hebebühnen, die für die sichere Demontage und für den sicheren Abtransport geeignet sind, erforderlich. Höhe von FFB bis UK Decke = 5,0 m und in Teilbereichen 8,0 m.

Gerüststellung für Teilbereiche im Gebäude für Höhen über 3,0 m bis 8,0 m.

**1.4.3 Fahrbares Gerüst bzw. Hebebühne, bis 5,0m**
Vorhalten eines fahrbaren Gerüstes bzw. Hebebühne für Demontagehöhen (HLS) bis 5,0 m.
Gerüste für Demontagearbeiten (HLS) über 5,0m werden nur in Teilbereichen und dort für eine begrenzte Montagezeit benötigt.
Die Position versteht sich einschließlich aller erforderlichen Nebenarbeiten.

In die Position ist eine Vorhaltedauer des Gerüstes von 4 Wochen einzukalkulieren.
Menge: 1,000 St

**1.4.4 Fahrbares Gerüst bzw. Hebebühne, bis 8,0m**
Vorhalten eines fahrbaren Gerüstes bzw. Hebebühne für Demontagehöhen (HLS) bis 8,0 m.
Gerüste für Demontagearbeiten (HLS) über 8,0m werden nur in Teilbereichen und dort für eine begrenzte Montagezeit benötigt.
Die Position versteht sich einschließlich aller erforderlichen Nebenarbeiten.

In die Position ist eine Vorhaltedauer des Gerüstes von 4 Wochen einzukalkulieren.
Menge: 1,000 St

*Hinweis: Demontage Heizungsanlagen*

**1.4.5 Außerbetriebnahme und Entleerung Heizung**
Außerbetriebnahme und Entleerung der Heizungsanlage im BA III, abschnittsweise.
Einschließlich dem Absperren und Entleeren der Heizkreise und Heizungsleitungen DN10-DN80. Die zu demontierenden Anlagenteile sind zu sperren und zu sichern, sowie bei Bedarf stromlos zu setzen. Das Entleeren ist größtenteils in der Heizungszentrale möglich.
Diese Position versteht sich einschließlich aller zusätzlich erforderlichen Nebenleistungen und inklusive der Bestandsaufnahme Heizung. Die Entleerungs- und Befüllmöglichkeiten müssen durch den Auftragnehmer überprüft und hergestellt werden. Das fachgerechte und sichere Entleeren muss durch den Auftragnehmer überwacht werden!

1 St = bis Wasserinhalt gesamt ca. 1.000 Liter.
Menge: 5,000 St

**1.4.6 Trennen und Endkappe einschweißen DN10-25**
Trennen und fachgerechtes Verschließen der bestehenden Heizungsleitung aus Stahlrohr. Trennen und Kappeaus Stahl, nach DIN 2617 -Verbindung an bestehende Heizungsleitungen durch Schweißen herstellen-, einschweißen.
Ausführung durch geprüfte Schweißer, Montage in Gebäuden. Einschließlich Schweiß- bzw. Löt- und Dichtungsmaterial sowie aller erforderlichen Nebenarbeiten.

Dimension: DN 10 - DN 25
Menge: 4,000 St

**1.4.7 Trennen und Endkappe einschweißen DN32-50**
Trennen und fachgerechtes Verschließen der bestehenden Heizungsleitung aus Stahlrohr wie zuvor beschrieben, jedoch

Dimension: DN 32 - DN 50
Menge: 4,000 St

**1.4.8 Trennen und Endkappe einschweißen DN65-80**
Trennen und fachgerechtes Verschließen der bestehenden Heizungsleitung aus Stahlrohr wie zuvor beschrieben, jedoch

Dimension: DN 65 - DN 80
Menge: 2,000 St

**1.4.9 Wiederbefüllen über Wasseraufbereitung**
Wiederbefüllung der Heizungsanlagen, die nach der Vorbereitung für die Demontagearbeiten wieder in Betrieb genommen werden müssen.
Wiederbefüllung und Entlüftung, abschnittsweise im Bestand, der Heizungskreise, einschließlich dem Rohrnetz über Wasseraufbereitung. Inklusive Leihgebühr für eine mobile Wasseraufbereitungsanlage zum Befüllen. Die mobile Wasseraufbereitungsanlage muss zur Befüllung von Heizungsanlagen mit enthärtetem Füll- und Ergänzungswasser bzw. zur Zudosierung von Chemikalienlösungen geeignet sein.
Anschlussnennweite: R 1/2
Fließdruck min/max.: 2,0/8,0 bar
Nennkapazität: 150 m3 x °dH
Inklusive aller Regenerierungsmaterialien und -kosten und ggf. erforderlichen Zusatzmodulen.
Position versteht sich einschließlich dem Entlüften und dem Nachentlüften der Anlage.

1 St = bis Wasserinhalt gesamt ca. 500 Liter.
Menge: 6,000 St

**1.4.10 Demontage Heizungsleitungen DN10-25 (ungedämmt)**
Fachgerechter Rückbau und Entsorgung von ungedämmter Heizungsrohrleitungen (Stahl schwarz, Weichstahl, Kupfer). Leistung umfasst das Trennen in transportable Abschnitte, die Demontage sämtlicher Formstücke, Befestigungen, Form- und Verbindungsteile sowie den Abtransport und die ordnungsgemäße Entsorgung des gesamten Abbruchmaterials. Das Material ist fachgerecht zu trennen, aus dem Gebäude zu bringen und nachweislich zu entsorgen. Inklusive aller Nebenarbeiten und Vorhaltungen.

Dimension: DN 10 - DN 25
Menge: 290,000 m

**1.4.11 Demontage Heizungsleitungen DN32-50 (ungedämmt)**
Fachgerechter Rückbau und Entsorgung von ungedämmter Heizungsrohrleitungen wie zuvor beschrieben, jedoch

Dimension: DN 32 - DN 50
Menge: 145,000 m

**1.4.12 Demontage Heizungsleitungen DN65-80 (ungedämmt)**
Fachgerechter Rückbau und Entsorgung von ungedämmter Heizungsrohrleitungen wie zuvor beschrieben, jedoch

Dimension: DN 65 - DN 80
Menge: 5,000 m

**1.4.13 Demontage Heizungsleitungen DN10-25 (gedämmt)**
Fachgerechter Rückbau und Entsorgung von gedämmten Heizungsrohrleitungen (Stahl schwarz, Weichstahl, Kupfer) inkl. Mineralwolle-Dämmung, jedoch ohne Schutzummantelung. Leistung umfasst das Trennen in transportable Abschnitte, die Demontage sämtlicher Formstücke, Befestigungen, Form- und Verbindungsteile sowie den Abtransport und die ordnungsgemäße Entsorgung des gesamten Abbruchmaterials. Das Material ist fachgerecht zu trennen, aus dem Gebäude zu bringen und nachweislich zu entsorgen. Inklusive aller Nebenarbeiten und Vorhaltungen.

Dimension: DN 10 - DN 25
Dämmstärke: 100%
Menge: 70,000 m

**1.4.14 Demontage Heizungsleitungen DN32-50 (gedämmt)**
Fachgerechter Rückbau und Entsorgung von gedämmten Heizungsrohrleitungen wie zuvor beschrieben, jedoch

Dimension: DN 32 - DN 50
Dämmstärke: 100%
Menge: 105,000 m

**1.4.15 Demontage Heizungsleitungen DN65-80 (gedämmt)**
Fachgerechter Rückbau und Entsorgung von gedämmten Heizungsrohrleitungen wie zuvor beschrieben, jedoch

Dimension: DN 65 - DN 80
Dämmstärke: 100%
Menge: 15,000 m

**1.4.16 Zulage Demontage Rohrdämmung KMF DN10-25**
Zulage für Position Demontage Heizungsleitungen DN10-25 für den selektiven Ausbau unter Beachtung der TRGS 521 bei vorhandener KMF Isolierung an den Rohrleitungen. Bei den Arbeiten ist zu beachten, dass sie gemäß TRGS 521 in die Expositionsklasse 3 eingeordnet sind, inkl. Abschlussreinigung im betroffenen Bereich mit K1-Sauger nach dem Rückbau der KMF-Dämmung; inkl. sortenreines Verpacken der Materialien in Big-Bags oder PE Säcke; sämtliche Aufwendungen für den Rückbau der KMF-haltigen Materialien sind einzukalkulieren (Planung, Geräte, Erschwernisse etc.). zur Entsorgung an den dafür ausgewiesenen Zwischenlagerflächen transportieren und fachgerecht entsorgen. KMF ist gemäß AVV dem Abfallschlüssel 170603* zuzuordnen und gilt als gefährlicher Abfall. Die erforderlichen Nachweise der ordnungsgemäßen Entsorgung sind zu führen.
Einschließlich Demontage der Ummantelung aus PVC, Bitumen-Pappe, verzinktem Stahlblech oder Gipsummantelung.
Entsorgung als gefährlicher Abfall inkl. Andienungspflicht und Nachweisführung.

Rohrdimension: DN10 - DN25
Dämmstärke: 100%
Menge: 20,000 m

**1.4.17 Zulage Demontage Rohrdämmung KMF DN32-50**
Zulage für Position Demontage Heizungsleitungen DN32-50 für den selektiven Ausbau unter Beachtung der TRGS 521 bei vorhandener KMF Isolierung an den Rohrleitungen wie zuvor beschrieben, jedoch

Rohrdimension: DN32 - DN50
Dämmstärke: 100%
Menge: 30,000 m

**1.4.18 Zulage Demontage Rohrdämmung KMF DN65-80**
Zulage für Position Demontage Heizungsleitungen DN65-80 für den selektiven Ausbau unter Beachtung der TRGS 521 bei vorhandener KMF Isolierung an den Rohrleitungen wie zuvor beschrieben, jedoch

Rohrdimension: DN65 - DN80
Dämmstärke: 100%
Menge: 3,000 m

**1.4.19 Demontage H-Armaturen (verschraubt) DN10-25**
Demontage folgender Heizungsarmaturen (mit Verschraubung) mit Zubehör, Befestigung, Anbau- und Kleinteile, einschließlich dem elektr. Abklemmen von z.B. Pumpen und Motorantrieben, etc. und aller erforderlichen Nebenarbeiten.

- Kugelhähne
- Absperrschieber
- Regulierventile
- Drei-/Vierwegemischventile mit Antrieb
- Umwälzpumpen
- Rückschlagklappen
- Sicherheitseinrichtungen
- Sonstige Absperrarmaturen

Dimension: DN 10 - DN 25
Menge: 20,000 St

**1.4.20 Demontage H-Armaturen (verschraubt) DN32-50**
Demontage Heizungsarmaturen (mit Verschraubung) wie zuvor beschrieben, jedoch

Dimension: DN 32 - DN 50
Menge: 10,000 St

**1.4.21 Demontage H-Armaturen (geflanscht) DN10-25**
Demontage folgender Heizungsarmaturen (mit Flanschanschluss) mit Zubehör, Befestigung, Anbau- und Kleinteile, einschließlich dem elektr. Abklemmen von z.B. Pumpen und Motorantrieben, etc. und aller erforderlichen Nebenarbeiten.

- Kugelhähne
- Absperrschieber
- Regulierventile
- Drei-/Vierwegemischventile mit Antrieb
- Umwälzpumpen
- Rückschlagklappen
- Sicherheitseinrichtungen
- Sonstige Absperrarmaturen

Dimension: DN 10 - DN 25
Menge: 10,000 St

**1.4.22 Demontage H-Armaturen (geflanscht) DN32-50**
Demontage Heizungsarmaturen (mit Flanschanschluss) wie zuvor beschrieben, jedoch

Dimension: DN 32 - DN 50
Menge: 15,000 St

**1.4.23 Demontage H-Armaturen (geflanscht) DN65-80**
Demontage Heizungsarmaturen (mit Flanschanschluss) wie zuvor beschrieben, jedoch

Dimension: DN 65 - DN 80
Menge: 4,000 St

**1.4.24 Zulage Demontage asbesthaltiger Dichtung DN10-25**
Zulage für Position Demontage geflanschte Heizungsarmaturen DN10-25 für den Ausbau der asbesthaltigen Dichtungen an Flanschen unter Beachtung der Sicherheitsvorschriften nach TRGS 519. Es sind bevorzugt Verfahren mit geringer Exposition einzusetzen. Faserdicht am Ort des Ausbaus verpacken mit Asbestkennzeichnung und zur Entsorgung bereitstellen, incl. aller erforderlichen Arbeiten zur Vor- und Nachbereitung der Ausbaustelle (intensive Reinigung). Sämtliche Aufwendungen zum Rückbau der asbesthaltigen Materialien sind einzukalkulieren (Planung, Geräte,Schutzkleidung, mögliche Erschwernisse durch das Tragen der Schutzkleidung sowie die deshalb erforderlichen Ruhezeiten, Abfallentsorgung der persönlichen Schutzausrüstung, etc.). Zur Entsorgung an den dafür ausgewiesenen Zwischenlagerflächen transportieren und erneutes Aufnehmen/Transport/Entsorgung. Asbest und asbesthaltige Bauteile gelten als gefährlicher Abfall, AVV 17 06 05* "asbesthaltige Baustoffe" bzw. 170601*, die erforderlichen Nachweise der ordnungsgemäßen Entsorgung sind zu führen.
Entsorgung als gefährlicher Abfall inkl. Andienungspflicht und Nachweisführung.

Dimension: DN10 - DN25
Menge: 5,000 St

**1.4.25 Zulage Demontage asbesthaltiger Dichtung DN32-50**
Zulage für Position Demontage geflanschte Heizungsarmaturen DN32-50 für den Ausbau der asbesthaltigen Dichtungen an Flanschen unter Beachtung der Sicherheitsvorschriften nach TRGS 519 wie zuvor beschrieben, jedoch

Dimension: DN32 - DN50
Menge: 10,000 St

**1.4.26 Zulage Demontage asbesthaltiger Dichtung DN65-80**
Zulage für Position Demontage geflanschte Heizungsarmaturen DN65-80 für den Ausbau der asbesthaltigen Dichtungen an Flanschen unter Beachtung der Sicherheitsvorschriften nach TRGS 519 wie zuvor beschrieben, jedoch

Dimension: DN65 - DN80
Menge: 5,000 St

**1.4.27 Demontage Kleinteile (Thermometer, etc.) DN10-20**
Demontage sämtlicher nicht detailliert aufgeführten
Kleinteile, wie z.B. Thermometer, Schnellentlüfter,
KFE-Hähne, Manometer, etc.

Dimension: DN 10 - DN 20
Menge: 40,000 St

**1.4.28 Demontage Radiatoren bis 1000/1000/250mm**
Fachgerechter Rückbau und Entsorgung von Heizkörpern (Radiatoren), vorwiegend in Gliederbauweise. Stahl-Heizkörper abnehmen, abtransportieren und entsorgen. Demontage und Entsorgung einschließlich Befestigungsmaterial, Vor-, Rücklaufventilen sowie -verschraubungen und Thermostatkopf.
Leistung umfasst das Trennen in transportable Abschnitte und den Abtransport und die ordnungsgemäße Entsorgung des gesamten Abbruchmaterials. Das Material ist fachgerecht zu trennen, aus dem Gebäude zu bringen und nachweislich zu entsorgen. Inklusive aller Nebenarbeiten und Vorhaltungen.

Abmessungen:
Baulänge: bis 1000mm
Bauhöhe: bis 1000mm
Bautiefe: bis 250mm
Menge: 8,000 St

**1.4.29 Demontage Radiatoren bis 1500/1000/250mm**
Fachgerechter Rückbau und Entsorgung von Heizkörpern (Radiatoren) wie zuvor beschrieben, jedoch

Abmessungen:
Baulänge: bis 1500mm
Bauhöhe: bis 1000mm
Bautiefe: bis 250mm
Menge: 4,000 St

**1.4.30 Demontage Radiatoren bis 2000/1000/250mm**
Fachgerechter Rückbau und Entsorgung von Heizkörpern (Radiatoren) wie zuvor beschrieben, jedoch

Abmessungen:
Baulänge: bis 2000mm
Bauhöhe: bis 1000mm
Bautiefe: bis 250mm
Menge: 2,000 St

**1.4.31 Demontage Radiatoren bis 2500/1000/250mm**
Fachgerechter Rückbau und Entsorgung von Heizkörpern (Radiatoren) wie zuvor beschrieben, jedoch

Abmessungen:
Baulänge: bis 2500mm
Bauhöhe: bis 1000mm
Bautiefe: bis 250mm
Menge: 3,000 St

**1.4.32 Demontage Radiatoren bis 3000/1000/250mm**
Fachgerechter Rückbau und Entsorgung von Heizkörpern (Radiatoren) wie zuvor beschrieben, jedoch

Abmessungen:
Baulänge: bis 3000mm
Bauhöhe: bis 1000mm
Bautiefe: bis 250mm
Menge: 4,000 St

**1.4.33 Demontage Radiatoren bis 1000/2000/250mm**
Fachgerechter Rückbau und Entsorgung von Heizkörpern (Radiatoren) wie zuvor beschrieben, jedoch

Abmessungen:
Baulänge: bis 1000mm
Bauhöhe: bis 2000mm
Bautiefe: bis 250mm
Menge: 1,000 St

**1.4.34 Demontage Radiatoren bis 1000/2800/250mm**
Fachgerechter Rückbau und Entsorgung von Heizkörpern (Radiatoren) wie zuvor beschrieben, jedoch

Abmessungen:
Baulänge: bis 1000mm
Bauhöhe: bis 2800mm
Bautiefe: bis 250mm
Menge: 2,000 St

**1.4.35 Demontage Paneel-HK bis 1000/300/100mm**
Fachgerechter Rückbau und Entsorgung von Paneel-Heizkörpern (Strahlplatten). Stahl-Heizkörper abnehmen, abtransportieren und entsorgen. Demontage und Entsorgung einschließlich Befestigungsmaterial, Vor-, Rücklaufventilen sowie -verschraubungen und Thermostatkopf.
Leistung umfasst das Trennen in transportable Abschnitte und den Abtransport und die ordnungsgemäße Entsorgung des gesamten Abbruchmaterials. Das Material ist fachgerecht zu trennen, aus dem Gebäude zu bringen und nachweislich zu entsorgen. Inklusive aller Nebenarbeiten und Vorhaltungen.

Abmessungen:
Baulänge: bis 1000mm
Bauhöhe: bis 300mm
Bautiefe: bis 100mm
Menge: 32,000 St

**1.4.36 Demontage Paneel-HK bis 1000/1000/100mm**
Fachgerechter Rückbau und Entsorgung von Paneel-Heizkörpern (Strahlplatten) wie zuvor beschrieben, jedoch

Abmessungen:
Baulänge: bis 1000mm
Bauhöhe: bis 1000mm
Bautiefe: bis 100mm
Menge: 17,000 St

**1.4.37 Demontage Paneel-HK bis 1500/1000/100mm**
Fachgerechter Rückbau und Entsorgung von Paneel-Heizkörpern (Strahlplatten) wie zuvor beschrieben, jedoch

Abmessungen:
Baulänge: bis 1500mm
Bauhöhe: bis 1000mm
Bautiefe: bis 100mm
Menge: 9,000 St

**1.4.38 Demontage Paneel-HK bis 2000/1000/100mm**
Fachgerechter Rückbau und Entsorgung von Paneel-Heizkörpern (Strahlplatten) wie zuvor beschrieben, jedoch

Abmessungen:
Baulänge: bis 2000mm
Bauhöhe: bis 1000mm
Bautiefe: bis 100mm
Menge: 5,000 St

**1.4.39 Demontage Paneel-HK bis 2500/1000/100mm**
Fachgerechter Rückbau und Entsorgung von Paneel-Heizkörpern (Strahlplatten) wie zuvor beschrieben, jedoch

Abmessungen:
Baulänge: bis 2500mm
Bauhöhe: bis 1000mm
Bautiefe: bis 100mm
Menge: 8,000 St

**1.4.40 Demontage Paneel-HK bis 3000/1000/100mm**
Fachgerechter Rückbau und Entsorgung von Paneel-Heizkörpern (Strahlplatten) wie zuvor beschrieben, jedoch

Abmessungen:
Baulänge: bis 3000mm
Bauhöhe: bis 1000mm
Bautiefe: bis 100mm
Menge: 11,000 St

**1.4.41 Demontage Paneel-HK bis 3500/1000/100mm**
Fachgerechter Rückbau und Entsorgung von Paneel-Heizkörpern (Strahlplatten) wie zuvor beschrieben, jedoch

Abmessungen:
Baulänge: bis 3500mm
Bauhöhe: bis 1000mm
Bautiefe: bis 100mm
Menge: 6,000 St

**1.4.42 Demontage Paneel-HK bis 4000/1000/100mm**
Fachgerechter Rückbau und Entsorgung von Paneel-Heizkörpern (Strahlplatten) wie zuvor beschrieben, jedoch

Abmessungen:
Baulänge: bis 4000mm
Bauhöhe: bis 1000mm
Bautiefe: bis 100mm
Menge: 6,000 St

**1.4.43 Demontage Paneel-HK bis 5000/1000/100mm**
Fachgerechter Rückbau und Entsorgung von Paneel-Heizkörpern (Strahlplatten) wie zuvor beschrieben, jedoch

Abmessungen:
Baulänge: bis 5000mm
Bauhöhe: bis 1000mm
Bautiefe: bis 100mm
Menge: 11,000 St

**1.4.44 Zulage Demontage asbesthaltiger HK-Dichtung bis 100mm**
Zulage für Position Demontage Heizkörper (Radiatoren oder Paneel-HK) für den Ausbau der asbesthaltigen Dichtungen unter Beachtung der Sicherheitsvorschriften nach TRGS 519. Es sind bevorzugt Verfahren mit geringer Exposition einzusetzen. Faserdicht am Ort des Ausbaus verpacken mit Asbestkennzeichnung und zur Entsorgung bereitstellen, incl. aller erforderlichen Arbeiten zur Vor- und Nachbereitung der Ausbaustelle (intensive Reinigung). Sämtliche Aufwendungen zum Rückbau der asbesthaltigen Materialien sind einzukalkulieren (Planung, Geräte,Schutzkleidung, mögliche Erschwernisse durch das Tragen der Schutzkleidung sowie die deshalb erforderlichen Ruhezeiten, Abfallentsorgung der persönlichen Schutzausrüstung, etc.). Zur Entsorgung an den dafür ausgewiesenen Zwischenlagerflächen transportieren und erneutes Aufnehmen/Transport/Entsorgung. Asbest und asbesthaltige Bauteile gelten als gefährlicher Abfall, AVV 17 06 05* "asbesthaltige Baustoffe" bzw. 170601*, die erforderlichen Nachweise der ordnungsgemäßen Entsorgung sind zu führen.
Entsorgung als gefährlicher Abfall inkl. Andienungspflicht und Nachweisführung.

Durchmesser: bis 100 mm
Menge: 16,000 St

**1.4.45 Zulage Demontage asbesthaltiger HK-Dichtung bis 150mm**
Zulage für Position Demontage Heizkörper (Radiatoren oder Paneel-HK) für den Ausbau der asbesthaltigen Dichtungen unter Beachtung der Sicherheitsvorschriften nach TRGS 519 wie zuvor beschrieben, jedoch

Durchmesser: bis 150 mm
Menge: 12,000 St

**1.4.46 Demontage Stahlblech-Kompakt-HK 1000/600/200mm**
Fachgerechter Rückbau und Entsorgung von Heizkörpern (Stahlblech-Kompaktheizkörper). Stahlblech-Heizkörper abnehmen, abtransportieren und entsorgen. Demontage und Entsorgung einschließlich Befestigungsmaterial, Vor-, Rücklaufventilen sowie -verschraubungen und Thermostatkopf.
Leistung umfasst das Trennen in transportable Abschnitte und den Abtransport und die ordnungsgemäße Entsorgung des gesamten Abbruchmaterials. Das Material ist fachgerecht zu trennen, aus dem Gebäude zu bringen und nachweislich zu entsorgen. Inklusive aller Nebenarbeiten und Vorhaltungen.

Abmessungen:
Baulänge: bis 1000mm
Bauhöhe: bis 600mm
Bautiefe: bis 200mm
Menge: 2,000 St

**1.4.47 Demontage Stahlblech-Kompakt-HK 2000/600/200mm**
Fachgerechter Rückbau und Entsorgung von Heizkörpern (Stahlblech-Kompaktheizkörper) wie zuvor beschrieben, jedoch

Abmessungen:
Baulänge: bis 2000mm
Bauhöhe: bis 600mm
Bautiefe: bis 200mm
Menge: 1,000 St

*Hinweis: Demontage Lüftungsanlagen*

**1.4.48 Demontage von Trockenbau-Verkleidungen (L90)**
Fachgerechter Rückbau und Entsorgung von vierseitiger Brandschutz-Trockenbau-Verkleidungen (L90) an bestehenden Lüftungskanälen oder -rohren. Demontage und Entsorgung einschließlich dem Befestigungsmaterial und Zubehör.
Leistung umfasst das Trennen in transportable Abschnitte und den Abtransport und die ordnungsgemäße Entsorgung des gesamten Abbruchmaterials. Das Material ist fachgerecht zu trennen, aus dem Gebäude zu bringen und nachweislich zu entsorgen. Inklusive aller Nebenarbeiten und Vorhaltungen.
Menge: 18,000 m²

**1.4.49 Demontage verzinkte Luftkanäle (B100-500/H100-500mm)**
Demontage von verzinkten, geraden Luftkanälen und
Luftkanalformstücken, gerade Rechteckkanäle in allen
Kantenlängen. Demontage inklusive Zubehör, Dämmung,
Befestigung, Form- und Verbindungsteile, Flansch sowie
Kleinteile. Einschließlich aller erforderlichen Nebenarbeiten.

Breite Kanal: 100 - 500 mm
Höhe Kanal: 100 - 500 mm
Menge: 86,000 m²

**1.4.50 Demontage verzinkte Luftkanäle (B510-1000/H100-500mm)**
Demontage von verzinkten, geraden Luftkanälen und
Luftkanalformstücken wie zuvor beschrieben, jedoch

Breite Kanal: 510 - 1000 mm
Höhe Kanal: 100 - 500 mm
Menge: 98,000 m²

**1.4.51 Demontage verzinkte Lüftungsrohre DN100-200**
Demontage von verzinkten, runden (teilweise flexiblen) Lüftungsrohren und Lüftungsrohrformstücken. Demontage inklusive Zubehör, Befestigung, Form- und Verbindungsteile, Flansch- sowie Kleinteile. Einschließlich aller erforderlichen Nebenarbeiten.

Dimension: DN 100 - 200
Menge: 42,000 m

**1.4.52 Demontage rechteckige Lüftungsgitter (L50-100/B5-25cm)**
Demontage von Lüftungsgitter in rechteckiger Ausführung aus Alu/Stahl/Kunststoff. Demontage inklusive Zubehör Anschlusskasten, Rahmen und Kleinteile. Einschließlich aller erforderlichen Nebenarbeiten.

Länge: 50 - 100 cm
Breite: 5 - 25 cm
Menge: 24,000 St

**1.4.53 Demontage runde Drosselklappe DN100-200**
Demontage von Drosselklappen in runder Ausführung. Demontage inklusive Zubehör, Befestigung, Form- und Verbindungsteile sowie Kleinteile. Einschließlich aller erforderlichen Nebenarbeiten.

Dimension: DN 100 - 200
Menge: 8,000 St

**1.4.54 Demontage Brandschutzklappen DN100-160**
Demontage asbesthaltiger Brandschutzklappen, horizontal und vertikal, einschl. Zubehör, Endlagenschalter, Form- und Verbindungsteile sowie Befestigungen unter Beachtung der TRGS 519 Kap. 16 inkl. Abschlussreinigung im betroffenen Bereich mit K1-Sauger nach dem Rückbau der belasteten Brandschutzklappe; inkl. sortenreines Verpacken der Materialien in Big-Bags oder PE Säcke am Ausbauort im ausgewiesenen S/W-Bereich. Sämtliche Aufwendungen für den Rückbau der asbesthaltigen Materialien sind einzukalkulieren (Planung, Geräte, Erschwernisse etc.). Inkl. zur Entsorgung an den dafür ausgewiesenen Zwischenlagerflächen transportieren und fachgerecht entsorgen. Asbest ist gemäß AVV dem Abfallschlüssel 170605* zuzuordnen und gilt als gefährlicher Abfall. Die erforderlichen Nachweise der ordnungsgemäßen Entsorgung sind zu führen. Asbest als gefährlicher Abfall ist andienungspflichtig! Einschließlich der Stemm- und Brecharbeiten zum lösen der BSK aus Decken und Wände (Beton/Ziegel/Kalksandstein).

Dimension: DN 100 - DN 160
Menge: 4,000 St

**1.4.55 Demontage Brandschutzklappen (B100-500/H100-500mm)**
Demontage asbesthaltiger Brandschutzklappen wie zuvor beschrieben, jedoch rechteckig

Breite: 100 - 500 mm
Höhe: 100 - 500 mm
Länge: 300 - 600 mm
Menge: 4,000 St

**1.4.56 Demontage Brandschutzklappen (B510-1000/H100-500mm)**
Demontage asbesthaltiger Brandschutzklappen wie zuvor beschrieben, jedoch rechteckig

Breite: 510 - 1000 mm
Höhe: 100 - 500 mm
Länge: 300 - 600 mm
Menge: 2,000 St

**1.4.57 Demontage Brandschutztellerventile DN100-160**
Demontage von Brandschutztellerventile in runder Ausführung. Demontage inklusive Zubehör, Befestigung, Form- und Verbindungsteile sowie Kleinteile. Einschließlich der Stemm- und Brecharbeiten zum lösen der BSK aus Decken und Wände (Beton/Ziegel/Kalksandstein) und aller erforderlichen Nebenarbeiten.

Dimension: DN 100 - DN 160
Menge: 4,000 St

**1.4.58 Demontage Einzelraumlüfter 100m3/h**
Demontage von Einzelraumlüfter bis 100m3/h, inklusive Zubehör, Befestigung, Form- und Verbindungsteile sowie Kleinteile. Einschließlich aller erforderlichen Nebenarbeiten und dem Abtransport und der fachgerechter Entsorgung.

Größe: bis 100m3/h
Menge: 5,000 St

**1.4.59 Demontage Zuluftventilator bis 400m3/h**
Demontage von Zuluftventilator (rund) bis 400m3/h, inklusive Zubehör, Befestigung, Form- und Verbindungsteile sowie Kleinteile. Einschließlich aller erforderlichen Nebenarbeiten und dem Abtransport und der fachgerechter Entsorgung. Einschließlich der Stemm- und Brecharbeiten zum lösen des Ventilators aus Decken und Wände (Beton/Ziegel/Kalksandstein).

Größe: bis 400m3/h
Menge: 1,000 St

**1.4.60 Demontage ABL-Dachventilator bis 400m3/h**
Demontage von Abluft-Dachventilator (rund) bis 400m3/h, inklusive allem Zubehör, Befestigung, Form- und Verbindungsteile sowie Kleinteile. Einschließlich aller erforderlichen Nebenarbeiten und dem Abtransport und der fachgerechter Entsorgung. Einschließlich dem Öffnen des Daches und prov. Regenschutz-Verschließung.

Größe: bis 400m3/h
Menge: 1,000 St

**1.4.61 Demontage Lüftungsgerät 3.000m3/h**
Demontage Lüftungsgeräte 3.000m3/h, inklusive Zubehör, Befestigung, Form- und Verbindungsteile sowie Kleinteile.
Lüftungsgerätekomponenten bestehend aus:
-Lüftungsgerätgehäuse isoliert
-Ventilator
-Nacherhitzer
-Filter

Demontage in transportable Teile, einschließlich aller erforderlichen Nebenarbeiten, Abtransport und fachgerechter Entsorgung. Das Gerät steht im Dachraum des BA III.

Größe: bis 3.000m3/h
Menge: 2,000 St

**1.4.62 Demontage und Entsorung von Stahlkonstruktionen**
Demontage und Entsorung von Befestigungen aus Profileisen verzinkt sowie Sonderbefestigungen als Konsolen, Montageschienen, Halterungen und Stützen. Einschließlich
Befestigungsmaterial und Kleinmaterial wie Schrauben
und Dübel. Demontage in transportable Teile, einschließlich aller erforderlichen Nebenarbeiten, Abtransport und fachgerechter Entsorgung.
Menge: 150,000 kg

*Hinweis: Demontage Sanitäranlagen*

**1.4.63 Absperren und Entleeren der Sanitäranlagen im BA III**
Absperren und Entleeren der Sanitäranlagen im BA III, abschnittsweise.
Einschließlich dem Absperren und Entleeren der Trinkwasserleitungen DN10-DN50. Die zu demontierenden Anlagenteile sind zu sperren und zu sichern, sowie bei Bedarf stromlos zu setzen.
Diese Position versteht sich einschließlich aller zusätzlich erforderlichen Nebenleistungen und inklusive der Bestandsaufnahme Sanitäranlagen/-leitungen. Die Entleerungs- und Befüllmöglichkeiten müssen durch den Auftragnehmer überprüft und hergestellt werden. Das fachgerechte und sichere Entleeren muss durch den Auftragnehmer überwacht werden!

1 St = 1x Sanitärstrang bzw. Teilabschnitt.
Menge: 5,000 St

**1.4.64 Trennen und fachgerechtes Verschließen TW DN10-25**
Trennen und fachgerechtes Verschließen der bestehenden Sanitärleitung aus verz. Stahlrohr. Trennen der best. Trinkwasserleitung aus Stahlrohr verz. und Anschluss für Blindkappe herstellen. Die Leitungen werden getrennt, unter Hinzugabe Leitungsformstück (Blindstopfen), Anschluss-, Dichtungs- und Verbindungsmaterialien druckdicht verschlossen. Einschließlich dem Wiederinbetriebnehmen des Hauptstrangs und aller erforderlichen Nebenarbeiten.

Dimension: DN 10 - DN 25
Menge: 3,000 St

**1.4.65 Trennen und fachgerechtes Verschließen TW DN32-50**
Trennen und fachgerechtes Verschließen der bestehenden Sanitärleitung aus verz. Stahlrohr wie zuvor beschrieben, jedoch

Dimension: DN 32 - DN 50
Menge: 2,000 St

**1.4.66 Demontage Versorgungsleitungen (Stahlrohre) DN10-25**
Demontage Versorgungsleitungen, Stahlrohre verzinkt, mit Zubehör, Befestigung, Form- und Verbindungsteile, Flansch sowie Kleinteile.
Demontage in transportable Teile, einschließlich aller erforderlichen Nebenarbeiten, Abtransport und fachgerechter Entsorgung.

Dimension: DN 10 - DN 25
Menge: 112,000 m

**1.4.67 Demontage Versorgungsleitungen (Stahlrohre) DN32-50**
Demontage Versorgungsleitungen wie zuvor beschrieben, jedoch

Dimension: DN 32 - DN 50
Menge: 33,000 m

**1.4.68 Demontage Rohrdämmung DN10-25**
Demontage Dämmung von Aufputz-Rohrleitungen, inkl. Formstücke und Ummantelung, inkl. Abtransport und fachgerechter Entsorgung.

Isolierung aus Mineralfaser oder Kautschuk, mit oder ohne Ummaltelung (PVC oder Blech).

Rohrdimension: DN10 - DN25
Menge: 102,000 m

**1.4.69 Demontage Rohrdämmung DN32-50**
Demontage Rohrdämmung wie zuvor beschrieben, jedoch

Rohrdimension: DN32 - DN50
Menge: 21,000 m

**1.4.70 Demontage Rohrdämmung KMF DN10-25**
Selektiver Ausbau der KMF Isolierung an den Rohrleitungen unter Beachtung der TRGS 521 ausbauen. Bei den Arbeiten ist zu beachten, dass sie gemäß TRGS 521 in die Expositionsklasse 3 eingeordnet sind, inkl. Abschlussreinigung im betroffenen Bereich mit K1-Sauger nach dem Rückbau der KMF-Dämmung; inkl. sortenreines Verpacken der Materialien in Big-Bags oder PE Säcke; sämtliche Aufwendungen für den Rückbau der KMF-haltigen Materialien sind einzukalkulieren (Planung, Geräte, Erschwernisse etc.). zur Entsorgung an den dafür ausgewiesenen Zwischenlagerflächen transportieren und fachgerecht entsorgen. KMF ist gemäß AVV dem Abfallschlüssel 170603* zuzuordnen und gilt als gefährlicher Abfall. Die erforderlichen Nachweise der ordnungsgemäßen Entsorgung sind zu führen. KMF als gefährlicher Abfall ist andienungspflichtig!

Einschließlich Demontage der Ummantelung aus PVC, Bitumen-Pappe, verzinktem Stahlblech oder Gipsummantelung.

Rohrdimension: DN10 - DN25
Menge: 10,000 m

**1.4.71 Demontage Rohrdämmung KMF DN32-50**
Demontage Rohrdämmung KMF, einschließlich der Ummantelung aus PVC, Bitumen-Pappe, verzinktem Stahlblech oder Gipsummantelung wie zuvor beschrieben, jedoch

Rohrdimension: DN32 - DN50
Menge: 12,000 m

**1.4.72 Demontage Entwässerungsleitungen (Gussrohr) DN50-70**
Demontage Entwässerungsleitungen (Gussrohre) ohne
Dämmung, mit Zubehör, Befestigung, Form- und Verbindungsteile, sowie Kleinteile.
Demontage in transportable Teile, einschließlich aller erforderlichen Nebenarbeiten, Abtransport und fachgerechter Entsorgung.

Dimension: DN 50 - DN 70
Menge: 86,000 m

**1.4.73 Demontage Entwässerungsleitungen (Gussrohr) DN100-125**
Demontage Entwässerungsleitungen (Gussrohre) wie zuvor beschrieben, jedoch

Dimension: DN 100 - DN 125
Menge: 57,000 m

**1.4.74 Demontage RW-Rohrdämmung DN50-100**
Demontage Dämmung von Regenwasser-Rohrleitungen, inkl. Formstücke und Ummantelung, inkl. Abtransport und fachgerechter Entsorgung.
Isolierung aus Mineralfaser oder Kautschuk, ohne Ummaltelung.

Rohrdimension: DN50 - DN100
Menge: 52,000 m

**1.4.75 Zulage für PAK-haltige Gussrohr-Lackierung DN50-70**
Zulage für den selektiven Ausbau PAK-haltiger Gussrohre DN50-70, einschl. Zubehör, Form- und Verbindungsteile sowie Befestigungen unter Beachtung der TRGS 551. Bei den Arbeiten ist zu beachten, dass sie gemäß TRGS 551 Kap. 5 ausgeführt werden, inkl. Abschlussreinigung im betroffenen Bereich mit K1-Sauger nach dem Rückbau der belasteten Brandschutzklappe; inkl. sortenreines Verpacken der Materialien in Big-Bags oder PE Säcke am Ausbauort im ausgewiesenen S/W-Bereich; sämtliche Aufwendungen für den Rückbau der PAK-haltigen Materialien sind einzukalkulieren (Planung, Geräte, Erschwernisse etc.). Inkl. zur Entsorgung an den dafür ausgewiesenen Zwischenlagerflächen transportieren und fachgerecht entsorgen. PAK gilt als gefährlicher Abfall. Die erforderlichen Nachweise der ordnungsgemäßen Entsorgung sind zu führen. PAK als gefährlicher Abfall ist andienungspflichtig! Einschließlich der Stemm- und Brecharbeiten zum Lösen der PAK-haltigen Materialien aus Decken und Wände (Beton/Ziegel/Kalksandstein).
Menge: 14,000 m

**1.4.76 Demontage Rohrleitung (PVC/PP/PE) bis DN 50**
Demontage Rohrleitung aus PVC/PP/PE, mit Formstücken, Befestigung, Anbau- und Kleinteile, etc. Demontage in transportable Teile, einschließlich aller erforderlichen Nebenarbeiten, Abtransport und fachgerechter Entsorgung.

Dimension: bis DN 50
Menge: 31,000 m

**1.4.77 Demontage Rohrleitung (PVC/PP/PE) DN65-100**
Demontage Rohrleitung (PVC/PP/PE) wie zuvor beschrieben, jedoch

Dimension: DN 65 - DN 100
Menge: 26,000 m

**1.4.78 Demontage Sanitärarmaturen (verschraubt) DN10-25**
Demontage folgender Sanitärarmaturen (verschraubt) mit Zubehör, Befestigung, Anbau- und Kleinteile, einschließlich aller Nebenarbeiten.
- Kugelhähne
- Absperrschieber
- Regulierventile
- Schrägsitzventile
- Unterputzventile
- Rückschlagventile
- Wasserzähler
- Wasserhähne
- Druckminderer
- Filter
- Zirkulationspumpe

Dimension: DN 10 - DN 25
Menge: 10,000 St

**1.4.79 Demontage Sanitärarmaturen (verschraubt) DN32-50**
Demontage Sanitärarmaturen mit Zubehör wie zuvor beschrieben, jedoch

Dimension: DN 32 - DN 50
Menge: 10,000 St

**1.4.80 Demontage Sanitärarmaturen (geflanscht) DN15-25**
Demontage folgender Sanitärarmaturen (geflanscht)
mit Zubehör, Befestigung, Anbau- und Kleinteile,
einschließlich aller Nebenarbeiten.
- Kugelhähne
- Absperrschieber
- Regulierventile
- Schrägsitzventile
- Unterputzventile
- Rückschlagventile
- Wasserzähler
- Druckminderer
- Filter
- Zirkulationspumpe

Dimension: DN 15 - DN 25
Menge: 5,000 St

**1.4.81 Demontage Sanitärarmaturen (geflanscht) DN32-50**
Demontage Sanitärarmaturen (geflanscht) wie zuvor beschrieben, jedoch

Dimension: DN 32 - DN 50
Menge: 5,000 St

**1.4.82 Demontage Löschwasserentnahmestelle**
Demontage der Löschwasserentnahmestelle und Zubehör. Entnahmestelle bestehend aus Wandeinbaukasten, mobilen Feuerlöscher, Entnahmeventil, Schlauch sowie Brandschutz-Zubehör, Befestigungen und Kleinteile.
Einschließlich aller Nebenarbeiten wie Lösen der Verbindung zur Steigleitung und Ausbrechen des Kastens.

Inkl. aus dem Gebäude schaffen und fachgerechter Entsorgung.
Einschl. aller benötigten Gerätschaften.
Menge: 2,000 St

**1.4.83 Demontage Kleinteile (z.B. Thermometer, etc.) DN10-20**
Demontage sämtlicher nicht detailliert aufgeführten
Kleinteile, wie z.B. Thermometer, Schnellentlüfter,
KFE-Hähne, Manometer, etc.

Dimension: DN 10 - DN 20
Menge: 32,000 St

**1.4.84 Demontage Waschtisch-Anlage inkl. Zubehör**
Demontage Waschbecken-Anlage mit Ausstattung und
Zubehör. Inklusive Demontage Befestigungen, Kleinteile
und sonstigem Waschbecken-Zubehör. Einschließlich aller
erforderlichen Nebenarbeiten.
Waschbecken-Anlage bestehend aus:
- Waschbecken aus Sanitärkeramik
- Ablaufventil
- Röhrengeruchsverschluß
- Standarmatur
- Eckventile
- Spiegel 60 x 50 cm
- Papierhandtuchspender
- Seifenspender

Einschließlich aller benötigten Gerätschaften aus dem Gebäude schaffen und fachgerechter Entsorgung.
Menge: 24,000 St

**1.4.85 Demontage Ausgussbecken-Anlage inkl. Zubehör**
Demontage Ausgussbecken-Anlage mit Ausstattung und
Zubehör. Inklusive Demontage Befestigungen, Kleinteile
und sonstigem Zubehör. Einschließlich aller erforderlichen Nebenarbeiten.
Ausgussbecken-Anlage bestehend aus:
- Becken aus emal. Stahlblech
- Ablaufventil
- Röhrengeruchsverschluß
- Wandarmatur
- Handtuchhalter

Einschließlich aller benötigten Gerätschaften aus dem Gebäude schaffen und fachgerechter Entsorgung.
Menge: 1,000 St

**1.4.86 Demontage Werkraumbecken-Anlage inkl. Zubehör**
Demontage Werkraumbecken-Anlage mit Ausstattung und
Zubehör. Inklusive Demontage Befestigungen, Kleinteile
und sonstigem Zubehör. Einschließlich aller erforderlichen Nebenarbeiten.
Werkraumbecken-Anlage bestehend aus:
- Doppelbecken aus Keramik
- Ablaufventil
- Röhrengeruchsverschluß
- Wandarmatur
- Spiegel 60 x 50 cm
- Papierhandtuchspender
- Seifenspender
- Gipsfangbecken

Einschließlich aller benötigten Gerätschaften aus dem Gebäude schaffen und fachgerechter Entsorgung.
Menge: 6,000 St

**1.4.87 Demontage elektr. Warmwasserspeicher 5-10 Ltr.**
Demontage elektrischer Warmwasserspeicher mit Zubehör. Inklusive Demontage Befestigungen, Kleinteile und sonstigem Zubehör. Einschließlich aller erforderlichen Nebenarbeiten.

Einschließlich aller benötigten Gerätschaften aus dem Gebäude schaffen und fachgerechter Entsorgung.

Inhalt: 5-10 Ltr.
Menge: 2,000 St

**1.4.88 Demontage elektr. Warmwasserspeicher 15-50 Ltr.**
Demontage elektrischer Warmwasserspeicher mit Zubehör. Inklusive Demontage Befestigungen, Kleinteile und sonstigem Zubehör. Einschließlich aller erforderlichen Nebenarbeiten.

Einschließlich aller benötigten Gerätschaften aus dem Gebäude schaffen und fachgerechter Entsorgung.

Inhalt: 15-50 Ltr.
Menge: 1,000 St

**1.4.89 Demontage Boden-/Flachdachabläufe DN70-DN100**
Demontage Bodenabläufe/Flachdachabläufe mit senkrechtem oder gewinkeltem Abfluss, mit Zubehör, Befestigung, Anbau- und Kleinteile, einschließlich aller Nebenarbeiten, wie das Freistemmen des Ablaufkörpers.
Es ist darauf zu achten, dass die Bodenabläufe so demontiert werden, dass die Grundleitung nicht beschädigt wird. Das Verschließen der entstehenden und nicht mehr benötigten Öffnung erfolgt bauseits.

Dimension: DN 70 - DN 100
Menge: 5,000 St

**1.4.90 Vorbereitung zum Verschluss GA DN100-DN150**
Vorbereitung zum Verschluss der best. Grundleitungsanschüsse einschließlich aller Nebenarbeiten, wie das Freistemmen und Säubern des Grundleitungsanschusses sowie Entsorgung des Ausbruchmaterials.
Ausbruch Grundleitung erfolgt bis ca. 5 cm unterhalb OK RFB. Die enstehende Grundleitungsöffnung muss bis zum bauseitigen Verschluss fachgerecht und druckdicht gesichert werden.

Dimension: DN100 - DN150
Menge: 8,000 St

**1.4.91 Sichern zum späteren Anschluss GA DN100-DN150**
Sichern zum späteren Anschluss der besteheneden Grundleitungsanschüsse einschließlich aller Nebenarbeiten, wie das Freistemmen und Säubern des Grundleitungsanschusses sowie Entsorgung des Ausbruchmaterials.
Ausbruch Grundleitung erfolgt bis zur bodenbündigen Muffe. Der Grundleitungsanschluss muss fachgerecht und druckdicht für das Nachfolgegewerk gesichert werden.

Dimension: DN100 - DN150
Menge: 5,000 St

*Hinweis: Provisorische Regenentwässerung zum Abbruch*
Provisorische Regenentwässerung zum Abbruch BA III.
Provisorische Maßnahmen im Abbruchbereich zur Entwässerung des Altdaches der Schule mit PVC-Rohren DN100-150 und Formstücken.

Nach Demontage der alten Regenfallleitungen ist eine provisorische Dachentwässerung inklusive aller
Nebenarbeiten herzustellen. Das provisorische jedoch Standsichere Befestigen ist in die jeweiligen Positionen hinzuzurechnen bzw. zu kalkulieren.

**1.4.92 Anschluss an Regenentwässerung im Bestand DN70**
*** Stundenlohnarbeiten
Anschluss an Regenentwässerung im Bestand, z.B. an Dachgully-Anschlussstutzen mit Außendurchmesser 75-105mm mittels Langmuffenrohr (PE-Material und EPDM-Dichtung), herstellen.
Einschließlich Übergangsspannverbinder bzw. Haltekralle zur längskraftschlüssigen Sicherung aus Cr-Ni-Stahl 1.4301, Spannverbinder aus CrTi-Stahl 1.451 als Verbindung an Fallleitung und 1 Satz Rohrbefestigung mit gedämmter Rohrschelle, rechteckiger Grundplatte und Kleinmaterial.

Die weiterführende Anschlussleitung muss fachgerecht mit Fixpunktmontage einschließlich erforderlichem Material gesichert werden.

Dimension: DN 70
Menge: 2,000 St

**1.4.93 Anschluss an Regenentwässerung im Bestand DN100**
*** Stundenlohnarbeiten
Anschluss an Regenentwässerung im Bestand wie zuvor beschrieben, jedoch

Dimension: DN 100
Menge: 3,000 St

**1.4.94 Verschluss Regenentwässerung im Bestand**
*** Stundenlohnarbeiten
Deckendurchführung der zuvor beschriebenen Regenentwässerungsanschlüsse im Bestand (Beton-Decke) regensicher mit provisorischem und später leicht abnehmbarem Verschluss (Abdichtungsfolie) und mit Quellvergussmörtel verschließen. Einschließlich Brunnenschaum zum fixieren der Entwässerungspunkte.

Größe Durchführung: 500 bis 1000 cm2
Menge: 5,000 St

**1.4.95 Rohr für Regenentwässerung im Bestand**
*** Stundenlohnarbeiten
Vollwandabwasserrohre und Formstücke aus Polypropylen (PP-MD) gemäß DIN EN 14758-1 mit werksseitig eingelegter Lippendichtung für die provisorische Regenentwässerung.
Die Rohrleitungen und Formstücke sind unter Beachtung und Einhaltung der DIN 1986-100, DIN EN 1610 und der Herstellerverlegeanleitung gefällegerecht in den erforderlichen Einzellängen zu verlegen.
Die Verbindung erfolgt mit Steckmuffen mit werkseitig vormontierten Dichtringen als Dichtsystem mit Dreifachdichtlippe aus SBR nach DIN EN 681. Die Rohre sind temperaturbeständig im Bereich von -20° C bis 90° C, bruchsicher, laugen- und säurebeständig, beständig gegen Abwasser-Chemikalien im Bereich pH 2 bis pH12, frei von PVC und komplett recyclefähig.
Position versteht sich inklusive Verschnitt/Abfall und erforderlichem Gleitmittel/Zubehör, mit Rohrschellen und Rohrbefestigung. Formstücke werden übermessen und eigens als Zuschlag vergütet.

Dimension: DN 100
Menge: 65,000 m

**1.4.96 Einfachabzweig 45° aus PP, DN100x100**
*** Stundenlohnarbeiten
Vollwandabwasserrohr-Formstücke aus Polypropylen (PP-MD) gemäß DIN EN 14758-1 mit werksseitig eingelegter Lippendichtung sonst wie zuvor beschrieben, jedoch

Fomstück: Einfachabzweig 45°
Dimension: DN 100 x 100
Menge: 3,000 St

**1.4.97 Bogen 45° aus PP, DN100x100**
*** Stundenlohnarbeiten
Vollwandabwasserrohr-Formstücke aus Polypropylen (PP-MD) gemäß DIN EN 14758-1 mit werksseitig eingelegter Lippendichtung sonst wie zuvor beschrieben, jedoch

Fomstück: Bogen 45°
Dimension: DN 100
Menge: 28,000 St

**1.4.98 Reduktionsstück aus PP, DN100x70**
*** Stundenlohnarbeiten
Vollwandabwasserrohr-Formstücke aus Polypropylen (PP-MD) gemäß DIN EN 14758-1 mit werksseitig eingelegter Lippendichtung sonst wie zuvor beschrieben, jedoch

Fomstück: Reduktionsstück
Dimension: DN 100 / 70
Menge: 2,000 St

**1.4.99 Doppelmuffe aus PP, DN100**
*** Stundenlohnarbeiten
Vollwandabwasserrohr-Formstücke aus Polypropylen (PP-MD) gemäß DIN EN 14758-1 mit werksseitig eingelegter Lippendichtung sonst wie zuvor beschrieben, jedoch

Fomstück: Doppelmuffe
Dimension: DN 100
Menge: 10,000 St

**1.4.100 Überschiebmuffe aus PP, DN100**
*** Stundenlohnarbeiten
Vollwandabwasserrohr-Formstücke aus Polypropylen (PP-MD) gemäß DIN EN 14758-1 mit werksseitig eingelegter Lippendichtung sonst wie zuvor beschrieben, jedoch

Fomstück: Überschiebmuffe
Dimension: DN 100
Menge: 5,000 St

**1.4.101 Profileisen für Befestigungen**
*** Stundenlohnarbeiten
Profileisen verzinkt zur Anfertigung von Befestigungen sowie Sonderbefestigungen als Konsolen, Sonderkonstruktionen, Montageschienen, Halterungen und Stützen. Einschließlich Befestigungsmaterial und Kleinmaterial, wie Schrauben und Dübel.
Menge: 50,000 kg

*Hinweis: Stundenlohnarbeiten (HLS)*
Stundenlohnarbeiten HLS für Montagepersonal (Mischstundensatz) sind nur auf Anforderung der Bauleitung auf Nachweis zu leisten.

Stundenlohnarbeiten müssen eindeutig
erkennen lassen
- Vor u.- Zunamen
- Beruf
- Lohngruppe
- Arbeitsleistung nach Ort, Zeit und Dauer

Die vom Auftraggeber oder seinem Bevollmächtigten
unterschriebenen Studenlohnzettel müssen für jeden
Kalendertag getrennt ausgestellt sein.
Sind sind täglich der Bauleitung in zweifacher Ausfertigung zur Anerkennung vorzulegen incl. verbrauchter
Materiallisten.
Nachträglich eingereichte Stundenlohnzettel werden
nicht anerkannt.

In den Stundenverrechnungssätzen sind
enthalten:
- Lohnkosten
- Nebenkosten
- Sozialleistungen
- Aufsicht
- Werkzeuge
- Gemeinkostenanteile
- Gewinn
- Auslösungen
- Fahrt- und Reisekosten
- Übernachtungskosten

Es gelten nur nachstehende Verechnungssätze und es wird
nur die reine Arbeitszeit vor Ort bezahlt.
Zuschläge für Nacht-, Sonntags- und Feiertagsarbeit
sind jedoch nicht eingerechnet.

Die Verrechnungssätze sind unter Beachtung der
preisrechtlichen Vorschriften ermittelt.

**1.4.102 Meisterstunde**
*** Stundenlohnarbeiten
Meisterstunde

sonst wie zuvor beschrieben
Menge: 10,000 h

**1.4.103 A- Monteurstunden**
*** Stundenlohnarbeiten
A- Monteurstunden

sonst wie zuvor beschrieben
Menge: 15,000 h

**1.4.104 B- Monteurstunden**
*** Stundenlohnarbeiten
B- Monteurstunden

sonst wie zuvor beschrieben
Menge: 15,000 h

**1.4.105 Helferstunden**
*** Stundenlohnarbeiten
Helferstunden

sonst wie zuvor beschrieben
Menge: 15,000 h

#### Titel 1.5 Stundenlohnarbeiten

*Hinweis: Vorbemerkungen*
Für Arbeiten, die umständehalber nicht massenmäßig erfasst werden können und mit ausdrücklicher Genehmigung der Bauleitung unter täglicher Vorlage der Regiezettel ausgeführt werden, kommen nachstehende Verrechnungssätze in Anwendung.

Die Verrechnungssätze sind unaufgegliedert anzubieten.
In ihnen sind enthalten:
- Lohn- und Gehaltskosten,
- Lohn- und Gehaltsnebenkosten,
- Sozialkassenbeiträge,
- Gemeinkostenanteile,
- Gewinn.

Stammarbeiterzulagen werden nicht vergütet. Zuschläge zu den Verrechnungssätzen für vom Auftraggeber angeordnete oder zu vertretende Nacht-, Sonntags-, Feiertags- und Mehrarbeit (Überstunden) werden in Höhe der tariflichen Vereinbarung vergütet.

Für Nacht-, Sonntags- und Feiertagsarbeit wird ein Zuschlag für den Beitrag zur gesetzlichen Unfallversicherung vergütet. Für Mehrarbeit werden zusätzlich die Sozialkosten vergütet.

Beschäftigt der Bieter bei einer der nachstehenden Lohn-/Berufsgruppen keine Arbeitskräfte, hat er dies anzugeben und stattdessen den Einsatz möglichst gleichwertiger Arbeitskräfte anzubieten.

Stundenlohnarbeiten sind nur nach schriftlicher Beauftragung auszuführen und werden auch nur dann anerkannt. Die Stundenzettel sind werktäglich einzureichen. Alle Positionen sind Bedarfspositionen.
Für Stundenlohnarbeiten greift § 2 Nr.3 VOB/B nicht!

**1.5.1 Stundenlohnarbeiten, Vorarbeiter**
Für evtl. erforderliche Arbeiten, die nicht im Leistungsver- zeichnis erfasst sind, werden berechnet für: Vorarbeiter.
Menge: 40,000 Std.

**1.5.2 Stundenlohnarbeiten, Facharbeiter**
Für evtl. erforderliche Arbeiten, die nicht im Leistungsverzeichnis erfasst sind, werden berechnet für: Facharbeiter.
Menge: 40,000 Std.

**1.5.3 Stundenlohnarbeiten, Helfer**
Für evtl. erforderliche Arbeiten, die nicht im Leistungsver- zeichnis erfasst sind, werden berechnet für: Helfer
Menge: 50,000 Std.

**1.5.4 Maschinen und Geräte, Trennschnitte Beton d=30cm**
Verrechnungssatz für Trennschnitte in Stahlbetondecken/Wände
d=30cm
Abrechnung nach lfdm.
Menge: 10,000 lfdm

**1.5.5 Maschinen und Geräte, Abbruchhammer**
Verrechnungssatz für Maschinen und Geräte frei Baustelle,
einschl. Bedienungspersonal und Betriebskosten.
Abbruchhammer
Menge: 15,000 Std

**1.5.6 Maschinen und Geräte, Kernbohrgerät**
Verrechnungssatz für Maschinen und Geräte frei Baustelle,
einschl. Bedienungspersonal und Betriebskosten.
Kernbohrgerät
Menge: 15,000 Std
